# Fenster, Stahltüren (innen), Außentür, Brandschutzelemente
Angebotsaufforderung (GAEB 90, DA83)
Vergabenummer: SBB-2026-0077
Eröffnung: 12.03.26 10:00
Ende der Zuschlagsfrist: 10.04.26
Währung: EUR
Auftraggeber: Amt für Immobilien- und Baumanagement Halle (Saale) (AIB Hal

## Zusätzlicher Text
BAUBESCHEIBUNG DACHARBEITEN
Die zu errichtende Instandsetzungshalle umfasst eine Werkhalle, einen
Bremsenprüfstand, Lager- und Werkstatträume, Büro - und Sozialräume
sowie Räume für die technische Gebäudeausrüstung.

Die Werkhalle beinhaltet 6 Arbeitsstände mit einer Größe von je 7 x 15 m
und einen Halleneinbau für einen Lagerraum mit Büroraum und das Prüfbüro
zum Bremsenprüfstand. Die Decke des Halleneinbaus wird als
Aufstellfläche für die Lüftungsanlage der Werkhalle genutzt.

Die Werkhalle ist im Bereich der Arbeitsstände mit einer Krananlage mit
einer Traglast von 25 Tonnen und einer freien Hakenhöhe von 6,80 m
ausgestattet.

Die Tragkonstruktion der Werkhalle besteht aus Stahlbetonstützen und
Stahlbeton-Pultdachbindern. Die Unterkante der Dachbinder liegt bei 9,60
m über Oberkante Hallenfußboden.
Für die nordwestliche Außenfassade mit den Einfahrtstoren wird eine
Stützenkonstruktion aus Stahlstützen vor den Hallentragstützen montiert.
Der dadurch entstandene Zwischenraum wird für die Montage der
Abgasabsauganlage und der Zuluftkanäle genutzt.

In nordöstlicher Richtung schließt sich an die Werkhalle der
Bremsenprüfstand an. Die Tragkonstruktion für den Bereich
Bremsenprüfstand wird ebenfalls aus Stahlbetonstützen und
Stahlbetonbindern gebildet.
Die Außenwände der Werkhalle und des Bereiches Bremsenprüfstand bestehen
aus isolierten Sandwichpaneelen auf einer Stahlunterkonstruktion.
Im Sockelbereich kommen Dreischichtplatten (Tragschale aus Stahlbeton,
Dämmschicht, Wetterschale aus Stahlbeton) zum Einsatz.
Das Dach bilden auf Stahlpfetten montierte Stahltrapezbleche mit einem
Dachaufbau aus Dampfsperre, Wärmedämmung und einer Dachabdichtung als
harte Bedachung.

Die Belichtung der Werkhalle erfolgt über, im oberen Drittel der Halle
angeordnete Fenster in der süd-östlichen Außenwand. Der Bremsenprüfstand
erhält 2 Fensterbänder in der nördlichen Außenwand. Die Fenster werden
als Öffnungen für die erforderliche Rauchableitung ausgebildet.

An die Werkhalle schließen sich in süd-östlicher Richtung die Werkstatt-
und Lagerräume sowie Technikräume an.
Giebelseitig in Süd-West-Richtung wird an der Werkhalle der Büro- und
Sozialbereich angegliedert.
Die Anbauten werden als Massivbauten mit Mauerwerkswänden
(Kalksandstein) und Stahlbetondecken errichtet. Die Außenwände erhalten
ein Wärmedämmverbundsystem.
Die Flachdächer erhalten einen Dachaufbau aus Dampfsperre,
Gefälledämmung und Dachabdichtung als harte Bedachung.
Die Werkhalle einschließlich Bremsenprüfstand und die angegliederte
Werkstatt-, Lager- und Technikräume werden durch eine Brandwand in Achse
1 zum Sozialtrakt abgetrennt. Damit werden zwei eigenständige
Brandabschnitte gebildet.
Die Brandwand bildet im Bereich der Werkhalle eine Stahlbetonwand aus
Fertigteilwandplatten und im Bereich des Anbaus mit den Technikräumen
eine Mauerwerkswand mit einer Dicke von 36,5 cm.
Oberhalb der Dachdecke des Sozialanbaus erhält die Stahlbetonwand ein
Wärmedämmverbundsystem

Baustelleneinrichtung
Die Instandsetzungshalle für die HIL wird in unmittelbarer Nachbarschaft
der im Bau befindlichen Lager- und Ausbildungshalle für
Sterilisationsmodule MSE errichtet.
Die für beide Baumaßnahmen zu nutzende Baustelleneinrichtungsfläche,
östlich der neuen Instandsetzungshalle, wird bauseits errichtet.

Sanitärcontainer werden ebenfalls bauseits gestellt und sind für beide
Baustellen gemeinsam nutzbar.
Westlich der neuen Instandsetzungshalle ist eine Baustraße in
Verlängerung der Baustraße aus dem Baufeld der MSE-Halle vorhanden.
Notwendige Umfahrungen des Baufeldes sind als Schotterflächen
ausgebildet.

Die zu nutzenden Zufahrtsstraßen im Kasernengelände sind vorgegeben und
zwingend einzuhalten. Die Straßen sind bei Verunreinigung durch
Baufahrzeuge täglich bzw. bei Bedarf auch mehrfach zu reinigen.

Fenster, Stahltüren (innen), Außentür, Brandschutzelemente

Alle Außenfenster werden als hochwärmegedämmte Aluminium-Fenster-Systeme
mit Wärmeschutzverglasung ausgeführt.

Die Fenster in den Sanitärräumen erhalten als Sichtschutz eine
satinierte Veglasung.
Das Fenster in dem Raum Werkstatt mechanische Waffen (Raum 016) wird in
Widerstandsklasse RC 3 ausgeführt und erhält als Sichtschutz eine
satinierte Verglasung.

Alle Fenster im Sozialanbau und den Lager- und Werkstatträumen erhalten
Außenfensterbänke aus stranggepressten Aluminiumprofilen und
HP-Innenfensterbänke mit robuster Schichtstoffoberfläche.

Die Fenster in der Werkhalle und im Bremsenprüfstand werden im oberen
Hallendrittel angeordnet und dienen als Öffnungen zur Rauchableitung.
Dazu werden die Fenster mit motorisch zu öffnenden Antrieben
ausgestattet. Die Steuerung erfolgt über zwei RWA-Zentralen (eine in der
Werkhalle, eine im Bremsenprüfstand). Die Auslösung kann über
Handauslösung und über die Brandmeldeanlage erfolgen.

Der Sozialanbau erhält eine zweiflügelige Zugangstür als
hochwärmegedämmte Alu-Glas-Konstruktion mit einem Fluchtwegverschluss.

Sämtliche Fenster des Sozialanbaues und des Anbaues für die Werkstatt-
und Lagerräume erhalten außenliegende elektrisch betriebene
Sonnenschutzelemente als Raffstore-Anlagen mit Aluminiumlamellen.
Die Kästen für die Raffstoreanlagen werden im WDVS integriert.

Das Fenster im Raum BSB-Lagerist (F 03) erhält einen auf der Fassade
montierten aufgesetzten Raffstore-Kasten.

Die Innenfenster im Raum BSB Lagerist und im Prüfbüro Bremsenprüfstand
sind als Aluminium-Fenster-Systeme mit feststehender Verglasung
ausgeführt.

Die Lager- und Werkstatträume erhalten doppelflügelige Stahltüren mit
einer 1/3 - 2/3-Teilung und Lichtausschnitten mit einer Größe von
mindestens 400 mm x 600 mm entsprechend Einzelbescheibung.
Die Tür zur Werkstatt mechanische Waffen (Raum-Nr. 016) wird
einbruchhemmend in der Widerstandsklasse RC3 nach DIN EN 1627
ausgeführt.

Das Prüfbüro Bremsenprüfstand (Raum-Nr. 005) erhält eine Stahltür.
Die Türen im Raum BSB Lagerist (Raum-Nr. 003) werden als Stahltüren
ausgeführt.

Die Durchgangstüren in der Werkhalle (in Achse 1 und zwischen den Achsen
8 und 9) sind als zweiflügelige Alu-Glaselemente geplant.
Die Tür zum Sozialanbau, welche im Fluchtweg in der Brandwand angeordnet
ist, ist als T90 Tür auszuführen.

Zur Überprüfung der Gebäudedichtheit erfolgt bauseits eine
Luftdichteprüfung (Blower Door Test). Bei dieser Überprüfung der
Gebäudedichtheit ist bei einer Gebäudedruckdifferenz von 50 Pa ein
gemessener Luftwechsel von maximal 2,5 m3/m²h bei Gebäuden mit
raumlufttechnischen Anlagen.

## Zusätzlicher Text
VORBEMERKUNGEN
1.1 Baustelleneinrichtung
Die nachfolgend aufgeführten Punkte haben grundsätzlich Gültigkeit,
sofern in der Leistungsbeschreibung der einzelnen Positionen nichts
anderes beschrieben ist.

Die Baustelleneinrichtungsfläche wird dem AN durch die örtliche
Bauleitung zugewiesen.

Materiallager und Stellflächen z. B. Container sind entsprechend den
Erfordernissen des Bauablaufes auf Anweisung der Bauleitung kostenfrei
umzusetzen.
Vom Auftraggeber zur Verfügung gestellte Flächen für
Baustelleneinrichtung des Auftragnehmers müssen, sofern nicht anders
vereinbart ist, vom Auftragnehmer in den Zustand vor Nutzungsbeginn
gebracht werden.

Bei der Durchführung aller Bauarbeiten ist das Gesetz zum Schutz vor
schädlichen Umwelteinwirkungen durch Luftverunreinigungen, Geräusche,
Erschütterungen und ähnliche Vorgänge zu beachten und einzuhalten (
Bundesimmissionsschutzgesetz ).

Bäume, Pflanzenbestände und Vegetationsflächen sind während der
Durchführung der Baumaßnahme zu schützen. Hierbei sind die Vorschriften
der RAS-LG 4 in Verbindung mit der DIN 18920 zu beachten.

1.1.1 Baustrom
Baustromanschlüsse sind für die, am Bau Beteiligten entsprechend des
vorliegenden Leistungsverzeichnisses zu errichten.

1.1.2 Bauwasser
Ein Bauwasseranschluss ist für die, am Bau Beteiligten entsprechend des
vorliegenden Leistungsverzeichnisses zu errichten.

Hinweis
Unvorhersehbare und geplante (wird dann rechtzeitig gemeldet)
Unterbrechung der Strom- und Wasserversorgung während der Arbeitszeit
berechtigen den Auftragnehmer nicht zu Regressforderungen.

1.1.3 Kosten des Verbrauchs (Strom, Wasser)
Die Kosten des Verbrauchs für Strom und Wasser sowie die Kosten für die
Einrichtung der Entnahmestellen werden entsprechend den besonderen
Vertragsbedingungen als prozentuale Umlage abgerechnet.

1.2 Rüstungen und Hebezeuge

Erforderliche Rüstungen und Hebezeuge die für, in diesem
Leistungsverzeichnis ausgeschriebenen Leistungen notwendig werden, sind
Nebenleistungen des AN und werden nicht gesondert vergütet. Außer diese
sind in einer sep. LV- Position beschrieben.

1.3 Baureinigung/Bauschuttentsorgung
Baufeld, Baustelleneinrichtung und Arbeitsplätze sind in einem sauberen
Zustand zu halten.
Die durch den Baustellenverkehr benutzten Straßen, Wege und sonstigen
öffentlichen Verkehrsflächen sind während der Baumaßnahme in einem
sauberen Zustand zu halten und nach Abschluss der Baumaßnahme in den
vorgefundenen Zustand zu versetzen. Die Einschränkungen und
Behinderungen des öffentlichen Verkehrs außerhalb des Baufeldes sind auf
ein Minimum zu beschränken.

Abfälle sind anfallender Bauschutt und alle von der Eigenarbeit des
Auftragnehmers herrührende und nicht mehr verwendbare Baustoffe,
Material, Hilfs- und Reststoffe. Diese sind täglich von der Baustelle zu
beseitigen. Kommt der Auftragnehmer dieser Forderung nicht nach, hat der
Auftraggeber das Recht nach Vorankündigung ohne weitere Fristsetzung die
Abfallbeseitigung zu Lasten des Auftragnehmers von Dritten durchführen
zu lassen. Zwischenlagerung hat in vom AN zu stellenden Containern zu
erfolgen.

Die ordnungsgemäße Entsorgung ist durch Führung der gesetzlichen
Abfallbegleitscheine nachzuweisen.

1.4 Informationspflicht
Der Auftragnehmer hat sich vor Ausführung von Arbeiten auf der Baustelle
über die Lage von Leitungen, Kabeln, Schächten und Kanälen beim
Auftraggeber und bei den Ver- und Entsorgungsanlagen zuständigen Trägern
anhand der Bestandspläne und der dazu bestehenden Anweisungen zu
unterrichten.

Auf den Schutz der vorhandenen Kabel und Leitungen ist besonderer Wert
zu legen und den entsprechenden Hinweisen und Merkblättern der Versorger
unbedingt Folge zu leisten.
Durch den AN verursachte Schäden sind von ihm zu seinen Lasten zu
beheben.

2. Vertragsbedingungen
Dem Angebot liegen folgende Vertragsbedingungen, Vorschriften und
Richtlinien in jeweils
neuester Fassung und mit allen Nachträgen zu Grunde. (Sie gelten bei
Widersprüchen nacheinander) :
die Vorbemerkungen des Leistungsverzeichnisses / das
Leistungsverzeichnis
die Besonderen Vertragsbedingungen (BVB)
die Zusätzlichen Vertragsbedingungen (ZVB)
die Zusätzlichen Technischen Vertragsbedingungen (ZTV)
die VOB Teil C
die VOB Teil B
das Bürgerliche Gesetzbuch (BGB)
die Hersteller- Richtlinien
die Vorschriften der Bauberufs-Genossenschaft und die
Unfallverhütungsvorschriften (UVV), die Baustellen-VO, die
GUV-Vorschriften, die Vorschriften des Gewerbeaufsichtsamtes

3. Einheitspreise / Kalkulation
Die nachfolgend aufgeführten Punkte haben grundsätzlich Gültigkeit,
sofern in der Leistungsbeschreibung der einzelnen Positionen nichts
anderes beschrieben ist.

Die einzelnen Positionen beinhalten die Lieferung und den Einbau der
Produkte.

Alle Leistungen sollen in betriebsfertiger, entsprechend der Nutzung
geeigneter Ausführung kalkuliert werden, einschl. aller Materialien,
Lieferungen, Transporte, Lagerkosten, Kleinteile, Baustelleneinrichtung,
Maschinen, Geräte, Werkzeuge in ausreichender Anzahl und Größe,
einschließlich aller weiteren Nebenleistungen, für eine termingerechte
Durchführung der Arbeiten.

4. Ausführung
Die Arbeiten sind mit den übrigen Gewerken in Zusammenarbeit mit der
Bauleitung des AG abzustimmen, um einen kontinuierlichen Arbeitsablauf
zu gewährleisten. Die Koordination der Arbeiten findet bei der
wöchentlich stattfindenden Bauberatung durch Bauleitung und Auftraggeber
statt.

Der AN hat arbeitstäglich Bautageberichte zu führen und diese dem
Auftraggeber wöchentlich zu übergeben.

Der AN hat über den von ihm vorgesehenen Bauablauf einen detaillierten
Bauzeitenplan zu erstellen. Dieser ist mit dem AG abzustimmen und bedarf
seiner Zustimmung und Genehmigung.
Abweichungen von diesem genehmigten Bauzeitenplan sind nur mit
Zustimmung des AG möglich.

Die Koordination des Bauablaufes bleibt dem AN überlassen. Die
Durchführung der Arbeiten ist innerhalb der vertraglich festgelegten
Ausführungsfristen und Teilfristen sicherzustellen. Mehrkosten, die aus
einer selbst verschuldeten Überschreitung der Bauzeit resultieren,
werden nicht erstattet.

Durch den AN ist ein mehrmaliges Anrücken auf die Baustelle
einzukalkulieren.

Während der Bauphase sind die Immissionsschutzwerte der TA Lärm vom 26.
August 1998 (GMBI. Nr 26/1998 S. 503) entsprechend Gebietseinstufung
einzuhalten. Dabei gilt als Nachtzeit entsprechend den Bestimmungen der
Allgemeinen Verwaltungsvorschrift zum Schutz gegen Baulärm -
Geräuschimmission - vom 19. August 1970 ( Beilage zum Bundesanzeiger Nr.
160 vom 1. September 1970 ) die Zeit von 20.00 Uhr bis 7.00 Uhr.

Der ausführende Baubetrieb wird auf die Einhaltung der gesetzlichen
Meldepflicht im Falle unerwartet freigelegter Funde oder Befunde
hingewiesen. Nach  9 (3) des Denkmalschutzgesetzes des Landes
Sachsen-Anhalt ( DenkmSchG LSA ) sind Funde und Befunde mit den
Merkmalen eines Kulturdenkmales bis zum Ablauf einer Woche nach der
Anzeige unverändert zu lassen.

5. Abrechnungsbestimmungen
Die Ermittlung der Leistung erfolgt nach einem vom AN anzufertigenden
Baustellen-Aufmaß.

Zu jedem Aufmaßblatt sind zeitgleich übersichtliche und nachvollziehbare
Aufmaßskizzen in Form von Grundrissen, Schnitten, Abwicklungen
einzureichen, die die auf dem Aufmaßblatt genannten ausgeführten
Leistungen in ihrer Lage im Bauwerk zeigen.
Abzurechnende Bauteile sind farbig anzulegen und durchlaufend zu
nummerieren. Die Nummerierung muss sich auf den Aufmaßblättern wieder
finden. Die Nennung der Leistungsposition sowie die Nummer des
zugehörigen Aufmaßblattes haben auf jeder Aufmaßskizze zu erfolgen.

Insbesondere Leistungen, die bei Weiterführung der Arbeiten nicht mehr
oder nur schwer feststellbar sind, sind aufzumessen und zur Prüfung
einzureichen. Es ist ein zeitnahes Aufmaß einzureichen.
Es wird auf die Pflicht des AN hingewiesen, die erbrachten Leistungen
nachzuweisen.

Gemeinsame Aufmaße sind bei Bedarf mit der Bauleitung des Auftraggebers
rechtzeitig zu vereinbaren.

6. Güteüberwachung
Der AN hat dem AG den Nachweis der Überwachung (Güteüberwachung) der zu
liefernden Stoffe und Bauteile entsprechend den zutreffenden DIN-Normen
zu erbringen.

Sämtliche zur Anwendung kommende Baustoffe sind vom AN zu beschaffen,
soweit in den Positionen des LV nicht andere Angaben gemacht werden. Vor
dem Einsatz der Baustoffe und -teile sind erforderliche Eignungs- und
Gütenachweise, den jeweiligen DIN bzw. technischen Vorschriften
entsprechend, dem Auftraggeber vorzulegen.

7. Vom Auftragnehmer zu beschaffende/zu erstellende
Ausführungsunterlagen
- Bauzeitenplan (digital) - (spätestens 1 Woche vor Baubeginn) zur
Abstimmung mit
  dem AG
- Entsorgungsnachweise

## Fenster, Stahltüren (innen), Außentür, B
Datum: 18.02.26

*Hinweis*
VORBEMERKUNGEN ALLGEMEIN
Verkehrsverhältnisse und Beschränkungen:
Die Sachsen- Anhalt- Kaserne Weißenfels befindet sich
in Weißenfels, Zeitzer Straße 112. Die Zufahrt über
diese Adresse ist gewährleistet. Parkmöglichkeiten
befinden sich auf der Baustelleneinrichtungsfläche.
Die zu nutzenden Zufahrtsstraßen im Kasernengelände
sind vorgegeben und zwingend einzuhalten.

Lage des Grundstücks:
Das zu errichtende Gebäude befindet sich auf dem
Kasernengelände der Liegenschaft
"Sachsen-Anhalt-Kaserne" in Weißenfels. Das Grundstück
ist allseitig eingefriedet. Der Zugang erfolgt über
Anmeldung an der Wache. Sonderausweise für den Zutritt
in die Kaserne müssen beim Kasernenkommandanten
beantragt werden.

Arbeitszeiten:
Montag - Donnerstag: 07:00 Uhr - 17:00Uhr
Freitag: 07:00 Uhr - 13:00 Uhr
Kein Aufenthalt an Wochenenden und Feiertagen.
Ausnahmen nur nach Genehmigung durch den
Kasernenkommandant der Sachsen-Anhalt-Kaserne!

Dokumentation:
Vor Abnahme der kompletten Leistung ist dem AG eine
Dokumentation mit allen erforderlichen Unterlagen
(Prüfbescheinigungen, Zulassungsbescheide,
Übereinstimmungserklärung, Fachunternehmererklärung,
Zertifikate etc.) 2 -fach in Papierform DIN A4 zzgl. 1x
in digitaler Form zu übergeben.

### Bereich 01 Baustelleneinrichtung

#### Abschnitt 01.01 Bauselleneinrichtung

**01.01.0010 Baustelle einrichten Saemtl.LV-Abschn.**
Geraete, Werkzeuge und sonstige Betriebsmittel, die zur
vertragsgemäßen Durchführung der Bauleistungen erforderlich sind, auf die Baustelle bringen, bereitstellen und - soweit der Geräteeinsatz nicht gesondert berechnet wird - betriebsfertig aufstellen einschl. der
dafür notwendigen Arbeiten. Die erforderlichen festen
Anlagen herstellen.
Baubüros, Unterkünfte, Werkstätten, Lagerschuppen
und dgl., soweit erforderlich, antransportieren, aufbauen und einrichten.
Strom-, Wasser-, Fernsprechanschluss sowie Entsorgungseinrichtungen und dgl. für die Baustelle, soweit
erforderlich, herstellen.
Kosten für Vorhalten, Unterhalten und Betreiben der
Geräte, Anlagen und Einrichtungen einschl. Mieten,
Pacht, Gebühren und dgl. werden nicht mit dieser Pauschale, sondern mit den Einheitspreisen der betreffenden Teilleistungen vergütet.
Soweit nicht für bestimmte Leistungen (z.B. Bedarfsleistungen) für das Einrichten der Baustelle gesonderte Positionen im Leistungsverzeichnis enthalten
sind, gilt die Pauschale für alle Leistungen
sämtlicher Abschnitte des Leistungsverzeichnisses.
Menge: 1,000 psch

**01.01.0020 Baustelle räumen Saemtl.LV-Abschn.**
Baustelle von allen Geräten, Anlagen, Einrichtungen
und dgl. räumen und entsorgen.
Benutzte Flächen und Wege entsprechend dem ursprünglichen Zustand ordnungsgemäß herrichten. Verunreinigungen beseitigen und entsorgen.
Soweit nicht für bestimmte Leistungen (z.B. Bedarfsleistungen) für das Räumen der Baustelle gesonderte
Positionen im Leistungsverzeichnis enthalten sind, gilt
die Pauschale für alle Leistungen sämtlicher Abschnitte
des Leistungsverzeichnisses.
Menge: 1,000 psch

**01.01.0030 Schutzabdeckung Fußbodenbeläge**
Abdeckung des Fußbodens, zum Schutz vor Beschädigungen
und Verschmutzungen,
mit saugfähigem, selbsthaftendem Abdeckvlies zur
Schaffung
feuchtigkeitsabgesperrter und rutschgehemmter Böden.
Liefern, auslegen, vorhalten, inkl. späterer
Beseitigung und Entsorgung.
Abdeckung bestehend aus: selbsthaftendes
Maler-Abdeckvlies und Klebeband.
Ausführung nach Erfordernis in Abstimmung mit AG/BÜ.
Menge: 20,000 m2

**01.01.0040 Abklebearbeiten sonst. Bauteile**
Abkleben/staubdichte Abdeckung zum
Schutz von angrenzenden Bauteilen wie Wandflächen,
Fenster und Türen, bestehenden Handläufen und Geländern
sowie Stufen bzw. Fensterbrettern mit Folie und
Klebeband,
Dicke Folie mind. 0,4 mm
Schutz vor Verschmutzung und Beschädigung,
inkl. Beseitigung und Entsorgung der Abdeckmaterialien
nach Beendigung der Arbeiten.
Ausführung nach Erfordernis in Abstimmung mit AG/BÜ.
Abrechnung nach bekleideter/belegter Fläche.
Menge: 50,000 m2

### Bereich 02 Werkplanung

#### Abschnitt 02.01 Werkplanung

**02.01.0010 Werkplanung**
Werkplanung für alle v.g. Fenster- und Türelemente im
Gebäude

Dem Auftragnehmer wird nach der Auftragserteilung die
Ausführungsplanung des Planers übergeben.
Die weitere technische Bearbeitung, d. h.
- Erstellen von Konstruktions- und Detailplänen für
alle in der Leistungsbeschreibung aufgeführten Anlagen
- Abstimmung der Details mit dem AG bzw. mit dem
Architekten rechtzeitig vor Fertigungsbeginn
- örtliche Aufmaße
- Vorlage von Original-Muster der Fenster- und
Fassadenprofile
ist mit dieser Position komplett anzubieten.

Die mit dem Architekten abgestimmten
Konstruktionspläne, Beschreibungen und Muster sind vor
Fertigungsbeginn bzw. vor Materialbestellung dem AG in
einfacher Ausfertigung in Papierform sowie digital zu
liefern.
Nach Überprüfung auf Übereinstimmung mit der
Ausführungsplanung durch den AG hat dieser die
genannten Unterlagen in einer Ausfertigung mit seinem
Prüfvermerk an den AN zurückzugeben.
Aus den Darstellungen müssen Konstruktion, Maße,
Einbau, Befestigung und Bauanschlüsse der Bauteile
sowie die Einbaufolge erkennbar sein (DIN 18360, Ziff.
3.1.7).
Menge: 1,000 psch

**02.01.0020 Planung Gebäudeautomation/RWA-Anlage**
Planungsleistung Gebäudeautomation/RWA-Anlage

Das Servicepaket beinhaltet folgende Leistungen die vom
AN geleistet werden müssen:
Erstellung Kabel Schemata Plan, Erstellung eines
individuellen Anschlussplans, Verdrahtung und
Inbetriebnahme durch den AN oder durch zertifizierten
Betrieb (Subunternehmer)

Leistungsumfang
Erstellung eines Kabel Schemata Plans als Grundlage für
den Elektroplaner und /oder Elektriker.
Erstellung eines individuellen Anschlussplans nach
freigegebenem Kabel Schemata Plan.
Verdrahtung aller Komponenten die dem System angehören.

Ausgeschlossen sind Bauteile die bauseits montiert oder
gestellt werden.
Inbetriebnahme und Konfiguration nach vorher
definierten Angaben und Kundenwünschen
Protokollierung und Dokumentation für den AG und AN
Menge: 1,000 psch

### Bereich 03 Stahltüren innen

#### Abschnitt 03.01 Stahltüren innen

**03.01.0010 Stahl-Innentürelement 1.010 x 2.135 mm, T03.1, T03.2**
Stahl-Türelement
1-flügliges, einbaufertiges Element für den Innen- und
Außeneinsatz

Maße/Anschlüsse:
Abmessungen Rohbaumaß: ca.1.010 x 2.135 mm
Dicke Türelement ca. 65 mm, doppelwandig, vollflächig
verklebte Verbundkonstruktion aus verzinktem Material,
mit planebener Oberfläche
Türblatt 3-seitig gefälzt,  Isolierung mit
Mineralfaserplatte
Stahl-Sicherungsbolzen im Falzbereich gemäß
zulassungstechnischer Anforderung.

Schalldämmwert: Rw 32 dB

Oberfläche:
Grundiert (pulverbeschichtet) in Anlehnung an RAL 9002,
Grauweiß

Aufteilung:
1-flg. Tür,

Bodenabschluss:
Absenkbare Bodendichtung mechanisch

Verglasung:
mit rechteckigem Lichtausschnitt, Größe ca.  400 x 600
mm lichte Durchsicht (B x H)
Verglasung Isolierverglasung, einseitig Drahtglas

Zarge:
Universal-Eckzarge zum Einbau in Mauerwerk,
Systemeckzarge im Standard ohne Bodeneinstand. 2,0 mm
dick, mit 3-seitiger EPDM-Dichtung, verzinkt
pulvergrundbeschichtet (grauweiß in Anlehnung an RAL
9002)

Baukörper / Anschlüsse:
Sturz und seitlich: Stahlbeton /  Mauerwerk
Ausführung gemäß der Zulassung,

Beschlag:
2 Konstruktionsbänder als 3D-Bänder mit Kugellager je
Flügel,

Schloss incl. Zubehör:
Antipanik-Garnitur, Anti-Panik-Riegel-Fallenschloss,
Stulp bündig eingebaut, Vorgerichtet zum Einbau von
elektromechanischen Profil-Schließzylindern, Riegel und
Falle vernickelt,
Stulp von Schloss und Gegenkasten aus Edelstahl,
Anschluß/Kontakt für Türöffner

Betätigung:
Objekt-Drückergarnitur U-Form, eckig abgewinkelt,
Edelstahl, mit Drücker- und Schlüsselrosette,
nach DIN EN 179
Ausführung: Drücker / Drücker

Oberfläche:
Türblätter und Zarge verzinkt und grundiert

Türschließer:
Obentürschließer mit Gleitschiene mit
Feststelleinrichtung
Schließergröße entsprechend der Türflügelbreiten

Anschlag: DIN rechts

Die Erstellung einer Werkplanung zur Freigabe durch den
AG ist einzukalkulieren.

Anschlüsse gemäß Regeldetails des Systemherstellers.

komplette Leistung, einschl. Fertigung, Montage,
Befestigungsmittel, Anschlüsse inkl. notwendige Gerüste
und Abstützungen sowie Hebezeuge.

Türnummer: T03.1, T03.2

Angebot Hersteller/Produkt Türelement:'

....................................................'

(vom Bieter einzutragen)
Menge: 2,000 St

**03.01.0020 Stahl-Innentürelement 1.010 x 2.135 mm, T05**
Stahl-Türelement
1-flügliges, einbaufertiges Element für den Innen- und
Außeneinsatz

Maße/Anschlüsse:
Abmessungen Rohbaumaß: ca.1.010 x 2.135 mm
Dicke Türelement ca. 65 mm, doppelwandig, vollflächig
verklebte Verbundkonstruktion aus verzinktem Material,
mit planebener Oberfläche
Türblatt 3-seitig gefälzt,  Isolierung mit
Mineralfaserplatte
Stahl-Sicherungsbolzen im Falzbereich gemäß
zulassungstechnischer Anforderung.

Schalldämmwert: Rw 37 dB

Oberfläche:
Grundiert (pulverbeschichtet) in Anlehnung an RAL 9002,
Grauweiß

Aufteilung:
1-flg. Tür,

Bodenabschluss:
Absenkbare Bodendichtung mechanisch

Verglasung:
mit rechteckigem Lichtausschnitt, Größe ca.  400 x 600
mm lichte Durchsicht (B x H)
Verglasung Isolierverglasung, einseitig Drahtglas

Zarge:
Universal-Eckzarge zum Einbau in Mauerwerk,
Systemeckzarge im Standard ohne Bodeneinstand. 2,0 mm
dick, mit 3-seitiger EPDM-Dichtung, verzinkt
pulvergrundbeschichtet (grauweiß in Anlehnung an RAL
9002)
vollflächige Hinterfüllung mit Mörtel
umlaufende Fugen sind dauerelastisch abzudichten

Baukörper / Anschlüsse:
Sturz und seitlich: Stahlbeton /  Mauerwerk
Ausführung gemäß der Zulassung,

Beschlag:
2 Konstruktionsbänder als 3D-Bänder mit Kugellager je
Flügel,

Schloss incl. Zubehör:
Einsteckschloss als Riegel- Fallenschloss, Edelstahl-
Stulp, Riegel und Falle vernickelt, vorgerichtet für
elektromechanischen Profilzylinder, mit Blindzylinder
Inkl. Schließplatte

Betätigung:
Objekt-Drückergarnitur U-Form, eckig abgewinkelt,
Edelstahl, mit Drücker- und Schlüsselrosette,
Ausführung: Drücker / Drücker

Oberfläche:
Türblätter und Zarge verzinkt und grundiert

Türschließer:
Obentürschließer mit Gleitschiene mit
Feststelleinrichtung
Schließergröße entsprechend der Türflügelbreiten

Anschlag: DIN links

Die Erstellung einer Werkplanung zur Freigabe durch den
AG ist einzukalkulieren.

Anschlüsse gemäß Regeldetails des Systemherstellers.

komplette Leistung, einschl. Fertigung, Montage,
Befestigungsmittel, Anschlüsse inkl. notwendige Gerüste
und Abstützungen sowie Hebezeuge.

Türnummer: T05

Angebot Hersteller/Produkt Türelement:'

....................................................'

(vom Bieter einzutragen)
Menge: 1,000 St

**03.01.0030 Stahl-Innentürelement 1.010 x 2.135 mm, TT07**
Stahl-Türelement
1-flügliges, einbaufertiges Element für den Innen- und
Außeneinsatz

Maße/Anschlüsse:
Abmessungen Rohbaumaß: ca.1.010 x 2.135 mm
Dicke Türelement ca. 65 mm, doppelwandig, vollflächig
verklebte Verbundkonstruktion aus verzinktem Material,
mit planebener Oberfläche
Türblatt 3-seitig gefälzt,  Isolierung mit
Mineralfaserplatte
Stahl-Sicherungsbolzen im Falzbereich gemäß
zulassungstechnischer Anforderung.

Oberfläche:
Grundiert (pulverbeschichtet) in Anlehnung an RAL 9002,
Grauweiß

Aufteilung:
1-flg. Tür,

Bodenabschluss:
Absenkbare Bodendichtung mechanisch

Zarge:
Universal-Eckzarge zum Einbau in Mauerwerk,
Systemeckzarge im Standard ohne Bodeneinstand. 2,0 mm
dick, mit 3-seitiger EPDM-Dichtung, verzinkt
pulvergrundbeschichtet (grauweiß in Anlehnung an RAL
9002)

Baukörper / Anschlüsse:
Sturz und seitlich: Stahlbeton /  Mauerwerk
Ausführung gemäß der Zulassung,

Beschlag:
2 Konstruktionsbänder als 3D-Bänder mit Kugellager je
Flügel,

Schloss incl. Zubehör:
Antipanik-Garnitur, Anti-Panik-Riegel-Fallenschloss,
Stulp bündig eingebaut, Vorgerichtet zum Einbau von
Profil-Schließzylindern, Riegel und Falle vernickelt,
Stulp von Schloss und Gegenkasten aus Edelstahl,

Betätigung:
Objekt-Drückergarnitur U-Form, eckig abgewinkelt,
Edelstahl, mit Drücker- und Schlüsselrosette,
nach DIN EN 179
Ausführung: Drücker / Drücker

Oberfläche:
Türblätter und Zarge verzinkt und grundiert

Türschließer:
Obentürschließer mit Gleitschiene mit
Feststelleinrichtung
Schließergröße entsprechend der Türflügelbreiten

Anschlag: DIN links

Die Erstellung einer Werkplanung zur Freigabe durch den
AG ist einzukalkulieren.

Anschlüsse gemäß Regeldetails des Systemherstellers.

komplette Leistung, einschl. Fertigung, Montage,
Befestigungsmittel, Anschlüsse inkl. notwendige Gerüste
und Abstützungen sowie Hebezeuge.

Türnummer: TT07

Angebot Hersteller/Produkt Türelement:'

....................................................'

(vom Bieter einzutragen)
Menge: 1,000 St

**03.01.0040 Stahl-Innentürelement 1.510 x 2.135 mm, T22, T21**
Stahl-Türelement
2-flügliges, einbaufertiges Element für den Innen- und
Außeneinsatz

Maße/Anschlüsse:
Abmessungen Rohbaumaß: ca.1.510 x 2.135 mm
Dicke Türelement ca. 65 mm, doppelwandig, vollflächig
verklebte Verbundkonstruktion aus verzinktem Material,
mit planebener Oberfläche
Türblatt 3-seitig gefälzt,  Isolierung mit
Mineralfaserplatte
Stahl-Sicherungsbolzen im Falzbereich gemäß
zulassungstechnischer Anforderung.

Schalldämmwert: Rw 32 dB

Oberfläche:
Grundiert (pulverbeschichtet) in Anlehnung an RAL 9002,
Grauweiß

Aufteilung:
2-flg. Tür, Gangflügelbreite  ca. 1,00 m

Bodenabschluss:
Absenkbare Bodendichtung mechanisch

Verglasung:
Gangflügel mit rechteckigem Lichtausschnitt, Größe ca.
400 x 600 mm lichte Durchsicht (B x H)
Verglasung Isolierverglasung, einseitig Drahtglas

Zarge:
Universal-Eckzarge zum Einbau in Mauerwerk,
Systemeckzarge im Standard ohne Bodeneinstand. 2,0 mm
dick, mit 3-seitiger EPDM-Dichtung, verzinkt
pulvergrundbeschichtet (grauweiß in Anlehnung an RAL
9002)

Baukörper / Anschlüsse:
Sturz und seitlich: Stahlbeton /  Mauerwerk
Ausführung gemäß der Zulassung,

Beschlag:
2 Konstruktionsbänder als 3D-Bänder mit Kugellager je
Flügel,
Verriegelung mit Falztreibriegel

Schloss incl. Zubehör:
Einsteckschloss als Riegel- Fallenschloss, Edelstahl-
Stulp, Riegel und Falle vernickelt, vorgerichtet für
Profilzylinder, mit Blindzylinder
Inkl. Schließplatte

Betätigung:
Objekt-Drückergarnitur U-Form, eckig abgewinkelt,
Edelstahl, mit Drücker- und Schlüsselrosette,
Ausführung: Drücker / Drücker

Oberfläche:
Türblätter und Zarge verzinkt und grundiert

Türschließer:
Obentürschließer mit Gleitschiene mit
Feststelleinrichtung
Schließergröße entsprechend der Türflügelbreiten

Anschlag: DIN links Gangflügel

Die Erstellung einer Werkplanung zur Freigabe durch den
AG ist einzukalkulieren.

Anschlüsse gemäß Regeldetails des Systemherstellers.

komplette Leistung, einschl. Fertigung, Montage,
Befestigungsmittel, Anschlüsse inkl. notwendige Gerüste
und Abstützungen sowie Hebezeuge.

Türnummer: T22, T21

Angebot Hersteller/Produkt Türelement:'

....................................................'

(vom Bieter einzutragen)
Menge: 2,000 St

**03.01.0050 Stahl-Innentürelement 1.510 x 2.135 mm, T18**
Stahl-Türelement
2-flügliges, einbaufertiges Element für den Innen- und
Außeneinsatz

Maße/Anschlüsse:
Abmessungen Rohbaumaß: ca.1.510 x 2.135 mm
Dicke Türelement ca. 65 mm, doppelwandig, vollflächig
verklebte Verbundkonstruktion aus verzinktem Material,
mit planebener Oberfläche
Türblatt 3-seitig gefälzt,  Isolierung mit
Mineralfaserplatte
Stahl-Sicherungsbolzen im Falzbereich gemäß
zulassungstechnischer Anforderung.

Oberfläche:
Grundiert (pulverbeschichtet) in Anlehnung an RAL 9002,
Grauweiß

Aufteilung:
2-flg. Tür, Gangflügelbreite  ca. 1,00 m

Bodenabschluss:
Absenkbare Bodendichtung mechanisch

Zarge:
Universal-Eckzarge zum Einbau in Mauerwerk,
Systemeckzarge im Standard ohne Bodeneinstand. 2,0 mm
dick, mit 3-seitiger EPDM-Dichtung, verzinkt
pulvergrundbeschichtet (grauweiß in Anlehnung an RAL
9002)

Baukörper / Anschlüsse:
Sturz und seitlich: Stahlbeton /  Mauerwerk
Ausführung gemäß der Zulassung,

Beschlag:
2 Konstruktionsbänder als 3D-Bänder mit Kugellager je
Flügel,
Verriegelung mit Falztreibriegel

Schloss incl. Zubehör:
Einsteckschloss als Riegel- Fallenschloss, Edelstahl-
Stulp, Riegel und Falle vernickelt, vorgerichtet für
Profilzylinder, mit Blindzylinder
Inkl. Schließplatte

Betätigung:
Objekt-Drückergarnitur U-Form, eckig abgewinkelt,
Edelstahl, mit Drücker- und Schlüsselrosette,
Ausführung: Drücker / Drücker

Oberfläche:
Türblätter und Zarge verzinkt und grundiert

Türschließer:
Obentürschließer mit Gleitschiene mit
Feststelleinrichtung
Schließergröße entsprechend der Türflügelbreiten

Anschlag: DIN rechts Gangflügel

Die Erstellung einer Werkplanung zur Freigabe durch den
AG ist einzukalkulieren.

Anschlüsse gemäß Regeldetails des Systemherstellers.

komplette Leistung, einschl. Fertigung, Montage,
Befestigungsmittel, Anschlüsse inkl. notwendige Gerüste
und Abstützungen sowie Hebezeuge.

Türnummer: T18

Angebot Hersteller/Produkt Türelement:'

....................................................'

(vom Bieter einzutragen)
Menge: 1,000 St

**03.01.0060 Stahl-Innentürelement 1.510 x 2.135 mm, T23**
Stahl-Türelement
2-flügliges, einbaufertiges Element für den Innen- und
Außeneinsatz

Maße/Anschlüsse:
Abmessungen Rohbaumaß: ca.1.510 x 2.135 mm
Dicke Türelement ca. 65 mm, doppelwandig, vollflächig
verklebte Verbundkonstruktion aus verzinktem Material,
mit planebener Oberfläche
Türblatt 3-seitig gefälzt,  Isolierung mit
Mineralfaserplatte
Stahl-Sicherungsbolzen im Falzbereich gemäß
zulassungstechnischer Anforderung.

Oberfläche:
Grundiert (pulverbeschichtet) in Anlehnung an RAL 9002,
Grauweiß

Aufteilung:
2-flg. Tür, Gangflügelbreite  ca. 1,00 m

Bodenabschluss:
Absenkbare Bodendichtung mechanisch

Zarge:
Universal-Eckzarge zum Einbau in Mauerwerk,
Systemeckzarge im Standard ohne Bodeneinstand. 2,0 mm
dick, mit 3-seitiger EPDM-Dichtung, verzinkt
pulvergrundbeschichtet (grauweiß in Anlehnung an RAL
9002)

Baukörper / Anschlüsse:
Sturz und seitlich: Stahlbeton /  Mauerwerk
Ausführung gemäß der Zulassung,

Beschlag:
2 Konstruktionsbänder als 3D-Bänder mit Kugellager je
Flügel,
Verriegelung mit Falztreibriegel

Schloss incl. Zubehör:
Einsteckschloss als Riegel- Fallenschloss, Edelstahl-
Stulp, Riegel und Falle vernickelt, vorgerichtet für
Profilzylinder, mit Blindzylinder
Inkl. Schließplatte

Betätigung:
Objekt-Drückergarnitur U-Form, eckig abgewinkelt,
Edelstahl, mit Drücker- und Schlüsselrosette,
Ausführung: Drücker / Drücker

Oberfläche:
Türblätter und Zarge verzinkt und grundiert

Türschließer:
Obentürschließer mit Gleitschiene mit
Feststelleinrichtung
Schließergröße entsprechend der Türflügelbreiten

Anschlag: DIN links  Gangflügel

Die Erstellung einer Werkplanung zur Freigabe durch den
AG ist einzukalkulieren.

Anschlüsse gemäß Regeldetails des Systemherstellers.

komplette Leistung, einschl. Fertigung, Montage,
Befestigungsmittel, Anschlüsse inkl. notwendige Gerüste
und Abstützungen sowie Hebezeuge.

Türnummer: T23

Angebot Hersteller/Produkt Türelement:'

....................................................'

(vom Bieter einzutragen)
Menge: 1,000 St

**03.01.0070 Stahl-Innentürelement 2.010 x 2.135 mm, T20**
Stahl-Türelement
2-flügliges, einbaufertiges Element für den Innen- und
Außeneinsatz

Maße/Anschlüsse:
Abmessungen Rohbaumaß: ca. 2.010 x 2.135 mm
Dicke Türelement ca. 65 mm, doppelwandig, vollflächig
verklebte Verbundkonstruktion aus verzinktem Material,
mit planebener Oberfläche
Türblatt 3-seitig gefälzt,  Isolierung mit
Mineralfaserplatte
Stahl-Sicherungsbolzen im Falzbereich gemäß
zulassungstechnischer Anforderung.

Schalldämmwert: Rw 32 dB

Oberfläche:
Grundiert (pulverbeschichtet) in Anlehnung an RAL 9002,
Grauweiß

Aufteilung:
2-flg. Tür, Gangflügelbreite  ca. 1,30 m

Bodenabschluss:
Absenkbare Bodendichtung mechanisch

Verglasung:
Gangflügel mit rechteckigem Lichtausschnitt, Größe ca.
400 x 600 mm lichte Durchsicht (B x H)
Verglasung Isolierverglasung, einseitig Drahtglas

Zarge:
Universal-Eckzarge zum Einbau in Mauerwerk,
Systemeckzarge im Standard ohne Bodeneinstand. 2,0 mm
dick, mit 3-seitiger EPDM-Dichtung, verzinkt
pulvergrundbeschichtet (grauweiß in Anlehnung an RAL
9002)

Baukörper / Anschlüsse:
Sturz und seitlich: Stahlbeton /  Mauerwerk
Ausführung gemäß der Zulassung,

Beschlag:
2 Konstruktionsbänder als 3D-Bänder mit Kugellager je
Flügel,
Verriegelung mit Falztreibriegel

Schloss incl. Zubehör:
Einsteckschloss als Riegel- Fallenschloss, Edelstahl-
Stulp, Riegel und Falle vernickelt, vorgerichtet für
Profilzylinder, mit Blindzylinder
Inkl. Schließplatte

Betätigung:
Objekt-Drückergarnitur U-Form, eckig abgewinkelt,
Edelstahl, mit Drücker- und Schlüsselrosette,
Ausführung: Drücker / Drücker

Oberfläche:
Türblätter und Zarge verzinkt und grundiert

Türschließer:
Obentürschließer mit Gleitschiene mit
Feststelleinrichtung
Schließergröße entsprechend der Türflügelbreiten

Anschlag: DIN rechts Gangflügel

Die Erstellung einer Werkplanung zur Freigabe durch den
AG ist einzukalkulieren.

Anschlüsse gemäß Regeldetails des Systemherstellers.

komplette Leistung, einschl. Fertigung, Montage,
Befestigungsmittel, Anschlüsse inkl. notwendige Gerüste
und Abstützungen sowie Hebezeuge.

Türnummer: T20

Angebot Hersteller/Produkt Türelement:'

....................................................'

(vom Bieter einzutragen)
Menge: 1,000 St

**03.01.0080 Stahl-Innentürelement 2.135 x 2.135 mm, T17**
Stahl-Türelement
2-flügliges, einbaufertiges Element für den Innen- und
Außeneinsatz

Maße/Anschlüsse:
Abmessungen Rohbaumaß: ca. 2.135 x 2.135 mm
Dicke Türelement ca. 65 mm, doppelwandig, vollflächig
verklebte Verbundkonstruktion aus verzinktem Material,
mit planebener Oberfläche
Türblatt 3-seitig gefälzt,  Isolierung mit
Mineralfaserplatte
Stahl-Sicherungsbolzen im Falzbereich gemäß
zulassungstechnischer Anforderung.

Oberfläche:
Grundiert (pulverbeschichtet) in Anlehnung an RAL 9002,
Grauweiß

Aufteilung:
2-flg. Tür, Gangflügelbreite  ca. 1,40 m

Bodenabschluss:
Absenkbare Bodendichtung mechanisch

Verglasung:
Gangflügel mit rechteckigem Lichtausschnitt, Größe ca.
400 x 600 mm lichte Durchsicht (B x H)
Verglasung Isolierverglasung, einseitig Drahtglas

Zarge:
Universal-Eckzarge zum Einbau in Mauerwerk,
Systemeckzarge im Standard ohne Bodeneinstand. 2,0 mm
dick, mit 3-seitiger EPDM-Dichtung, verzinkt
pulvergrundbeschichtet (grauweiß in Anlehnung an RAL
9002)

Baukörper / Anschlüsse:
Sturz und seitlich: Stahlbeton /  Mauerwerk
Ausführung gemäß der Zulassung,

Beschlag:
2 Konstruktionsbänder als 3D-Bänder mit Kugellager je
Flügel,
Verriegelung mit Falztreibriegel

Schloss incl. Zubehör:
Einsteckschloss als Riegel- Fallenschloss, Edelstahl-
Stulp, Riegel und Falle vernickelt, vorgerichtet für
Profilzylinder, mit Blindzylinder
Inkl. Schließplatte

Betätigung:
Objekt-Drückergarnitur U-Form, eckig abgewinkelt,
Edelstahl, mit Drücker- und Schlüsselrosette,
Ausführung: Drücker / Drücker

Oberfläche:
Türblätter und Zarge verzinkt und grundiert

Türschließer:
Obentürschließer mit Gleitschiene mit
Feststelleinrichtung
Schließergröße entsprechend der Türflügelbreiten

Anschlag: DIN rechts Gangflügel

Die Erstellung einer Werkplanung zur Freigabe durch den
AG ist einzukalkulieren.

Anschlüsse gemäß Regeldetails des Systemherstellers.

komplette Leistung, einschl. Fertigung, Montage,
Befestigungsmittel, Anschlüsse inkl. notwendige Gerüste
und Abstützungen sowie Hebezeuge.

Türnummer: T17

Angebot Hersteller/Produkt Türelement:'

....................................................'

(vom Bieter einzutragen)
Menge: 1,000 St

*Hinweis*

**03.01.0090 Stahl-Innentürelement 1.510 x 2.135 mm T 30 RS, T16**
Stahl-Brandschutztürelement T-30-RS
nach DIN 4102, Einbruchhemmung RC 3

2-flügliges, einbaufertiges Element für den
Inneneinsatz

Maße/Anschlüsse:
Abmessungen Rohbaumaß: ca.1.510 x 2.135 mm
Dicke Türelement ca. 65 mm, doppelwandig, vollflächig
verklebte Verbundkonstruktion aus verzinktem Material,
mit planebener Oberfläche
Türblatt 3-seitig gefälzt,  Isolierung mit
Mineralfaserplatte
Stahl-Sicherungsbolzen im Falzbereich gemäß
zulassungstechnischer Anforderung.

Schalldämmwert: Rw 37 dB

Oberfläche:
Grundiert (pulverbeschichtet) in Anlehnung an RAL 9002,
Grauweiß

Aufteilung:
2-flg. Tür, Gangflügelbreite  ca. 1,00 m

Bodenabschluss:
Absenkbare Bodendichtung mechanisch

Zarge:
Stahlzarge zum Einbau in Mauerwerk, für RC 3
Systemeckzarge ohne Bodeneinstand. 2,0 mm dick, mit
3-seitiger EPDM-Dichtung, verzinkt
pulvergrundbeschichtet (grauweiß in Anlehnung an RAL
9002)
vollflächige Hinterfüllung mit Mörtel
umlaufende Fugen sind dauerelastisch abzudichten

Baukörper / Anschlüsse:
Sturz und seitlich: Stahlbeton /  Mauerwerk
Ausführung gemäß der Zulassung,
Dichtungen umlaufend
inkl. absenkbarer Bodendichtung (Rauchschutztür)

Schutzfunktion
Ausführung als Sicherheitstür, Sicherheitselement,
gemäß RC3, gemäß DIN EN 1627

Beschlag:
Beschlag für 2-flg Stahl-Brandschutztüren T 30-1 nach
DIN 4102, Türbänder und Sicherungsbolzen gemäß
Beschreibung und entsprechend den zu erwartenden
Lasten.

Schloss incl. Zubehör:
Einsteckschloss mit Schutzklasse-Angriffswiderstand der
Klasse 5 (hohe Schutzwirkung mit Anbohrschutz) und
Gebrauchskategorie 3 gemäß DIN EN 12209
vorgerichtet für Profilzylinder, Inkl. Schließplatte
Riegelkontakt für Anschluß EMA, Anschluß/Kontakt für
Türöffner
Verriegelung mit Falztreibriegel

Betätigung:
einbruchhemmneder Schutzbeschlag der Klasse ES 1 gemäß
DIN 18257 mit festem Knauf außen, innen Drücker
U-Form, eckig abgewinkelt,
Edelstahl, mit Drücker- und Schlüsselrosette,

Oberfläche:
Türblätter und Zarge verzinkt und grundiert

Türschließer:
Obentürschließer mit Gleitschiene ohne
Feststelleinrichtung
Schließergröße entsprechend der Türflügelbreiten,
Schließfolgeregler

Anschlag: DIN links Gangflügel

Die Erstellung einer Werkplanung zur Freigabe durch den
AG ist einzukalkulieren.

Anschlüsse gemäß Regeldetails des Systemherstellers.
Die Anschlüsse der Rauchschutztüren müssen hinsichtlich
der mechanischen Festigkeit und der dauerhaften
Abdichtung mit dauerelastischen Dichtungsmasse bei
sinngemäßer Anwendung der DIN 18540 ausgeführt werden.

komplette Leistung, einschl. Fertigung, Montage,
Befestigungsmittel, Anschlüsse inkl. notwendige Gerüste
und Abstützungen sowie Hebezeuge.

Türnummer: T16

Angebot Hersteller/Produkt Türelement:'

....................................................'

(vom Bieter einzutragen)
Menge: 1,000 St

*Hinweis*

**03.01.0100 Zulage für Einbau EMA- Komponenten**
Zulage zu Vorpositionen Türen für den Einbau der
bauseits gestellten Einbruchmeldeanlage (EMA)-
Komponenten wie:

-Magnetkontakte mit Gegenstück
-Riegelkontakte
-Sperrelemente
usw.

im Bereich von Außentüren bzw. zur Trennung der
Scharfschaltbereiche BMA,
Einbau der notwendigen Komponenten in Abstimmung mit
der EMA- Firma, inkl. Herstellung der notwendigen
Öffnungen und Aussparungen, inkl. erforderlicher
Kabelverlegung und verdeckter Kabelübergänge innerhalb
der Türprofile.

Türelemente: T16

Abrechnung je St Türelement
Menge: 1,000 St

**03.01.0110 Blindrosette**
Zulage zu den Vorpositionen für den Einbau einer
Blindrosette
bei nicht abschließbaren Türelementen
Menge: 1,000 St

**03.01.0120 Boden-Türstopper**
Lieferung und Montage Türpuffer zum Aufschrauben auf
den Boden
Türpuffer aus Leichtmetall
silber einbrennlackiert
zur Bodenmontage
inkl. Montageplatte und Befestigungsmaterial
gefederter Puffer (10 mm Hub)
Mit gefedertem Gummipuffer, schwarz
zum Aufschrauben
Max. Türflügelgewicht: ca. 120 kg
Abmessungen ca. 60 x 70 mm, Puffer Durchmesser ca. 40
mm
einschl. Befestigungsmaterial

Montage:
Am Feststellpunkt, dem größtmöglichen Abstand zum
Türband,
Feststeller mit vier Schrauben und den einzulassenden
Dübeln
auf den Boden geschraubt

Hinweis: Die Bodentürstopper sind so zu montieren, dass
keine Stolperstellen innerhalb von Verkehrswegen
entstehen.
Die Bodentürstopper sind nicht in Fahrwegen zu
montieren.

Ausführungsort: Türelement T 05, T 23
Menge: 2,000 St

### Bereich 04 Fenster, Innenfenster, Sonnenschutz

*Hinweis*
Art und Umfang der Leistung
Gegenstand dieser Ausschreibung sind Metallbauarbeiten.
Die Leistung umfasst die Herstellung, die Lieferung und
die Montage von Aluminium-Bauelementen.

Zusätzlicher Gegenstand dieser Ausschreibung sind die
Verglasungsarbeiten.
Die Leistung umfasst die Lieferung, das Einsetzen und
das Abdichten aller Glasscheiben und Ausfachungen.

Hinweis zu aufgeführte Normen etc.:
Alle aufgeführten Normen, Vorschriften, Gesetze gelten,
wenn nicht anders in den Texten vermerkt, in der zum
Vertragsschluss gültigen Fassung.

Konstruktionssystem
Die Profil-, Zubehör-, Dichtungs- und Beschlagauswahl
muss nach den gültigen Unterlagen des jeweiligen
System-Herstellers erfolgen.

Qualitätssicherung
Gemäß der Bauproduktenverordnung muss für jedes
nachfolgend beschriebene Bauprodukt, das von einer
harmonisierten Norm erfasst ist oder das einer
Europäisch Technischen Bewertung entspricht, eine
Leistungserklärung, in Bezug auf dessen wesentliche
Merkmale (Anhang ZA der harmonisierten Norm) vorliegen.
Alle für den Verwendungszweck im Mitgliedstaat
geforderten wesentlichen Merkmale sind in der
Leistungserklärung anzugeben.
Weiterhin können nach Landesbauordnung die Bauprodukte
zusätzlich mit einer Bestätigung ihrer Übereinstimmung
mit den technischen Regeln, den allgemeinen
bauaufsichtlichen Zulassungen, den allgemeinen
bauaufsichtlichen Prüfzeugnissen oder den Zustimmungen
im Einzelfall ausgestattet werden.

Baumaße
Das Aufmaß ist vom AN grundsätzlich eigenverantwortlich
am Bau zu nehmen.

Werk - und Montageplanung
Vor Fertigungsbeginn hat der AN sämtliche für die
Detailklärung, Prüfung und Herstellung erforderlichen
Zeichnungen, Planungen, Nachweise, Details, etc. zu
liefern.
Aus den Darstellungen müssen Konstruktion, Maße,
Einbau, Befestigung und Bauanschlüsse der Bauteile
sowie die Einbaufolge erkennbar sein (DIN 18360, Zif.
3.1.7). Grundsätzlich sind die Darstellungen in
Zeichnungen, Maßstab mind. 1:50 in 1-facher
Ausfertigung als Papierexemplar und vorab digital zur
Prüfung und Freigabe, zu liefern.
Die beigefügten Zeichnungen der Ausführungsplanung sind
der Werkplanung zu Grunde zu legen.
Die entstehenden Aufwendungen / Kosten für die
Erstellung der Werkplanung sind einzukalkulieren, siehe
entsprechende Positionen 2.1.190, 2.2.180 und 2.3.10.

Statische Berechnung
Statischer Nachweis / Standsicherheitsnachweis für
sämtliche nachfolgend beschriebene Metallbauteile inkl.
deren Anschlüsse ist durch den AN zu erstellen.
Der prüfbare statische Nachweis / die Bemessung der
Bauteile
über die Einhaltung sämtlicher statischer Forderungen,
ist in schriftlicher (1-fach ) und digitaler Form dem
AG/Planungsbüro vor Ausführung vorzulegen und freigeben
zu lassen.

Die in den beigefügten Zeichnungen dargestellten
Ausführungen dienen als Leitdetails und sind der
statischen Berechnung und der Werkplanung zu Grunde zu
legen.
Der prüffähige statische Nachweis ist rechtzeitig, vor
Fertigungsbeginn, dem AG/Planungsbüro vorzulegen. Die
dafür entstehenden Aufwendungen / Kosten sind in die
Einheitspreise einzukalkulieren.

Einbau der Elemente
Die Verankerungen der Elemente sind so auszuführen,
dass alle aus horizontaler und vertikaler Richtung
auftretenden Kräfte und Lasten kraftschlüssig und mit
den vorgeschriebenen Sicherheitsreserven auf den
Baukörper/massive bzw. statisch relevante
Anschlussbauteile übertragen werden.
Die Montage der Bauelemente muss flucht- und lotrecht
erfolgen bzw. im Bereich der Schrägwand entsprechend
der im Bestand vorhandenen Neigung.
Alle zur Montage erforderlichen Befestigungsmittel sind
in die Einheitspreise einzukalkulieren.
Bei der Auswahl sind die hierfür gültigen Normen und
der aktuelle "Stand der Technik" zu berücksichtigen und
zu befolgen.
Sämtliche Anschlüsse an angrenzende Bauteile sind in
die Einheitspreise einzukalkulieren.
Die Montage der Elemente hat gemäß RAL- Leitfaden zu
erfolgen.

Bieterangaben
Sämtliche Bieterangaben sind unmittelbar innerhalb der
Positionsbeschreibungen oder im
Bieterangabenverzeichnis bei Angebotsabgabe anzugeben.
Technische Datenblätter zu den Produkten sind zur
fachtechnischen Prüfung beizufügen.

Positionsbeschreibungen
Die in den beschriebenen Positionen aufgeführten
Leistungen sind gemäß den Vorbemerkungen und den
vorgestellten technischen Beschreibungen auszuführen.
Alle Positionen sind als komplette, in sich
geschlossene und voll funktionsfähige Leistungen
anzubieten.

*Hinweis*
Aluminium
Es sind stranggepresste Aluminium-Profile der Legierung
EN AW 6060 und EN AW 6063 in Eloxalqualität nach DIN EN
755 und DIN EN 12020 zu verwenden.
Für anodisierte Aluminium-Bleche in Eloxalqualität ist
die Legierung AlMg 1, halbhart, (EN AW 5005A) zu
verwenden.
Der AN hat sicherzustellen, dass die von ihm
angebotenen und verarbeiteten Aluminiumbauteile von
Lieferanten stammen, die der A/U/F Initiative,
Recycling im Bausektor, angehören, oder einen
gleichwertigen schlüssigen produktspezifischen
Recyclingprozess (PRP) nachweisen können. Es ist
sicherzustellen, dass Produktionsabfälle und
demontierte Elemente (Sanierungsbau) aus Aluminium dem
Verwertungsprozess, für die Herstellung von Fenster-
und Fassadenprofilen, zurückgeführt werden.
In diesem Zusammenhang ist die Veröffentlichung des
Gesamtverbandes der deutschen Aluminiumindustrie e.V.,
Aluminium im Bauwesen, ,An die Zukunft denken - mit
Aluminium bauen", Grundlage der v.g. Forderung.
Es muss ein nachweisbarer produktspezifischer
Recyclingprozess für eine Nachhaltigkeitsbewertung (EPD
= Environmental Product Declaration) als Grundlage für
Gebäudezertifizierungssysteme (LEED Leadership in
Energy and Environmental Design, DGNB Deutsche
Gesellschaft für nachhaltiges Bauen, BNB
Bewertungssystem nachhaltiges Bauen) beigebracht
werden, um einen optimalen Ressourceneinsatz zu
gewährleisten.
Auf Anforderung des AG hat der AN über die Einhaltung
der v.g. Forderungen projektbezogene Bescheinigungen
des Herstellers bzw. Prüfzeugnisse und Nachweise
vorzulegen.

Stahl
Stahlteile (Anker-, Unterkonstruktionen, geschweißte
Konstruktionen, etc.) sind in feuerverzinkter
Ausführung vorzusehen. Stahlbleche sind verzinkt
auszuführen.
Die Nachbesserung von Fehlstellen, Beschädigungen sowie
das Nacharbeiten von etwaigen Schweißstellen hat
entsprechend DIN EN ISO 1461 zu erfolgen.

Edelstahl
Verankerungselemente und -mittel, die einem
Korrosionsangriff ausgesetzt und für Wartungen nicht
zugänglich sind, z. B. Befestigungs- und
Verankerungskonstruktionen von vorgehängten Fassaden
(Kaltfassaden) sowie alle Verbindungsteile sind
grundsätzlich aus rostfreiem Edelstahl herzustellen.
Als Verankerungs-, Verbindungs- und
Befestigungselemente dürfen, ohne besonderen
Korrosionsschutznachweis gemäß DIN 18516-1, nur
nichtrostende Stähle bzw. Stähle gemäß der allgemeine
bauaufsichtlichen Zulassung "Z-30.3-6" vom 05.März 2018
der Informationsstelle Edelstahl Rostfrei, verwendet
werden.
Weiterhin ist sicherzustellen, dass unter Spannung
stehende Bauteile, besonders wenn sie legiert sind, in
uneingeschränkter Festigkeit zu keiner
Spannungskorrosion oder anderweitiger interkristalliner
oder auch anderweitig wirksam werdender Zersetzung im
Alterungsprozess neigen.
Auf Anforderung des AG hat der AN über die Einhaltung
der
v. g. Forderungen projektbezogene Bescheinigungen des
Herstellers bzw. Prüfzeugnisse und Nachweise
vorzulegen.

Einsatz unterschiedlicher Werkstoffe
Beim Zusammenbau unterschiedlicher Werkstoffe muss
gewährleistet sein, dass keine Kontaktkorrosion und
keine andere ungünstige Beeinflussung entstehen kann.
Es sind Zwischenlagen aus Kunststofffolie oder dgl.
vorzusehen.

Systembeschreibung
Die Angaben der formalen Profilabmessungen (Bautiefen
und Ansichtsbreiten von außen) und der
Konstruktionsmerkmale sind zu berücksichtigen.

Oberflächenbehandlung, Farb-Beschichtung (Pulver)
Die Beschichtung der Aluminium-Profile und/oder -Bleche
muss mit GSB International und/oder QUALICOAT
gütegesicherten Pulver auf Polyesterbasis in einer
Schichtdicke von mindestens 50 µm / bzw. nach Vorgaben
des Nasslackherstellers, erfolgen. Der ausführende
Beschichtungsbetrieb muss Inhaber des Gütezeichens der
GSB International ("Gütegemeinschaft für die
Stückbeschichtung von Bauteilen aus Aluminium",
Franziskanergasse 6, D-73525 Schwäbisch Gmünd) oder des
Gütezeichens der QUALICOAT (Verband für die
Oberflächenveredelung e.V. (VOA) Laufertormauer 6,
90403 Nürnberg) sein.

Farbbestimmung Metallbauarbeiten
Farbton innen / außen: RAL 5003 Saphierblau bzw. nach
Auswahl AG
Betätigungen/Handhaben Fenster:  C-0
Türbänder: C-0
Betätigungen/Handhaben Türen: Inox (Edelstahl)

Anforderungen an die Bauteile
Der AN hat im Rahmen seiner EG-Konformitätserklärung
die Übereinstimmung seines Produkts mit den jeweiligen
Anforderungen nach DIN EN zu erklären.

Die nach genannten Werte beziehen sich auf
Standardelemente.
Gegebenenfalls können andere Elementformen /
Öffnungsvarianten oder Profilkombinationen abweichende
Klassifizierungen haben.

Fenster nach DIN EN 14351-1
Fensterelement: Uw 1,0 W/(m²K)
Glaswerte nach DIN EN 673: Ug 0,6 W/(m²K)
Luftdurchlässigkeit nach DIN EN 12207 Klassifizierung:
4
Schlagregendichtheit nach DIN EN 12208 Klassifizierung,
Prüfverfahren A: 7A
Widerstandsfähigkeit bei Windlast nach DIN EN 12210
Klassifizierung: C4

Der Gesamtenergiedurchlassgrad und der
Lichttransmissions-grad sind objektbezogen über die
CE-Kennzeichen der Verglasung nachzuweisen.

Außentüren nach DIN EN 14351-1
(ausgenommen Brandschutz-Außentüren)
Türelement: Ud 1,3 W/(m²K)
Glaswerte nach DIN EN 673: Ug 0,6 W/(m²K)
Luftdurchlässigkeit nach DIN EN 12207 Klassifizierung:
2
Schlagregendichtheit nach DIN EN 12208 Klassifizierung,
Prüfverfahren A: 3A
Widerstandsfähigkeit bei Windlast nach DIN EN 12210
Klassifizierung: C2

Der Gesamtenergiedurchlassgrad und der
Lichttransmissionsgrad sind objektbezogen über die
CE-Kennzeichen der Verglasung nachzuweisen.

Lastannahmen
Winddruck auf  Außenbauteile nach DIN EN 1991-1-4 incl.
der nationalen Anhänge
Angaben für Gebäude mit rechteckigem Grundriss
Windzone:  II
Geländekategorie:  II / III

Einbauhöhe Ze:  ca. 11 m
Gebäudebreite b:  ca. 72 m
Gebäudetiefe d:  ca. 27 m
Höhe  176,76 m DHHN92

Waagerechte Verkehrslast (Seitenkraft) nach DIN EN
1991-1-1 und -2 incl. der nationalen Anhänge
Zusatzlasten mit:  1,0 KN/m
wirkend in:  Brüstungshöhe

*Hinweis*
Profilauswahl
Bei wärmegedämmten Profilen sind nur solche zulässig,
bei denen die Innen- und Außenschalen durch
Wärmedämmprofile durchgehend kraft- und formschlüssig
miteinander verbunden sind.
Die Profile müssen die auftretenden Beanspruchungen
gemäß DIN EN 1990 nach DIN EN 1991 inkl. der
zugeordneten nationalen Anhängen sicher abtragen. Die
dabei zwischen Innen- und Außenschalen auftretenden
Schubkräfte müssen vom Verbund zuverlässig übertragen
werden. Die vom System-Hersteller angegebenen wirksamen
Trägheitsmomente (Ix) sind, unter Berücksichtigung der
DIBT Richtlinie für thermisch getrennte Profile, für
die Auswahl zu berücksichtigen.
Das Prinzip der Wärmedämmung ist für die gesamte
Konstruktion einzuhalten.
Alle Verbundprofile der Fenster- und Türsysteme sind
mindestens als Dreikammersystem (zwei Hohlprofile plus
Verbundzone) auszuführen.
Der Verbund der Profile muss ohne zusätzliche
Abdichtung wasserdicht und wasserbeständig sein. Der
Falzgrund der Profile muss absolut glattflächig
ausgebildet sein (auch die Verbundzone), so dass
anfallende Feuchtigkeit immer in die tiefste,
außenliegende Ebene (Rinne) des Falzes abgeführt wird,
ohne dass hierfür zusätzliche Drainagekanäle
hergestellt werden müssen. Die Belüftung des
Falzgrundes bei Isolierverglasungen muss nach den
Richtlinien der Isolierglas-Hersteller erfolgen.

Profilverbindungen
Eckverbinder müssen in ihrem Querschnitt den inneren
Profilkonturen entsprechen. Bei den Gehrungen ist auf
eine einwandfreie Verklebung der Gehrungsfläche zu
achten. Auch an den T-Stößen ist das Einsickern von
Wasser in die Konstruktion - durch entsprechende
Füllstücke mit dauerelastischer Abdichtung - zu
verhindern.
Bei wärmegedämmten Profilen muss die Dämmwirkung auch
im Eck- und T-Verbinderbereich voll erhalten bleiben.

Flügeldichtungen
Die Dichtungen müssen auswechselbar sein.
Für Dreh-, Drehkipp- und Stulp-Fenster ist eine
Mitteldichtung vorgeschrieben.

Entwässerung der Konstruktion
Falze und Profilnuten, in die Niederschlag und
Kondenswasser eindringen können, müssen nach außen
entwässert werden. Sichtbare Entwässerungsschlitze sind
mit Kappen abzudecken.
Entwässerung / Dampfdruckausgleichsöffnungen:
Gemäß DIN 18055 muss sichergestellt sein, dass in die
Rahmenkonstruktion eingedrungenes Wasser unmittelbar
und kontrolliert abgeführt wird, um Schäden am Fenster
und am Baukörper zu vermeiden.
Die Entwässerungsöffnungen zur Außenseite sollen einen
Mindestquerschnitt von 5x20 mm haben. Der Abstand der
Öffnungen untereinander soll bei diesem
Mindestquerschnitt nicht mehr als 600 mm betragen.

Hochwärmegedämmtes Aluminium Fenster-System
mit 75 mm Grundbautiefe.

Konstruktionsmerkmale:
Raumseitig aufschlagender Flügelrahmen mit 10 mm
Flächenversatz zur Rahmenebene, Außenseite
flächenbündig.
Wärmedämmende Isolierstege mit drei Hohlkammern bilden
den Anschlag für die koextrudierte
Moosgummi-Doppelhohlkammer-Mitteldichtung.
Das System ist mit rechteckigen Glasleisten
auszustatten.
Die Montage der Glasleisten erfolgt mittels
toleranzausgleichenden Kunststoffhaltern.

Profilbautiefen:
Blendrahmen  ca.75 mm
Flügelrahmen  ca.85 mm

Profilansichtsbreiten:
Blendrahmen, umlaufend  ca.69 mm
Pfosten  ca. 76 mm
Flügelrahmen (Fenster)  ca. 51 mm

Wärmegedämmtes Aluminium Tür-System (Außenelemente)
mit 75 mm Grundbautiefe.

Konstruktionsmerkmale:
Außen flächenbündige Türkonstruktion mit außen
umlaufender ca. 7 mm Schattenfuge.
5 Kammer Profilaufbau, symmetrisch angeordnet,
bestehend aus drei Aluminiumschalen die mittels
spezieller Isolierstege ohne Dämmschäume verbunden
sind.
Die Türflügelprofile sind als Hybridverbund mit einem
großem schubfesten Anteil zwischen Innen- und
Mittelschale sowie einer entkoppelten Außenschale, als
"schubloser Verbund" auszuführen.
Die Entkopplung muss zwischen der äußeren
Aluminiumhalbschale und dem Isoliersteg erfolgen um den
Bi-Metall-Effect zu verringern.
Die Abdichtung muss über eine Mitteldichtungs- und zwei
Anschlagsdichtungsebenen erfolgen.
Die Beschlagsmontage erfolgt in der Aluminium
Mittelschale, nicht im Isoliersteg.
Eine Bauwerksbefestigung ist im Profil mittig über die
Mittelschale möglich.
Der untere Türabschluss ist, soweit keine anderen
Anforderungen an den Fußpunkt durch Normen /
Richtlinien / LBO's gegeben sind, mit einer
stabilisierenden zwischen gesetzten thermisch
getrennten Aluminium- Schwelle und entsprechenden
Dichtformstücken, auszustatten.

Profilbautiefen:
Blendrahmen  ca.75 mm
Flügelrahmen (Tür)  ca.75 mm

Profilansichtsbreiten:
Blendrahmen, seitlich und oben  ca.86 mm
Flügelrahmen (nach außen öffnend)  ca.119 mm
Flügelprofil unten  ca.149 mm

Ungedämmte Aluminium Tür-System (Innenelement)
nicht wärmegedämmtes Aluminium Tür- und
Trennwand-System mit 65 mm Grundbautiefe.

Konstruktionsmerkmale:
Die Konstruktion ist außen und innen flächenbündig.
Das System ist mit rechteckigen Glasleisten
auszustatten.
Die Türflügel sind mit einem 4-seitig umlaufenden, auf
Gehrung gefertigten Flügelprofil auszuführen.

Die Abdichtung im Fußpunkt (Sockel) erfolgt durch eine
sich - beim Schließen der Tür - automatisch absenkende
Dichtung.
Je nach Anforderung können auch eine Bodenschwelle und
eine Lippendichtung eingesetzt werden.

Profilbautiefen:
Blendrahmen, Pfosten, Riegel,
Flügelrahmen und Sockel 65 mm

Profilansichtsbreiten:
Blendrahmen seitlich / oben 69 mm
Flügelrahmen (Tür) 98 mm

*Hinweis*
Beschläge Fenster Alu
Sind nicht systemgebundene Beschlagteile vorgesehen,
müssen diese unter Beachtung der gültigen DIN-Normen
ausgewählt werden.

Die für die jeweilige Öffnungsart einzusetzenden
Beschläge in ihrer Grundausstattung sind unter
Berücksichtigung der Lastannahmen/Gewichte/Größen und
der zu erreichenden Öffnungsweite nach den
Bemessungstabellen des System-Herstellers einzusetzen.
Alle Beschlagteile sind aus nichtrostenden Materialien
herzustellen und müssen justierbar sein. Incl. der
erforderlichen Zusatzteile wie zusätzliche
Verriegelungen, Scherenbefestigungen, Eigenanschlag und
Bänder.

101 Dreh-Kipp-Beschlag
Verdeckt liegender Dreh-Kipp-Beschlag mit
Einhandbedienung, für Flügellasten bis 160 kg und einem
Öffnungswinkel in Drehstellung von bis zu 180°

Konstruktionsmerkmale:
Der Beschlag ist mit einer in Dreh- und in Kippstellung
wirksamen Fehlbedienungssperre ausgestattet.
Scheren- und Ecklager sind verdeckt liegend im Falz
eingebaut.
Alle Verriegelungspunkte sind mit Schließrollen
auszuführen.
Die Anzahl und Ausführung der Verriegelungspunkte
(Riegelstücke) ist in Abhängigkeit der Größe des
Flügels und der Belastung, Anhand der Systemvorgaben
vorzunehmen.
Die untere griffseitige Eckumlenkung muss mit einem
Entlastungslager ausgeführt werden.
Die Verriegelung an diesem Punkt erfolgt über einen im
Auflaufbock integrierten Verschlusspunkt mit
Schließrolle.

Die Öffnungsweite der Flügel in Drehstellung beträgt
maximal 180°.
Durch Montage eines zusätzlichen Anschlages kann der
Öffnungswinkel, der Einbausituation angepasst, auf 90°
begrenzt werden.
Korrosionsschutz des Grundbeschlages nach DIN EN 1670:
 Klasse 5
Bedienkräfte nach DIN EN 13115:  Klasse 1
Dauerfunktion nach DIN EN 12400: bis Klasse 3

*Hinweis*
901 Fenstergriff mit verdeckt liegendem Getriebe

Das Getriebe wird in den Falz eingebaut.
Die Befestigung des Getriebes erfolgt mittels einer
raumseitig aufgeschraubten, kreisförmigen Rosette
(Durchmesser 32 mm).
Die Befestigungsschrauben werden durch den - später zu
montierenden - Fenstergriff abgedeckt. Während der
Bauzeit ist die Rosette mit einer Schutzkappe
abzudecken.
Das Fenstergriff-Getriebe ist mit Rastpunkten in Dreh-,
Verschluss- und Kippstellung ausgestattet.
Der Fenstergriff ist erst nach Abschluss der
Fenstermontage beziehungsweise vor der Gebrauchsabnahme
der Fenster zu montieren. Die farblich auf den
Fenstergriff abgestimmte Abdeck-Rosette ist ebenfalls
erst zu diesem Zeitpunkt aufzudrücken.
Farbton:  C0
Werkstoff:  Alu

*Hinweis*
Mechatronische Beschläge

Der Beschlag besteht aus mechatronischen,
profilintegrierten 24V DC Antriebs-, und
Verriegelungsmotoren sowie systemgebundenen
Steuerungskomponenten, die ohne zusätzliche
Fräsarbeiten verdeckt liegend am Flügel befestigt
werden. Die bauphysikalischen geprüften Eigenschaften
gemäß DIN 14351-1 des Fensters werden dabei nicht
verändert.

Unter Berücksichtigung der Lastannahmen/Gewichte sind
der erforderliche Beschlag, die Motoren und
Verriegelungsantriebe nach den Bemessungstabellen des
Systemherstellers einzusetzen, inklusive der für
sachgemäßen und voll funktionsfähigen Gebrauch
notwendigen Zubehörteile innerhalb der Fensterprofile,
wie Motorhalter, Zusatzbeschlagteile (Bänder,
Sicherungsschere, Konsolen etc.), Fenstersteuergerät,
Flachbandleitung, Kabelübergang inkl. Systemleitung zum
Übergabepunkt sowie weiteres Montagezubehör.

Nach Fertigung und Montage ist eine Referenzfahrt des
Flügels durchzuführen, um die ordnungsgemäße Funktion
sicherzustellen und zu dokumentieren
(Funktionsprotokoll).
Spätestens nach der kompletten Funktionsüberprüfung und
Inbetriebnahme der Fensterinstallation ist ein
Prüfprotokoll zu erstellen und zur Abnahme der Leistung
dem AG zu übergeben.

*Hinweis*
RWA-Systeme, Öffnung zur Rauchableitung (RA)

Ausführung gemäß der aktuellen Zusammenfassung der
Erstprüfungen des Systemgebers.
Profilbautiefen und Ansichten: siehe System- und
Positionsbeschreibungen.

Zur Gewährleistung der störungsfreien und
bestimmungsgemäßen Funktion der Fenster als Bestandteil
einer sicherheitstechnischen Anlage ist die Verwendung
von den auf das eingesetzte Antriebssystem abgestimmten
Steuerungs- und Meldeeinrichtungen des Systemgebers
erforderlich.

Es dürfen nur zum System gehörende Beschläge eingesetzt
werden (Art und Ausführung wird gesondert beschrieben).
Weiterhin sind die RWA-Anlagen mit den jeweils zum
beschriebenen System gehörenden Bändern auszustatten.
Die erforderliche Anzahl ist den Bemessungstabellen des
System-Herstellers zu entnehmen.

*Hinweis*
651 Mechatronischer D-Beschlag für RWA
Profilintegrierter mechatronischer Dreh-Beschlag

Funktionen:
RA Funktion ist der Lüftungsfunktion übergeordnet
RA Funktion 800 mm Hub
Lüftungsfunktion bis 300 mm Hub über bauseitigen
Schalter
geräuschreduzierte Öffnung bei der Lüftungsfunktion

Merkmale:
Ansteuerung im RWA Fall durch eine RWA Zentrale;
Montage der Verriegelungspunkte im Flügelprofil erfolgt
ohne Fräsarbeiten;
Vollständig verdeckte Beschlagsteile im geschlossenen
Zustand;
Beschlag komplett ohne Treibriegelstangen und
Eckumlenkungen;
Öffnungsweite für Lüftung bis 300mm;
Klemmschutz über Software bis Schutzklasse SK 2;
Trennbarer Leitungsübergang zwischen Blend- und
Flügelrahmen;
Mechanische Notentriegelung

Technische Daten:
Eingangs-/Betriebsspannung:  DC 24 V  (-20%  +30 %)
Nennstrom:  ca. 1,3 A bei 300 N Volllast
Laufzeit:  ca. 5 sek. / 100 mm Hub
Einschaltdauer:  3 min. (ED/ON) 7 min.
  (AD/OFF)

*Hinweis*
Für die jeweiligen Anforderungen der Türen, sind die
einzusetzenden Türbänder und Beschläge in ihrer
Grundausstattung in den Leistungspositionen
beschrieben.
Die Ausführung und die Anordnung der Türbänder ist
unter Berücksichtigung der Lastannahmen nach den
Bemessungstabellen des System-Herstellers vorzusehen.
Die Stulpbleche der einzusetzenden Schlösser und die
Schließbleche müssen aus Edelstahl bestehen.

Zubehörteile wie Zylinder-Rosetten, Drückerstifte,
Dichtstücke, Befestigungszubehör und
Fußpunktabdichtungen werden in den folgenden
Beschreibungen nicht besonders erwähnt; diese
Zubehörteile sind jedoch in jedem Fall mitzuliefern und
einzukalkulieren.

*Hinweis*
Notausgangstürverschlüsse sind nach DIN EN 179
auszuführen.
Für äußere Notausgangstüren nach DIN EN 179 gelten
folgende Größenbeschränkungen:
Max. Höhe: 2.520 mm
Max. Breite: 1 flg. 1.320 mm, 2 flg. 2.640 mm
Max. Gewicht: 200 kg je Flügel

Schließfunktion von Notausgangs- und Paniktüren -
Außentür
"E" -Wechselfunktion-,
Grundstellung: Die Tür ist auf der Bandseite nur mit
Schlüssel zu öffnen.
Schaltstellung: Auf der Bandgegenseite kann die Tür
über den Drücker, auch im abgeschlossenen Zustand,
immer geöffnet werden.

*Hinweis*
Wartungsarme Rollentürbänder
Dreiteilige Aluminium-Rollentürbänder mit einer
Abmessung von ca. 22 x 200 mm, für Flügellasten bis 200
kg.

Konstruktionsmerkmale:
Die gesamte Technik für die sichere Verankerung und die
Feinjustierung ist im Türfalz angeordnet. Ohne den
Türflügel auszuhängen, kann eine Feinjustierung
vorgenommen werden.
Gebrauchsklasse nach DIN EN 1935:  Klasse 4
Korrosionsschutz nach DIN EN 1670:  Klasse 4
Bandklasse nach DIN EN 1935:  Klasse 14
Mechanische Beanspruchung nach DIN EN 12400: Klasse 8

Anschluss unten  (Türen) Bodenschwelle
Die Höhe des Fußbodenaufbaues beträgt ca. 200 mm.

Der Anschluss unten im Bereich der Türen ist mit einer
zum System gehörenden Bodenschwelle und einer
Trennschiene auszustatten. Unterhalb der Türschwelle
ist eine aufgeständerte, verzinkte
Stahlrohrkonstruktion anzubringen, um die Türanlage
abzustützen. Der Zwischenraum unterhalb der Basis und
des Rohfußbodens ist allseitig mit Wärmedämmung
auszufüllen (diese Bodenschwelle/Unterkonstruktion ist
mit einzukalkulieren und wird nicht gesondert
vergütet).

Auf der Innenseite ist die Basiskonstruktion für den
Anschluss der bauseitigen Fußbodenkonstruktion
vorzurichten. Der Bereich zwischen Fußbodenbelag und
Basiskonstruktion ist mit Wärmedämmung zu verfüllen und
die innere Anschlussfuge an den bauseitigen inneren
Bodenbelag ist mit dauerelastischen Dichtstoffen zu
versiegeln.

Auf der Außenseite erfolgt die Abdichtung mit einer an
der Basiskonstruktion befestigten Dichtungsfolie, die
bis auf den tragenden Baukörper zurückzuführen und dort
zu verkleben ist. Die Anschlussfuge zwischen der
Basiskonstruktion und dem äußeren bauseitigen
Bodenbelag ist mit einem Kompriband zu schließen.

*Hinweis*
Wartungsarme Rollentürbänder
Dreiteilige Aluminium-Rollentürbänder mit einer
Abmessung von 22 x 200 mm, für Flügellasten bis 200 kg.

Konstruktionsmerkmale:
Die gesamte Technik für die sichere Verankerung und die
Feinjustierung ist im Türfalz angeordnet. Ohne den
Türflügel auszuhängen, kann eine Feinjustierung
vorgenommen werden.

Gebrauchsklasse nach DIN EN 1935:  Klasse 4
Korrosionsschutz nach DIN EN 1670:  Klasse 4
Bandklasse nach DIN EN 1935:  Klasse 14
Mechanische Beanspruchung
nach DIN EN 12400:  Klasse 8

Rollentürbänder T90-Tür
Dreiteilige Aluminium-Rollentürbänder mit einer
Abmessung von 22 x 170 mm, für Flügellasten bis 210 kg.

Konstruktionsmerkmale:
Die gesamte Technik für die sichere Verankerung und die
Feinjustierung ist im Türfalz angeordnet. Ohne den
Türflügel auszuhängen, kann eine Feinjustierung
vorgenommen werden.

Gebrauchsklasse nach DIN EN 1935  Klasse 4
Korrosionsschutz nach DIN EN 1670:  Klasse 4
Bandklasse nach DIN EN 1935:  Klasse 13
Mechanische Beanspruchung
nach DIN EN 12400:  Klasse 7

*Hinweis*
401 Mehrfachverriegelung, 2-flg., Antipanik
Schwenkhaken-Bolzenschloss

Ausführung mit:
1/4 tourig
Drückerhöhe 1050 mm über OKFF
9 mm Drückernuss
Stulp, INOX
Falle und Riegel (Hauptschloss)
2 Stück Schwenkhaken-Rundbolzen Kombination und Riegel
(Hauptschloss)
Falle und Riegel glanzvernickelt
Rundbolzen und Schwenkhaken verzinkt
Endkappen
Schließplatten, Falleneinlaufteil
Vorgerichtet für Profilzylinder
für 2flg. Türen: Teilpanik-Funktion (Gangflügel)

Ver-/Entriegelung Standflügel:
Verdeckt liegender Falztreibriegel (TP)
Befestigungs- und Verriegelungsplatte, Bodenbuchse und
Befestigungsmaterial, Treibriegelstangen,
Falleneinlaufteile, Mitnehmer, Treibstangenführung

*Hinweis*
Außentür
Betätigung 2 flg. Türen außen (Funktion E):
Türgriff, gerade Griffstange mit Endkappen aus
Edelstahl, Durchmesser ca. 40 mm, Wandstärke ca. 3 mm,
inkl. Halter und Befestigung, türhoch

Betätigung 2 flg. Türen Standflügel:
Verdeckt liegender Falztreibriegel (TP)

Betätigung 2 flg. Türen Gangflügel innen:
Türdrücker, Edelstahl

Innentür
Betätigung 2 flg. Türen Gangflügel innen:
Türdrücker, Edelstahl

Betätigung 2 flg. Türen Standflügel:
Verdeckt liegender Falztreibriegel (TP)

Betätigung 2 flg. Türen Gangflügel außen -
Fluchtrichtung - Bandseite (Funktion B):
Türdrücker, Edelstahl

*Hinweis*
703 Türschließer mit Gleitschienen und integrierter
Schließfolgeregelung
Zwei Stück oben liegende Türschließer nach DIN EN 1154,
mit Gleitschienen und integrierter
Schließfolgeregelung.
Schließablauf, Endanschlag und Öffnungsdämpfung
hydraulisch kontrolliert und einstellbar,
Schließkraft stufenlos einstellbar.
Schließergröße, entsprechend der Türflügelbreite und
Verkleidung.

*Hinweis*
Verglasung
Die nachfolgende Beschreibung stellt eine allgemeine
Regelung für die Lieferung und das Einsetzen der
Verglasung in Bauelementen dar.
Die in den Positionsbeschreibungen angegebenen
Abmessungen beziehen sich auf die Außenmaße der
Bauelemente. Die Kosten für die Ermittlung der Glasmaße
sind in die Angebotspreise einzurechnen, eine
gesonderte Vergütung erfolgt hierfür nicht.
Zum Lieferumfang der Verglasungsarbeiten gehören alle
hierfür erforderlichen Dichtungen und deren Einbau,
einschließlich der dicht auszuführenden Eckausbildungen
und Stöße. Weiterhin mitzuliefern sind alle
erforderlichen Dichtstoffe, Glasauflager und
Klotzungsbrücken.
Die Dicken der Einzelscheiben sind unter
Berücksichtigung der Scheibengrößen und der
Lastannahmen nach den Bemessungstabellen des
Glas-Herstellers zu ermitteln.

Technische Richtlinien des Instituts des Glashandwerks
für Verglasungstechnik und Fensterbau, Hadamar (IGH)
DIN 18545 Abdichten von Verglasungen mit Dichtstoffen
Richtlinie VE-06/01: Beanspruchungsgruppen für die
Verglasung von Fenstern vom Institut für Fenstertechnik
e.V., Rosenheim

Die Verglasungen sind gemäß  den ,Glasbemessungs- und
Konstruktionsregeln" nach DIN 18008-1 bis -5 und DIN
18545 ,Anforderungen an Glasfalze und
Verglasungssysteme" unter Berücksichtigung der EN 12488
(Verklotzung) auszuführen.

Die Glaskanten der beschriebenen Gläser sind nach DIN
1249-11 auszuführen.

Nachfolgend beschriebene Glastypen haben folgende
technische Eigenschaften zu erfüllen:
Für Dreifachverglasung:
Technische Daten
Gesamtenergiedurchlässigkeit  g: _ 50%
U-Wert  Ug: 0,6 W/m²K
Der angegebene Ug-Wert wurde nach DIN EN 673 berechnet.

301 - Wärmeschutz-3-fach-Glas
Glasaufbau:
Glasart außen  Float
Glasart mitte  Float
Glasart innen  Float
- mit thermisch verbessertem Randverbund

Einbruchhemmendes Wärmeschutz 3-fach-Glas
Technische Daten:
Widerstandsklasse Außenscheibe:  P6B
U-Wert  Ug:  0,6 W/m²K
Der angegebene Ug-Wert wurde nach DIN EN 673 berechnet.

303 - Wärmeschutz-3-fach-Glas, als Sonnenschutzglas
Glasaufbau:
Glasart außen  Float
Glasart mitte  Float
Glasart innen  Float
Gesamtenergiedurchlässigkeit  g: _ 25%
- mit thermisch verbessertem Randverbund

305 - Wärmeschutz-3-fach-Glas, innen VSG - Türen Innen
und Außen VSG
für Türen
Glasaufbau:
Glasart außen  VSG
Glasart mitte  Float
Glasart innen  VSG
- mit thermisch verbessertem Randverbund

Zusatzausstattung: satinierte Verglasung
Verglasung aus satiniertem Glas für 100 % Sichtschutz.
Oberfläche ist kratzunempfindlich, leicht zu reinigen,
feine Oberfläche. Ätzung einseitig "Satinato".

*Hinweis*
Einbau der Elemente
Die Verankerungen der Elemente sind so auszuführen,
dass alle aus horizontaler und vertikaler Richtung
auftretenden Kräfte und Lasten kraftschlüssig und mit
den vorgeschriebenen Sicherheitsreserven auf den
Baukörper übertragen werden.
Bewegungen des Baukörpers und Dehnungen der Elemente
müssen aufgenommen werden, ohne dass hieraus
Belastungen auf die Konstruktion übertragen werden.
Die Montage der Aluminium-Bauelemente muss flucht- und
lotrecht erfolgen. Die horizontalen Einbauebenen sind
nach den Meterrissen einzumessen, die in jedem Geschoss
bauseitig vorhanden sind.
Alle zur Montage erforderlichen Befestigungsmittel sind
in die Einheitspreise einzukalkulieren.
Befestigungs- und Verbindungsmittel - wie Schrauben,
Bolzen und Dübel - müssen entsprechend dem jeweiligen
Verwendungszweck und gemäß den Anforderungen ausgewählt
werden. Bei der Auswahl sind die hierfür gültigen
Normen und den allgemein anerkannten Regeln der Technik
zu berücksichtigen und zu befolgen.
Es kommen nur bauaufsichtlich zugelassene Dübel zur
Ausführung. Sämtliche Befestigungsteile, die der
Witterung ausgesetzt sind bzw. in hinterlüfteten
Bereichen liegen, sind aus Edelstahl zu fertigen.
Sämtliche Anschlüsse und Abdichtungen an angrenzende
Bauteile sind in die Einheitspreise einzukalkulieren.
Die Anschlüsse müssen den bauphysikalischen
Anforderungen gerecht werden. Das heißt, Anforderungen
aus Wärmeschutz, Feuchteschutz, Schallschutz und
Fugenbewegung sind zu berücksichtigen.

Abdichtung zum Baukörper
Erforderliche Dichtungsprofile sind aus EPDM
einzusetzen. Sie müssen in Beschaffenheit, Abmessung
und Gestaltung dem vorgesehenen Verwendungszweck
entsprechen. Ihre elastischen Eigenschaften müssen im
vorkommenden Temperaturbereich den Anforderungen
genügen.
Für Versiegelungen sind elastisch bleibende Dichtstoffe
auf Silikon- oder Polysulfidbasis zu verwenden. Die
Versiegelung muss unter Berücksichtigung der
konstruktiven Gegebenheiten innerhalb der vorkommenden
Temperaturbereiche an den anschließenden Bauteilen so
haften, dass sie - unter Berücksichtigung der
zulässigen Dehnungsbewegungen der Bauteile - nicht von
den Haftflächen abreißt. PVC-Profile dürfen nicht mit
bitumenhaltigen Stoffen in Verbindung kommen. Bei der
Abdichtung von Anschlussfugen mit elastischen
Dichtstoffen sind die DIN 18540 und die
Verarbeitungs-Richtlinien des Herstellers zu befolgen.
Bei Abdichtung der Bauteile zum Baukörper mit
Bauabdichtungsfolien ist die Auswahl nach deren
Eigenschaften, geringe bzw. hohe Dampfdurchlässigkeit,
entsprechend den jeweiligen Anforderungen vorzunehmen.
Wird die Bauabdichtungsfolie verklebt, so müssen die
Klebeflächen frei von Verunreinigungen und Fremdstoffen
sein. Die Angaben des Herstellers sind zu beachten.

Feuchtigkeitsschutz
Bei der Wärmedämmung eines Bauteils ist stets darauf zu
achten, dass die dampfdichten Materialien auf der
warmen Seite und die dampfdurchlässigen auf der kalten
Seite angebracht werden. Baukörperanschlüsse sind
fachgerecht abzudichten.
Die Abdichtung der Fenster-, Tür- und Fassadenelemente
zum Baukörper ist mit Bauabdichtungsfolien bzw.
abgekanteten Blechprofilen einschl. geeigneter
dauerelastischer Versiegelungen inkl. Vorfüller zu
angrenzenden Bauteilen herzustellen.
Lage und Anordnung von Dampfsperren und Folien müssen
wärme- und feuchttechnischen Erfordernissen
entsprechen.
Alle Flächen der Fassade müssen so entkoppelt, gedämmt
und abgedichtet werden, dass an keiner Stelle (Flächen,
Ecken, Randbereiche, Deckenbereiche und Fußpunkte etc.)
unzulässiges Tau- bzw. Kondensatwasser anfällt.
Zur Vermeidung von Tauwasser- und Schimmelpilzbildung
auf raumseitigen Bauteiloberflächen darf die
raumseitige Oberflächentemperatur von 12,6° C gemäß DIN
4108 bezogen auf 20° C Rauminnentemperatur und -5° C
Außentemperatur, bei einer korrespondierenden
Raumluftfeuchte von 50% nicht unterschritten werden.
Die Mindestforderungen zur Vermeidung von
Schimmelpilzbildung im Bereich von Wärmebrücken sind
gemäß DIN 4108 einzuhalten.
Soweit die Anschlussausbildungen entsprechend dem
Beiblatt 2 zur DIN 4108 ausgeführt werden, ist kein
gesonderter Nachweis erforderlich.
Für alle abweichenden Konstruktionen müssen die
Mindestanforderungen nachgewiesen werden.

Die bauphysikalischen Einwirkungen durch das Raumklima
und das Außenklima sind zu berücksichtigen. Die
Anschlüsse zum Baukörper müssen den Anforderungen aus
Wärme-, Schall- und Feuchteschutz gerecht werden.
Die Anforderungen an die Anschlussfugenausbildung sind
in DIN 4108-7, DIN 4109 sowie DIN 18355 und DIN 18533
enthalten.
Für nähere Informationen wird der Leitfaden zur Montage
der RAL-Gütegemeinschaften Fenster und Haustüren,
Frankfurt a. M. empfohlen.

Die Anschlussfugenabdichtung vom Baukörper zum Element
zur kalten Außenseite, sowie zur warmen Innenseite, ist
entsprechend der Anforderungen aus dem
Wärmeschutznachweis gemäß Gebäudeenergiegesetz (GEG)
für Bauanschlüsse auszuführen.
Die nachfolgend spezifizierten Folien dienen als
Elementabdichtungen.
Folien sind vor Erstellung der Außenschale anzubringen.
Materialdicke:  0,75 mm
Folienbreite seitlich:  ca. 250 mm
Folienbreite oben:  ca. 250 mm
Folienbreite unten:  ca. 250 mm

Sollten bedingt durch den Verwendungsort oder Art der
Bauteile eine andere Funktion hinsichtlich der
Beschaffenheit und Ausführung der Folien gefordert
sein, wird dieses gesondert beschrieben.

Verankerung Fenster / Tür
Die Verankerung von Fenster- und Türwänden hat gemäß
DIN 18360 und den örtlichen Gegebenheiten statisch
ausreichend zu erfolgen.
Der Leitfaden zur Montage der RAL-Gütegemeinschaften
Fenster und Haustüren, Frankfurt a. M, Stand 2014-03,
Ziffer 3.1.2, Nr.7 Seite 23 ist zu berücksichtigen.

Anschluss seitlich + oben (Fenster/ Tür) WDVS
Der Baukörper ist einschalig ausgebildet. Die Elemente
werden außen bündig mit dem tragenden Baukörper
eingebaut. Auf der Außenseite wird nach dem Einbau der
Elemente ein Wärmedämmverbundsystem aufgebracht.

Der Bereich zwischen Blendrahmen und Baukörper ist
vollflächig mit Wärmedämmung zu verfüllen.

Innen ist die Anschlussfuge zwischen Blendrahmen und
Baukörper mit einer dampfdiffusionsdichten Folie zu
versiegeln.

Außen ist die Anschlussfugenabdichtung mit einer
Dichtungsfolie auszuführen, die auf dem Baukörper und
den Elementen zu verkleben ist.

Anschluss unten (Fenster) Basispunkt
Der Baukörper ist hier sinngemäß wie im Text "Anschluss
seitlich" beschrieben ausgebildet. Im Fußpunkt der
Fensterkonstruktion ist ein Basisprofil
(Mehrkammer-Hohlprofil) anzuordnen. Dieses Basisprofil
ist mit einem verzinkten Stahlrohr auszusteifen.

Der Zwischenraum unterhalb der Basis und des Baukörpers
ist allseitig mit Wärmedämmung auszufüllen.

Auf der Innenseite ist die Basiskonstruktion für den
Anschluss einer bauseitigen Fensterbank vorzurichten.
Die Anschlussfuge ist mit Wärmedämmung auszufüllen und
mit einer dampfdiffusionsdichten Folie zu versiegeln.

Auf der Außenseite ist die Dichtungsfolie an der
Basiskonstruktion eingespannt. Die Folie ist bis auf
den tragenden Baukörper zu führen und dort zu
verkleben.

111 Anschluss seitlich + oben (Fenster) Sandwichpaneel
Vor Einbau der Elemente sind bauseits zusätzliche
Wandriegel innerhalb der Sandwichpaneele /
Kassettenwand als Unterkonstruktion zu montieren. Die
Elemente werden innerhalb dieser Unterkonstruktion
befestigt.

Die innere Fuge zwischen dem Blendrahmen und der
Unterkonstruktion ist mit dauerelastischen Dichtstoffen
zu versiegeln.

Zur Abdichtung wird ein Dichtungsband bzw.
Trennstreifen auf der Außenseite fachgerecht verklebt.

Die innere und äußere Leibungsverkleidung erfolgt durch
den Auftragnehmer für die Fassadenarbeiten.

112 Anschluss unten (Fenster) Sandwichpaneel
Der Baukörper ist hier sinngemäß wie im Text ,Anschluss
seitlich beschrieben ausgebildet.
Die Elemente werden innerhalb der zusätzlichen
Wandriegel montiert.
Im Fußpunkt der Fensterkonstruktion ist ein Basisprofil
(Mehrkammer-Hohlprofil) anzuordnen. Dieses Basisprofil
ist mit einem verzinkten Stahlrohr auszusteifen.

Auf der Außenseite ist die Dichtungsfolie an der
Basiskonstruktion zu befestigen. Die Folie ist bis auf
den
tragenden Baukörper zu führen und dort zu verkleben.

205 Anschluss unten (Türen) Nullschwelle  - Außentür

Die Höhe des Fußbodenaufbaues beträgt ca.  200 mm.

Der Fußpunkt der Tür ist gemäß DIN 18040-2
"Barrierefreies Bauen" sowie MBO  50 auszuführen.

Das Element wird mit einem wärmegedämmten im Bereich
des Fußbodenaufbaues eingelassenen Schwellenprofil mit
Abdeckprofil zum Verschließen der Schwelle ausgeführt.
Diese Abdeckung ist auf das Niveau der Oberkante des
Fertigfußbodens zu montieren.
In dem Bodeneinstandsprofil ist eine Wasserrinne
integriert, die eine kontrollierte Ableitung
sicherstellt.
Zur Befestigung der Konstruktion am unteren Baukörper
ist ein statisch ausreichend dimensionierten
Stahlwinkel zu verankern.

Unterhalb des Schwellenprofils ist ein KS-Basisprofil
anzuordnen. Der Bereich zwischen dem KS-Basisprofil und
dem Rohfußboden ist zu unterfüttern und vollflächig mit
Wärmedämmung auszufüllen.

Die äußere Abdichtung des Anschlusses erfolgt mit einer
Dichtungsfolie, die bis zur Stirnseite der bauseitigen
Betonsohle herunterzuführen ist.

Das Sockelprofil der Tür ist zusätzlich mit einem
Wetterschenkel zu versehen.

Der Anschluss der bodentiefen Elemente ist hinsichtlich
seiner unteren Ausbildung gemäß den Anforderungen aus
der DIN 18531 / 18533, bezüglich der Bodenfeuchte,
stauendes Sickerwasser sowie aufstauendes Sickerwasser,
auszuführen.

*Hinweis*
Außen sind Aluminium-Fensterbänke, aus
Strangpressprofilen, mit seitlichen Aufkantungen,
anzubringen.

Ab einer Ausladung von 150 mm ist die vordere Kante der
Fensterbank mit entsprechenden Konstruktionen gegen
Abknicken zu sichern.

Die Fensterbänke sind auf der Unterseite mit einer
Antidröhnmasse (Baustoffklasse B1 nach DIN 4102) von
ca. 1,5 mm Dicke zu beschichten. Der Anteil der
beschichteten Fläche darf 50% der Gesamtfläche nicht
unterschreiten.

Fensterbänke sind grundsätzlich so auszubilden, dass
Schlagregenwasser sicher nach außen über die Fassade
abgeleitet wird und keine Wasser in das Gebäude bzw.
Wärmedämmungen eindringen kann. Die Ableitung muß so
erfolgen, dass eine Verschmutzung der Fassade
weitgehend vermieden wird. Die Neigung der
Attikaverkleidungen sowie der Fensterbänke darf 5%
nicht unterschreiten. Der Überstand der Abtropfkanten
über der Vorderkante der fertigen Fassade soll
mindestens 30-40 mm betragen. Der Überstand darf 20 mm
entsprechend den Richtlinien für die Planung und
Ausführung von Dächern mit Abdichtungen -
Flachdachrichtlinien nicht unterschreiten.

Die Befestigung ist grundsätzlich nach statischen
Erfordernissen auszuführen, sowie sind thermisch
bedingte Längenänderungen durch ausreichende
Dehnmöglichkeiten sicherzustellen.

#### Abschnitt 04.01 Fenster Sozialanbau, Anbau Lager und Werkstätten, Innenfenster

*Hinweis*
Einbauhöhe Fenster
Unterkante Fenster ca. 1,05 m über Bodenplatte (Büro
und Aufenthaltsräume)
Unterkante Fenster ca. 1,70 m über Bodenplatte
(Sanitäräume)
Oberkante Fenster ca. 2,75 m über Bodenplatte

**04.01.0010 Alu Fensterelement, 1-tlg., ca. 1.010 x 1.050 mm**
Aluminium - Fensterelement, einteilig,

Maße/Anschlüsse:
Rahmenaußenmaße (B x H) inkl. Verbreiterungen:
ca. 1.010 mm x ca. 1.050 mm,
inkl. ca. 225 mm Blendrahmenaufdopplung oben

Anschlüsse:
Anschluss Seitlich: Baukörper einschalig, KS-Mauerwerk,
WDVS
Oben: Baukörper einschalig, Stahlbeton, WDVS
Unten: Baukörper einschalig, KS-Mauerwerk, WDVS
Anschlüsse gemäß Regeldetails des Systemherstellers
Auf der Innen- und Außenseite ist die Basiskonstruktion
für den Anschluss von Fensterbänken vorzurichten.

Aufteilung nach beiliegender Gebäudeansicht in:
1 St Dreh-Kipp-Flügel mit Dreh-Kipp-Beschlag (101),
Fenstergriff (901),
(Erläuterung Beschläge gem. Vorbemerkungen
Aluminium-Fenster)

Verglasung
301 Wärmeschutz-3-fach-Glas, satiniert
gemäß Vorbemerkungen Metallbau- und
Verglasungsarbeiten,
Abschnitt Verglasungen/Ausfachungen
U-Wert Fensterelement gesamt: 1,00 W/m²K

Blendrahmenaufdopplung
Inkl. Blendrahmenaufdopplung oberhalb Fensterelement H
ca.
225 mm zur Aufnahme des gesondert beschriebenen
Sonnenschutzes

Alle Komponenten müssen den Anforderungen aus der Norm
und des Prüfzeugnisses des Systemgebers entsprechen.

Komplette Leistung, einschl. Herstellung, Lieferung,
Montage, Verglasungsarbeiten, Befestigungsmittel,
Anschlüsse inkl. notwendige Gerüste und Abstützungen
sowie Hebezeuge.

Ausführung gemäß den "Zusätzlichen Technischen
Vertragsbedingungen", den v.g. technischen
Vorbemerkungen
sowie den Leistungs- und Systembeschreibungen.

Einbauort: Anbau Sozialgebäude F15, F12.1, F12.2,
F14.2, F14.1

Angebotenes Fabrikat:
Angebotenes Fabrikat:

Angebotenes Produkt/Hersteller
'....................................................'

(vom Bieter einzutragen)
Menge: 5,000 St

**04.01.0020 Alu Fensterelement, 1-tlg., ca. 1.010 x 1.700 mm**
Aluminium - Fensterelement, einteilig,

Maße/Anschlüsse:
Rahmenaußenmaße (B x H) inkl. Verbreiterungen:
ca. 1.010 mm x ca. 1.700 mm,
inkl. ca. 225 mm Blendrahmenaufdopplung oben

Anschlüsse:
Anschluss Seitlich: Baukörper einschalig, KS-Mauerwerk,
WDVS
Oben: Baukörper einschalig, Stahlbeton, WDVS
Unten: Baukörper einschalig, KS-Mauerwerk, WDVS
Anschlüsse gemäß Regeldetails des Systemherstellers
Auf der Innen- und Außenseite ist die Basiskonstruktion
für den Anschluss von Fensterbänken vorzurichten.

Aufteilung nach beiliegender Gebäudeansicht in:
1 St Dreh-Kipp-Flügel mit Dreh-Kipp-Beschlag (101),
Fenstergriff (901)
(Erläuterung Beschläge gem. Vorbemerkungen
Aluminium-Fenster)

Verglasung
301 Wärmeschutz-3-fach-Glas, satiniert
gemäß Vorbemerkungen Metallbau- und
Verglasungsarbeiten,
Abschnitt Verglasungen/Ausfachungen
U-Wert Fensterelement gesamt: 1,00 W/m²K

Blendrahmenaufdopplung
Inkl. Blendrahmenaufdopplung oberhalb Fensterelement H
ca.
225 mm zur Aufnahme des gesondert beschriebenen
Sonnenschutzes

Alle Komponenten müssen den Anforderungen aus der Norm
und des Prüfzeugnisses des Systemgebers entsprechen.

Komplette Leistung, einschl. Herstellung, Lieferung,
Montage, Verglasungsarbeiten, Befestigungsmittel,
Anschlüsse inkl. notwendige Gerüste und Abstützungen
sowie Hebezeuge.

Ausführung gemäß den "Zusätzlichen Technischen
Vertragsbedingungen", den v.g. technischen
Vorbemerkungen
sowie den Leistungs- und Systembeschreibungen.

Einbauort: Anbau Sozialgebäude F04

Angebotenes Fabrikat:

Angebotenes Produkt/Hersteller
'....................................................'

(vom Bieter einzutragen)
Menge: 1,000 St

**04.01.0030 Alu Fensterelement 2-tlg., ca. 2.010 x 1.700 mm**
Aluminium - Fensterelement, zweiteilig,

Maße/Anschlüsse:
Rahmenaußenmaße (B x H) inkl. Verbreiterungen:
ca. 2.010 mm x ca. 1.700 mm,
inkl. ca. 225 mm Blendrahmenaufdopplung oben

Anschlüsse:
Anschluss Seitlich: Baukörper einschalig, KS-Mauerwerk,
WDVS
Oben: Baukörper einschalig, Stahlbeton, WDVS
Unten: Baukörper einschalig, KS-Mauerwerk, WDVS
Anschlüsse gemäß Regeldetails des Systemherstellers
Auf der Innen- und Außenseite ist die Basiskonstruktion
für den Anschluss von Fensterbänken vorzurichten.

Aufteilung nach beiliegender Gebäudeansicht in:
2 St Dreh-Kipp-Flügel mit Dreh-Kipp-Beschlag (101),
Fenstergriff (901)
(Erläuterung Beschläge gem. Vorbemerkungen
Aluminium-Fenster)

Verglasung
301 Wärmeschutz-3-fach-Glas, satiniert
gemäß Vorbemerkungen Metallbau- und
Verglasungsarbeiten,
Abschnitt Verglasungen/Ausfachungen
U-Wert Fensterelement gesamt: 1,00 W/m²K

Blendrahmenaufdopplung
Inkl. Blendrahmenaufdopplung oberhalb Fensterelement H
ca.
225 mm zur Aufnahme des gesondert beschriebenen
Sonnenschutzes

Alle Komponenten müssen den Anforderungen aus der Norm
und des Prüfzeugnisses des Systemgebers entsprechen.

Komplette Leistung, einschl. Herstellung, Lieferung,
Montage, Verglasungsarbeiten, Befestigungsmittel,
Anschlüsse inkl. notwendige Gerüste und Abstützungen
sowie Hebezeuge.

Ausführung gemäß den "Zusätzlichen Technischen
Vertragsbedingungen", den v.g. technischen
Vorbemerkungen
sowie den Leistungs- und Systembeschreibungen.

Einbauort: Anbau Sozialgebäude F01, F01.1, F10

Angebotenes Fabrikat:

Angebotenes Produkt/Hersteller
'....................................................'

(vom Bieter einzutragen)
Menge: 3,000 St

**04.01.0040 Alu Fensterelement 3-tlg., ca. 2.510 x 1.700 mm**
Aluminium - Fensterelement, dreiteilig,

Maße/Anschlüsse:
Rahmenaußenmaße (B x H) inkl. Verbreiterungen:
ca. 2.510 mm x ca. 1.700 mm,
inkl. ca. 225 mm Blendrahmenaufdopplung oben

Anschlüsse:
Anschluss Seitlich: Baukörper einschalig, KS-Mauerwerk,
WDVS
Oben: Baukörper einschalig, Stahlbeton, WDVS
Unten: Baukörper einschalig, KS-Mauerwerk, WDVS
Anschlüsse gemäß Regeldetails des Systemherstellers
Auf der Innen- und Außenseite ist die Basiskonstruktion
für den Anschluss von Fensterbänken vorzurichten.

Aufteilung nach beiliegender Gebäudeansicht in:
2 St Dreh-Kipp-Flügel mit Dreh-Kipp-Beschlag (101),
Fenstergriff (901)
1 St. Festverglasungg / Festfeld
(Erläuterung Beschläge gem. Vorbemerkungen
Aluminium-Fenster)

Verglasung
301 Wärmeschutz-3-fach-Glas, satiniert
gemäß Vorbemerkungen Metallbau- und
Verglasungsarbeiten,
Abschnitt Verglasungen/Ausfachungen
U-Wert Fensterelement gesamt: 1,00 W/m²K

Blendrahmenaufdopplung
Inkl. Blendrahmenaufdopplung oberhalb Fensterelement H
ca.
225 mm zur Aufnahme des gesondert beschriebenen
Sonnenschutzes

Alle Komponenten müssen den Anforderungen aus der Norm
und des Prüfzeugnisses des Systemgebers entsprechen.

Komplette Leistung, einschl. Herstellung, Lieferung,
Montage, Verglasungsarbeiten, Befestigungsmittel,
Anschlüsse inkl. notwendige Gerüste und Abstützungen
sowie Hebezeuge.

Ausführung gemäß den "Zusätzlichen Technischen
Vertragsbedingungen", den v.g. technischen
Vorbemerkungen
sowie den Leistungs- und Systembeschreibungen.

Einbauort: Anbau Sozialgebäude F02

Angebotenes Fabrikat:

Angebotenes Produkt/Hersteller
'....................................................'

(vom Bieter einzutragen)
Menge: 1,000 St

*Hinweis*
Einbauhöhe Fenster
Unterkante Fenster ca. 0,9 m über Bodenplatte
Oberkante Fenster ca. 2,40 m über Bodenplatte

**04.01.0050 Alu Fensterelement, 1-tlg., ca. 1.500 x 1.200 mm**
Aluminium - Fensterelement, einteilig, Innenelement

nicht wärmegedämmtes Aluminium Fenster-System
mit 65 mm Grundbautiefe.

Konstruktionsmerkmale:
Die Konstruktion ist außen und innen flächenbündig.
Das System ist mit rechteckigen Glasleisten
auszustatten.

Profilbautiefen:
Blendrahmen  65 mm
Profilansichtsbreiten:
Blendrahmen  69 mm

Abmessung ca.:  Breite 1500 mm x Höhe 1200 mm

Einbauort:  F 05

Aufteilung nach beiliegender Ansicht in:
1 St  Festfeld
  Verglasung: unbeschichtetes Isolierglas 2x Float 4mm
  Rw=32dB

Anschlüsse:
Anschluss Seitlich: Baukörper einschalig, KS-Mauerwerk,
Putz
Oben: Baukörper einschalig, Stahlbeton, Putz
Unten: Baukörper einschalig, KS-Mauerwerk, Putz
Anschlüsse gemäß Regeldetails des Systemherstellers
Auf der Innenseite ist die Basiskonstruktion für den
Anschluss einer Fensterbank vorzurichten.
inkl. Fugenverfüllung Mineralwolle + Fügenverkleidung
(geklebter Winkel 50x30 mm)

Alle Komponenten müssen den Anforderungen aus der Norm
und des Prüfzeugnisses des Systemgebers entsprechen.

Komplette Leistung, einschl. Herstellung, Lieferung,
Montage, Verglasungsarbeiten, Befestigungsmittel,
Anschlüsse inkl. notwendige Gerüste und Abstützungen
sowie Hebezeuge.

Ausführung gemäß den "Zusätzlichen Technischen
Vertragsbedingungen", den v.g. technischen
Vorbemerkungen
sowie den Leistungs- und Systembeschreibungen.

Einbauort: Bremsenprüfstand F05

Angebotenes Fabrikat:

Angebotenes Produkt/Hersteller
'....................................................'

(vom Bieter einzutragen)
Menge: 2,000 St

**04.01.0060 Alu Fensterelement, 1-tlg., ca. 1.200 x 1.500 mm**
Aluminium - Fensterelement, einteilig, Innenelement

nicht wärmegedämmtes Aluminium Fenster-System
mit 65 mm Grundbautiefe.

Konstruktionsmerkmale:
Die Konstruktion ist außen und innen flächenbündig.
Das System ist mit rechteckigen Glasleisten
auszustatten.

Profilbautiefen:
Blendrahmen  65 mm
Profilansichtsbreiten:
Blendrahmen  69 mm

Abmessung ca.:  Breite 1200 mm x Höhe 1500 mm

Einbauort:  F 05

Aufteilung nach beiliegender Ansicht in:
1 St  Festfeld
  Verglasung: unbeschichtetes Isolierglas 2x Float 4mm
  Rw=32dB

Anschlüsse:
Anschluss Seitlich: Baukörper einschalig, KS-Mauerwerk,
Putz
Oben: Baukörper einschalig, Stahlbeton, Putz
Unten: Baukörper einschalig, KS-Mauerwerk, Putz
Anschlüsse gemäß Regeldetails des Systemherstellers
Auf der Innenseite ist die Basiskonstruktion für den
Anschluss einer Fensterbank vorzurichten.
inkl. Fugenverfüllung Mineralwolle + Fügenverkleidung
(geklebter Winkel 50x30 mm)

Alle Komponenten müssen den Anforderungen aus der Norm
und des Prüfzeugnisses des Systemgebers entsprechen.

Komplette Leistung, einschl. Herstellung, Lieferung,
Montage, Verglasungsarbeiten, Befestigungsmittel,
Anschlüsse inkl. notwendige Gerüste und Abstützungen
sowie Hebezeuge.

Ausführung gemäß den "Zusätzlichen Technischen
Vertragsbedingungen", den v.g. technischen
Vorbemerkungen
sowie den Leistungs- und Systembeschreibungen.

Einbauort: Bremsenprüfstand F05

Angebotenes Fabrikat:

Angebotenes Produkt/Hersteller
'....................................................'

(vom Bieter einzutragen)
Menge: 1,000 St

*Hinweis*
Einbauhöhe Fenster
Unterkante Fenster ca. 1,75 m über Bodenplatte
Oberkante Fenster ca. 3,00 m über Bodenplatte

**04.01.0070 Alu Fensterelement 2-tlg., ca. 2.010 x 1.250 mm**
Aluminium - Fensterelement, zweiteilig,

Maße/Anschlüsse:
Rahmenaußenmaße (B x H) inkl. Verbreiterungen:
ca. 2.010 mm x ca. 1.250 mm,
inkl. ca. 225 mm Blendrahmenaufdopplung oben

Anschlüsse:
Anschluss Seitlich: Baukörper einschalig, KS-Mauerwerk,
WDVS
Oben: Baukörper einschalig, Stahlbeton, WDVS
Unten: Baukörper einschalig, KS-Mauerwerk, WDVS
Anschlüsse gemäß Regeldetails des Systemherstellers
Auf der Innen- und Außenseite ist die Basiskonstruktion
für den Anschluss von Fensterbänken vorzurichten.

Aufteilung nach beiliegender Gebäudeansicht in:
2 St Dreh-Kipp-Flügel mit Dreh-Kipp-Beschlag (101),
Fenstergriff (901)
(Erläuterung Beschläge gem. Vorbemerkungen
Aluminium-Fenster)

Verglasung
301 Wärmeschutz-3-fach-Glas,
gemäß Vorbemerkungen Metallbau- und
Verglasungsarbeiten,
Abschnitt Verglasungen/Ausfachungen
U-Wert Fensterelement gesamt: 1,00 W/m²K

Blendrahmenaufdopplung
Inkl. Blendrahmenaufdopplung oberhalb Fensterelement H
ca.
225 mm zur Aufnahme des gesondert beschriebenen
Sonnenschutzes

Alle Komponenten müssen den Anforderungen aus der Norm
und des Prüfzeugnisses des Systemgebers entsprechen.

Komplette Leistung, einschl. Herstellung, Lieferung,
Montage, Verglasungsarbeiten, Befestigungsmittel,
Anschlüsse inkl. notwendige Gerüste und Abstützungen
sowie Hebezeuge.

Ausführung gemäß den "Zusätzlichen Technischen
Vertragsbedingungen", den v.g. technischen
Vorbemerkungen
sowie den Leistungs- und Systembeschreibungen.

Einbauort: Anbau Sozialgebäude F18, F20, F20.1, F20.2,
F21, F21.1

Angebotenes Fabrikat:

Angebotenes Produkt/Hersteller
'....................................................'

(vom Bieter einzutragen)
Menge: 6,000 St

**04.01.0080 Alu Fensterelement 2-tlg., ca. 2.010 x 1.250 mm, RC 3**
Aluminium - Fensterelement, zweiteilig, RC 3 nach
DIN EN 1627

Maße/Anschlüsse:
Rahmenaußenmaße (B x H) inkl. Verbreiterungen:
ca. 2.010 mm x ca. 1.250 mm,
inkl. ca. 225 mm Blendrahmenaufdopplung oben

Anschlüsse:
Anschluss Seitlich: Baukörper einschalig, KS-Mauerwerk,
WDVS
Oben: Baukörper einschalig, Stahlbeton, WDVS
Unten: Baukörper einschalig, KS-Mauerwerk, WDVS
Anschlüsse gemäß Regeldetails des Systemherstellers
Auf der Innen- und Außenseite ist die Basiskonstruktion
für den Anschluss von Fensterbänken vorzurichten.

Aufteilung nach beiliegender Gebäudeansicht in:
2 St Dreh-Kipp-Flügel
Öffnungswinkel in Dehstellung 90°
Beschlag Fenster:  siehe folgende Beschreibung
Magnetkontakt:  1 Stück je Flügel
Verglasung:  analog 301, satiniert
Widerstandsklasse Außenscheibe: P6B nach DIN EN 356

DK-Beschlag einbruchhemmend
Verdeckt liegender Dreh-Kipp-Beschlag mit
Einhandbedienung, für Flügellasten bis 160 kg und einem
Öffnungswinkel in Drehstellung von 90°
Widerstandsklasse gemäß DIN EN 1627  RC 3
Konstruktionsmerkmale:
Der Beschlag ist mit einer in Dreh- und in Kippstellung
wirksamen Fehlbedienungssperre ausgestattet.
Scheren- und Ecklager sind verdeckt liegend im Falz
eingebaut.
Alle Verriegelungspunkte sind mit Schließrollen
auszuführen.
Die Anzahl und Ausführung der Verriegelungspunkte
(Riegelstücke) ist in Abhängigkeit der Größe des
Flügels und der Belastung sowie der erforderlichen
Widerstandsklasse, Anhand der Systemvorgaben
vorzunehmen.
Die untere griffseitige Eckumlenkung muss mit einem
speziellen Entlastungslager ausgeführt werden.
Die Verriegelung an diesem Punkt erfolgt über einem im
Auflaufbock integrierten Verschlusspunkt mit
Schließrolle.
Die Öffnungsweite der Flügel in Drehstellung beträgt
maximal 180°.
Durch Montage eines zusätzlichen Anschlages kann der
Öffnungswinkel, der Einbausituation angepasst, auf 90°
begrenzt werden.
Korrosionsschutz des Grundbeschlages nach DIN EN 1670:
 Klasse 5
Bedienkräfte nach DIN EN 13115:  Klasse 1
Dauerfunktion nach DIN EN 12400:  Klasse 2
Ein gegen Aufbohren geschütztes Kammergetriebe mit
RC-Griffen, sowie zusätzliche Sicherheitsverriegelungen
gemäß den Systemvorgaben, sind einzusetzen.

Fenstergriff abschließbar
mit einer Schaltstufe, mit verdeckt liegendem Getriebe
Das Getriebe wird in den Falz eingebaut.
Die Befestigung des Getriebes erfolgt mittels einer
raumseitig aufgeschraubten Rosette.
Die Befestigungsschrauben werden durch den - später zu
montierenden - Fenstergriff abgedeckt. Während der
Bauzeit ist die Rosette mit einer Schutzkappe
abzudecken.
Der Fenstergriff ist mit einem Schließzylinder mit
einer Schaltstufe auszustatten.
Der Fenstergriff ist erst nach Abschluss der
Fenstermontage beziehungsweise vor der Gebrauchsabnahme
der Fenster zu montieren.
Farbton:  C0
Werkstoff:  Alu
Funktionsbeschreibung:
Grundstellung:  Ein Öffnen des Fensters wird
verhindert.
Schaltstufe 1: Der Fenstergriff kann aus der
senkrechten Stellung um 90° nach oben in die
Drehstellung und um weitere 90° in die Kippstellung,
gedreht werden.

Magnetschalter-Set
zur elektronischen Öffnungs- und Verschlussüberwachung
Bestehend aus:
Magnetschalter, 6,00 m Anschlussleitung, Dauermagnet
Besonderheiten:
Fremdfeldkontakt am Leitungsende erkennbar
besonders abriebfeste Leitung
VdS Zulassungen:
kombinierte Öffnungs- und Verschlussüberwachung  Klasse
C (Nr. G 10 70 80)

Verglasung
gemäß Vorbemerkungen Metallbau- und
Verglasungsarbeiten,
Abschnitt Verglasungen/Ausfachungen
U-Wert Fensterelement gesamt: 1,00 W/m²K

Blendrahmenaufdopplung
Inkl. Blendrahmenaufdopplung oberhalb Fensterelement H
ca.
225 mm zur Aufnahme des gesondert beschriebenen
Sonnenschutzes

Alle Komponenten müssen den Anforderungen aus der Norm
und des Prüfzeugnisses des Systemgebers entsprechen.

Komplette Leistung, einschl. Herstellung, Lieferung,
Montage, Verglasungsarbeiten, Befestigungsmittel,
Anschlüsse inkl. notwendige Gerüste und Abstützungen
sowie Hebezeuge.

Ausführung gemäß den "Zusätzlichen Technischen
Vertragsbedingungen", den v.g. technischen
Vorbemerkungen
sowie den Leistungs- und Systembeschreibungen.

Einbauort: Anbau Sozialgebäude F16

Angebotenes Fabrikat:

Angebotenes Produkt/Hersteller
'....................................................'

(vom Bieter einzutragen)
Menge: 1,000 St

**04.01.0090 Alu Fensterelement 1-tlg., ca. 1.000 x 1.260 mm**
Aluminium - Fensterelement, einteilig

Maße/Anschlüsse:
Rahmenaußenmaße (B x H):
ca. 1.010 mm x ca. 1.260 mm,

Anschlüsse:
Anschluss umlaufend: Stahlkonstruktion, Sandwichpaneel
- entsprechend Vorbemerkungen Baukörperanschlüsse 111,
112
Anschlüsse gemäß Regeldetails des Systemherstellers
Auf der Innen- und Außenseite ist die Basiskonstruktion
für den Anschluss von Fensterbänken vorzurichten.

Aufteilung nach beiliegender Gebäudeansicht in:
1 St Dreh-Kipp-Flügel, Öffnungswinkel in Drehstellung
90°
mit Dreh-Kipp-Beschlag (101), Fenstergriff (901)
(Erläuterung Beschläge gem. Vorbemerkungen
Aluminium-Fenster)

Verglasung
301 Wärmeschutz-3-fach-Glas,
gemäß Vorbemerkungen Metallbau- und
Verglasungsarbeiten,
Abschnitt Verglasungen/Ausfachungen
U-Wert Fensterelement gesamt: 1,00 W/m²K

Alle Komponenten müssen den Anforderungen aus der Norm
und des Prüfzeugnisses des Systemgebers entsprechen.

Komplette Leistung, einschl. Herstellung, Lieferung,
Montage, Verglasungsarbeiten, Befestigungsmittel,
Anschlüsse inkl. notwendige Gerüste und Abstützungen
sowie Hebezeuge.

Ausführung gemäß den "Zusätzlichen Technischen
Vertragsbedingungen", den v.g. technischen
Vorbemerkungen
sowie den Leistungs- und Systembeschreibungen.

Einbauort: Anbau Sozialgebäude F03

Angebotenes Fabrikat:

Angebotenes Produkt/Hersteller
'....................................................'

(vom Bieter einzutragen)
Menge: 1,000 St

*Hinweis*

*Hinweis*
Bei Fensterbänken mit einer Ausladung > 150 mm ist die
vordere Kante der Fensterbank mit entsprechenden
Konstruktionen gegen Abknicken zu sichern. Die
Fensterbank ist auf der Unterseite mit einer
Antidröhnmasse (Baustoffklasse B1 nach DIN 4102) von
ca. 1,5 mm Dicke zu beschichten. Der Anteil der
beschichteten Fläche darf 50% der Gesamtfläche nicht
unterschreiten. Fensterbänke sind grundsätzlich so
auszubilden, dass Schlagregenwasser sicher nach außen
über die Fassade abgeleitet wird und kein Wasser in das
Gebäude bzw. die Wärmedämmungen eindringen kann. Die
Ableitung muss so erfolgen, dass eine Verschmutzung der
Fassade weitgehend vermieden wird. Die Neigung der
Fensterbänke darf 5% nicht unterschreiten. Die
Befestigung ist grundsätzlich nach statischen
Erfordernissen auszuführen, sowie sind thermisch
bedingte Längenänderungen durch ausreichende
Dehnungsmöglichkeiten sicherzustellen.

**04.01.0100 Fensterbank außen Alu, 300 mm**
Fensterbänke mit Bordprofilen aus Alu-Gleitendstücken
einschl. Abdichtung zur Fenster-/Türkonstruktion,
zusätzlicher Halterungen (Maueranker aus Aluminium) und
Schutzfolie montieren. Die Verschraubung im Farbton der
Fensterbank ist einzukalkulieren.
Tropfkantenüberstand: mind. 35 mm (zur fertigen
Putzoberfläche).
Die Fensterbänke sind an ihrer Unterseite vorderseitig
mit einem Fugendichtband zum WDVS abzudichten.
Die Unterlagen für die Fensterbänke sind vollflächig
auszuführen.
Farbton: RAL 5003 Saphierblau/ Farbton wie
Fensterelemente

Ausladung: bis ca. 300 mm
inkl. notwendiger Maueranker: 2 Stück je Meter
inkl. Alu-Gleitendstücke
inkl. Anti-Dröhnband mit einer Mindestbreite von 1/3
der Fensterbanktiefe zur Minimierung des Trommeleffekts
bei Schlagregen.
Länge der Fensterbank bis ca. 2,50 m, erforderliche
Kopplungsstücke sind einzukalkulieren.
Menge: 31,000 m

**04.01.0110 Fensterbank innen**
Fensterbank, innen, aus Hochdruck-Spanholzformteil E 1,
baufeuchtebeständig, formgepresst und fugenlos
ummantelt.
Die technologischen Eigenschaften erfüllen die
Anforderungen
der DIN EN 312-7, Verrottungssicher.
Spankern und Melaminbeschichtung

  homogen und irreversibel
verbunden.
Dauertemperaturbeständig von 50 bis +90°C.
Temperaturbeständig kurzzeitig bis +180°C.
Verhalten bei trockener Hitze, Beanspruchungsgruppe 7
A.
Im Brandfall kein Schmelzen und Abtropfen, kein
Freiwerden von Substanzen, die zur Korrosion führen.
Schraubenauszugsfestigkeit 800 - 1300 N bei
10 mm Einschraubtiefe und 4 mm Spanplatten-Schraube.

Oberfläche mikroskopisch porenfrei.
Ritzhärte 3  5,5 N nach EN 438.
Schlag- und stoßfest. Keine statische Aufladung.
Brinellhärte 60 - 65 N/mm².
Abriebfestigkeit 200  300 U nach EN 438.
Lichtbeständigkeit Stufe 6 - 8 nach DIN 54004,
Chemikalienbeständigkeit nach EN 438 gut bis sehr gut.
Farbbeständig, fleckenunempfindlich
Oberfläche: glatt
Farbe: Uni- Farbton in hellem Grauton, nach Wahl des AG
nach Bemusterung, Vorlage Oberflächenmuster durch AN.

Fensterbanklängen bis: ca. 2,55 m
Tiefe der Fensterbänke bis ca. 30 cm
Vorderkante ohne Aufdoppelung oder Abkantung,
markante Fase an der Vorderkante, schlankes
Erscheinungsbild
D ca.18mm,
inkl. seitliche und stirnseitige
Oberflächenbeschichtung/Anleimer mit gleichfarbigem
Dekor/Oberflächenbeschichtung,
inkl. Anschluss zum Fensterrahmen und seitl. Leibungen,
inkl. notwendiger Ausklinkungen und ggf. notwendiger
Verbindungselemente
nach Aufmaß fertigen und montieren.
Menge: 35,000 m

*Hinweis*

**04.01.0120 Mehrpreis für Öffnungsbegrenzer 90°**
Lieferung und Einbau eines Öffnungsbegrenzers im DK-
Flügel
Öffnungsbegrenzung bei max. 90°, Dämpfung über die
gesamte Öffnungsweite zur Verhinderung selbständiger
Bewegungen des Flügels z.B. bei Durchzug, Einbau
verdecktliegend,
Bemssung durch AN für die zu erwartenden Flügellasten
der v.g. Fensterelemente,
Korrosionsschutz nach DIN EN 1670: Klasse 4,
Dauerlauf nach DIN EN 12400: Klasse 3,
Ausführung auf Anordnung/nach Abstimmung mit  AG
Menge: 24,000 St

**04.01.0130 Zulage für Einbau EMA- Komponenten**
Zulage zu Vorpositionen Türen für den Einbau der
bauseits gestellten Einbruchmeldeanlage (EMA)-
Komponenten wie:

-Magnetkontakte mit Gegenstück
-Riegelkontakte
-Sperrelemente
usw.

im Bereich von Türen
Einbau der notwendigen Komponenten in Abstimmung mit
der EMA- Firma, inkl. Herstellung der notwendigen
Öffnungen und Aussparungen, inkl. erforderlicher
Kabelverlegung und verdeckter Kabelübergänge innerhalb
der Türprofile.

Abrechnung je St Türelement
Menge: 2,000 St

*Hinweis*

*Hinweis*
Raffstore mit Unterputz-Blende mit folgenden
Anforderungen:

Sämtliche Stanzungen in den Lamellen sind mit
Schutzösen für Aufzugsband zu versehen. Die Oberschiene
ist aus
stranggepresstem Aluminium (kein Zink- oder Aluminium-
Blech) vorzusehen.
Die angebotenen Raffstoren müssen die Lebensdauerklasse
3 nach DIN EN 13659:2009-01 - Abschlüsse außen -
erfüllen.
Um eine bessere Kräfteverteilung zu erreichen sind die
Motoren als Mittelmotoren mit angeflanschtem
Planetengetriebe und beidseitigem Wellenabgang
auszuführen. Außerdem vereinfacht sich dadurch das
Ankuppeln von Behängen bei einer nachträglichen
Raumaufteilung.

Oberschiene
59 mm breit, 51 mm hoch, aus 1,5 mm starkem,
stranggepresstem Aluminiumprofil ohne
Oberflächenbehandlung (kein rollgeformtes Aluminium-
Band oder verzinkte Stahlbänder). Aus optischen Gründen
muss die Oberschiene nach unten geschlossen ausgeführt
werden. Weiterhin ist hierdurch ein Verschieben oder
Wandern der Einbauteile ausgeschlossen.
Wendewelle aus verzinktem Vierkant-Stahlrohr.
Wartungsfreie, gekapselte, teflonhaltige Lager mit
Wenderolle und Bandspule aus Kunststoff, Segmentwendung
zur Verhinderung der selbsttätigen Verstellung der
Lamellen.

Lamellen
80 mm breit, konkav-konvex-gewölbt, beidseitig
randgebördelt, aus speziallegiertem, mit lichtechtem
Lack im Spezialverfahren korrosionsbeständig
einbrennlackiertem Aluminium. Sämtliche Stanzungen in
den Lamellen sind mit schwarzen Schutzösen zur Führung
der Aufzugsbänder (Verminderung des Abriebes) und zur
Befestigung der Stege der Leiterkordel versehen.
Bei einer Raffstorehöhe von 2500 mm darf die Pakethöhe
226 mm nicht überschreiten. Versetztes Lamellenpaket
ist aufgrund eines erhöhten Verschleißes sowie eines
ungleichen Schließverhaltens des Behanges
ausgeschlossen.
Farben gemäß Herstellerkollektion. Es müssen mindestens
19 Farben zur Auswahl stehen. Sowie zusätzlich 4
weitere Farben in matter Oberfläche.
Der Raffstore fährt mit nach außen geschlossenen
Lamellen tief und mit nach innen geschlossenen Lamellen
hoch.

Leiterkordel
Polyester-Leiterkordel, mit Kevlar-Einlage, schwarz, in
schwerer Sonderausführung, mit Doppelstegen. Jede
Lamelle wird am oberen Steg der Leiterkordel befestigt.

Aufzugsbänder
Spezialbeschichtetes Polyesterband, 6 mm breit,
schwarz, in witterungsbeständiger Ausführung, dehnungs-
und schrumpfarm, bruch- und knickfest. Das Aufzugsband
wird durch nur 5x8 mm Öffnungen in den Schutzösen des
Aufzugsbandes geführt, wodurch der Lichteinfall in den
Innenraum im Bereich der Schutzösen des Aufzugsbandes
auf ein Minimum reduziert wird. Größere Stanzungen für
Aufzugsband sind nicht zulässig.

Unterschiene
80 mm breit, 20 mm hoch, aus stranggepresstem
Aluminiumprofil, mit schwarzen Endkappen aus
Kunststoff.

Seitliche Führung
Windsicherung durch polyamidummantelte Stahldrahtlitze,
Durchmesser 3,3 mm. Die obere Anbindung der
Stahldrahtlitze erfolgt über einen in der Oberschiene
fixierten Federspanntopf, um thermisch bedingte
Längenänderungen zu kompensieren. Die Stahldrahtlitze
läuft durch Stanzungen mit schwarzen Schutzösen in
allen Lamellen, durch die Unterschiene und wird mittels
Spannschraube am Spannseilhalter aus Aluminium
befestigt. Der Spannseilhalter wird am Fensterrahmen
verschraubt..

Antrieb
Verdeckt eingebauter, 230 V-Mittelmotor, Schutzart IP
54, mit angeflanschtem Planetengetriebe und
beidseitigem Wellenabgang, eingebauten Endschaltern und
Thermoschutzschalter. Es sind Motore mit einstellbaren
oberen und unteren Endschaltern einzusetzen. Die Motore
sind generell mit einem geräuschoptimierten
Oberschienenträger zu versehen, um die
Körperschallübertragung auf ein Minimum zu reduzieren.

Bedienung
Hoch- und Tieffahren der Raffstoren durch Bedienung
eines Schalters. Wenden der Lamellen durch leichtes
Antippen der jeweiligen Richtung. Bei Erreichen der
oberen oder unteren Endlage bewirken die im Motor
eingebauten Endschalter das automatische Abschalten des
Antriebes.

Oberflächenbehandlung
Die sichtbaren Aluminiumteile sind pulverbeschichtet.
Die Pulverfarben stehen in bis zu 5 unterschiedlichen
Oberflächenqualitäten zur Verfügung.
Die Pulverbeschichtung ist mit einem Polyesterpulver in
einer Schichtdicke von 60 - 120 my auszuführen. Die
Vorbehandlung muss chromfrei im No-Rinse-Verfahren nach
Qualitätsrichtlinie GSB AL 631 erfolgen.
Die Beschichtung muss die Qualität "GSB-Sea-Proof"
erfüllen.
Für die pulverbeschichteten Aluminiumteile müssen die
Farben der RAL CLASSIC-Farbkarte, mindestens 6 DB-
Farben sowie 97 Strukturfarben gemäß Hersteller-
Farbspezifikation auswählbar sein. Tarnfarben und
Leuchtfarben sind ausgeschlossen.

Befestigung
Bei Befestigung der Führungsschienenhalter auf Holz,
Aluminium oder Kunststoff müssen Schrauben mit
Dichtbeschichtung zur Verhinderung von Wassereintritt
durch Kapillarwirkung eingesetzt werden. Bei Montage
auf Holz müssen zusätzlich Edelstahl-Distanzhülsen mit
EPDM-Dichtscheibe montiert werden.
Ein Prüfnachweis über die Dichtigkeit des
Befestigungssystems ist auf Verlangen nachzureichen.

U-Blende

U-Blende aus gekantetem Aluminium, 2,0 mm stark,
seitlich geschlossen, Oberfläche pulverbeschichtet,
einschl. Standardbügel, einschließlich Konsolen,
einschl.
vorderer und hinterer Aufkantung zur Aufnahme der
bauseitigen Dämmung bzw. Putzträgerplatte.
Die max. Einzellänge ohne Stoßverbindung beträgt 4000
mm. Bei breiteren Elementen sind Stoßverbinder
einzusetzen.

*Hinweis*
Steuerung bestehend aus:

- Bedienteil
- Inbetriebnahme- und Bediensoftware

Sonnenschutzzentrale mit großem 5,7"-Farbdisplay. Die
Bedienung der Zentrale erfolgt über
berührungsempfindlichen Glassensortasten und einem
Multifunktionsdrehrad zur Menüauswahl.
Die Sonnenschutzzentrale verfügt über vorkonfigurierte
Steuerungsprogramme für Sonnenschutz, Lüfter, Fenster
und Beleuchtung. Lüfter sind in Stufen und stufenlos
ansteuerbar und die Beleuchtung muss gedimmt werden
können. Die Sonnenschutzzentrale verfügt über 64
Steuerkanäle. Mit dem Gesamtsystem lassen sich 7200
Antriebe bzw. 14400 Verbraucher ansteuern. Für jeden
Steuerkanal müssen alle Einstellungen individuell
vorgenommen werden können und die Messwertgeber für
Wetterdaten müssen den einzelnen Kanälen frei
zuordenbar sein. Die Kanäle können zu Gruppen
zusammengefasst und kundenspezifische Wünsche in bis zu
16 Szenen konfiguriert werden, die dann per Tastendruck
abgerufen werden. Für alle Kanäle, Szenen und Gruppen
müssen beliebige Namen vergeben werden können. Für
jeden Kanal stehen GLT-Eingänge zur Verfügung.
Automatische Datum- und Zeiteinstellung über DCF-77
Empfänger der Wetterstation.

Kanäle können getrennt nach Sommer- und Winterprogramm
unterschiedlich automatisiert werden, dadurch werden 2
Kanäle belegt. Die örtliche Bedienung pro Kanal kann
vor Ort gesperrt werden. Die Bedienlogik der an den
Aktoren angeschlossenen Taster muss im Bediengerät
durch Auswahl des Produktes richtig eingestellt sein,
sowie jederzeit änderbar sein. Optional sind durch
Anschluss von Tableau Interfaces bis zu 144 zusätzliche
Eingänge

Die Kommunikation zwischen der Zentrale, den
Schaltaktoren und der Wetterstation erfolgt über den
climabus.

Die Erfassung der Wetterdaten erfolgt mittels kompakter
Wetterstationen ohne mechanisch bewegliche Teile oder
optional über Sensor-Interfaces und Anschluss
konventioneller Einzelsensoren. Die Wetterstation muss
für Wand-, Decken- und Rohrmontage geeignet sein. Im
Bediengerät muss ein Innentemperatur - und
Luftfeuchtesensor integriert sein. Mit geeigneten
Wettersensoren müssen Wetterdaten jeweils an bis zu 12
verschiedenen Messstellen für Wind und Sonne erfasst
werden können. Im Bediengerät muss eine Historie der
Wetterdaten angezeigt werden können.
Sicherheitsrelevante Wetterdaten, wie z.B. Wind oder
Niederschlag, müssen sekündlich ins Netz übertragen und
ausgewertet werden.
An den Schaltaktoren müssen 230 VAC - und 24 VDC-
Antriebe jeweils mit oder ohne Inkrementalgeber, sowie
SMI-Antriebe und Raffstoren anschließbar sein.

Die Parametrierung der Sonnenschutzzentrale muss sowohl
über das Bedienteil als auch über einen PC möglich
sein.
Mit der Software kann die Programmierung am PC offline
oder auch online erfolgen.
Mit der im Lieferumfang enthaltenen SD-Speicherkarte
können alle Parameter zwischen Bedienteil und dem PC
ausgetauscht werden. Ebenso muss das Nachladen von
Sprachfiles über die SD-Speicherkarte möglich sein,
welche auf der Speicherkarte bereitgestellt sind. Eine
separate Version mit japanischem Schriftsatz steht zur
Auswahl. Bei Veränderungen von Einstellwerten durch den
Nutzer muss eine Funktion in der Sonnenschutzzentrale
integriert sein, welche alle Einstellungen vom Tag der
Inbetriebnahme auf einen Tastendruck wiederherstellt.
Sicherheitsrelevante Daten müssen mit einem änderbaren
Passwort in der Zentrale geschützt sein.

Die Inbetriebnahme und der Datenaustausch kann auch
über eine USB Verbindung online durchgeführt werden
können. Im Onlinemodus muss zusätzlich die gesamte
Sonnenschutzsteuerung vom PC aus bedient werden können.
In die Bediensoftware können Bilder bzw. Grundrisspläne
als JPG-Format eingelesen werden. Das Bedienteil als
auch die Software verfügen über einen
Inbetriebnahmeassistenten, der eine zielgerichtete und
einfache Inbetriebnahme der gesamten Steuerung
ermöglicht.
Per Software lassen sich die Parameter in eine
Textdatei zum Ausdrucken ausgeben, Grundeinstellungen
von Produkten können kopiert werden sowie markierte
Produkte gleichzeitig geändert werden.
Eine automatische Zuweisung der Produkte auf die
Schaltaktoren muss durch die PC Software realisierbar
sein.

Die Steuerkanäle müssen über das Bedienteil manuell
bedient und auf frei wählbare Positionen zwischen 0 und
100% der Laufzeit bzw. der Lüfter- oder
Beleuchtungsintensität eingestellt werden können. Bei
Raffstoren muss eine Lamellennachführung nach dem
Sonnenstand pro Kanal möglich sein. Diese wird über
Datum, Uhrzeit und der geografischen Lage des Gebäudes
automatisch errechnet. Die geografische Lage muss am
Bediengerät einstellbar sein. Ein integrierter
Funkempfänger ermöglicht die Bedienung der Kanäle,
Gruppen und Szenen über geeignete EWFS Hand- oder
Wandsender. Mit der integrierten Abwesenheits- und
Urlaubsfunktion müssen auf einen Tastendruck an der
Zentrale oder einem voreingestellten Urlaubszeitraum
beliebige Komfortfunktionen je Steuerkanal
unterschiedlich eingestellt werden.

Einzelne Produkte kann man mit der Software zur
Identifizierung "Winken" lassen, d. h. ein kurzer
Befehl "Winken" an einen Verbraucher, z. B. einer
Leuchte lässt das Licht kurz aufleuchten.
Fehlermeldungen bzw. Auslöser für bspw. Fahrbewegungen
sind im Bediengerät ablesbar.

Die einfache Leitungslänge des Gesamtsystems beträgt
1200 m. Mittels Repeater oder HUB muss diese Länge auf
bis zu 3600 m erweiterbar sein.

Mit einer über den Climabus verbundenen Wetterstation
können folgende Funktionen pro Steuerkanal ausgeführt
werden:

- Windüberwachung
- Auswertung der Windrichtung
- Niederschlagsüberwachung
- Eisüberwachung
- Zeitschaltuhr
- Automatikfreigabeuhr
- Wendeautomatik bei Lamellenprodukten
- Sonnenautomatik
- Dämmerungsautomatik
- Temperaturautomatik (Innen und Außen)
- Differenztemperaturautomatik
- Luftfeuchteautomatik
- Intervalllüftung

Durch die optionale Erweiterung mit der Hardware können
die an der Zentrale angeschlossenen Produkte sowie
Szenen und Gruppen über webfähige Endgeräte (z. B.
Smartphone, Notebook) bedient werden.

Wetterstation

Mit der kompakten Wetterstation werden über Sensoren
folgende Wetterdaten erfasst: Windgeschwindigkeit,
Windrichtung, Sonnenintensität getrennt für 4
Himmelsrichtungen, Niederschlag, Eis und
Außentemperatur.
Sie verfügt über eine beheizte Sensorfläche für
Niederschlag und Eis und einen separaten Klemmraum für
den Anschluss der climabus Leitung sowie einen DCF-77
Empfänger für Funkuhr Empfang. Die ermittelten Daten
werden über den climabus (RS 485) an die Zentrale
digital übermittelt. Die Wetterstation kann wahlweise
an Wand, Decke oder Mast montiert werden.

Sensor

Sensor Interface für den Anschluss von konventionellen
Messwertgebern. Die Messwerte der angeschlossenen
Messwertgeber werden als Datentelegramm über den
climabus an das Bediengerät gesendet. Das Sensor
Interface ist ein Busteilnehmer im climabus mit eigener
Geräte-ID, die über einen Programmiertaster an das
Bediengerät übermittelt wird.

An ein Sensor Interface können folgende Messwertgeber
angeschlossen werden:

4 x Messwertgeber Wind
1 x Windrichtungssensor
4 x Messwertgeber Photo
1 x Globalstrahlungssensor
1 x Dämmerungssensor
1 x Temperatursensor
1 x Regensensor
1 x Feuchtesensor
1 x DCF 77 Empfänger

Um verschiedene Messwertgeber anschließen zu können,
muss der Frequenzeingang für Windsensoren und der
Stromeingang für Photosensoren je Sensor Interface über
DIP-Schalter wählbar sein.
In einem System können bis zu 3 Sensor Interfaces oder
Wetterstationen eingebunden werden.
Die Anbindung an den climabus erfolgt über eine
Steckklemme, alle anderen Anschlussklemmen müssen zur
sicheren Montage als Schraubklemmen ausgeführt sein.

Schaltnetzteil

Das Gerät liefert eine Ausgangsspannung von 24 V DC mit
einem Nennausgangsstrom von 2,5 A.
Montageart: Reiheneinbau (REG)

Hub

Der Hub dient als Signalverstärker für den climabus ab
einer Leitungslänge von 1200 m. Der Hub verfügt über
einen digitalen Signaleingang und 4 digitalen
Signalausgängen, so dass er die sternförmige
Verzweigung des climabuses ermöglicht. Pro
Signalausgang ermöglicht er wiederum eine
Busleitungslänge von 1200 m. Zur Spannungsversorgung
werden 24 VDC benötigt.

Schaltaktor

Schaltaktor zur Ansteuerung von bis zu 4
Sonnenschutzantrieben 24 VDC mit Polwendeschaltung,
deren Betriebsspannung muss über ein externes Netzteil
einzuspeisen sein. Der Aktor besitzt Halleingänge für
die Motoren.

Der Schaltaktor wird mit 24 VDC versorgt. Für jeden
Sonnenschutzantrieb verfügt der Schaltaktor über einen
Jalousietastereingang. Zusätzlich muss je
Sonneschutzantrieb ein Verriegelungskontakt
aufgeschaltet werden können. Im Schaltaktor müssen die
Positionen der angeschlossenen Antriebe nach örtlicher
Bedienung über die Jalousietaster gespeichert werden.
Für jeden Antrieb muss eine Zwischenposition
gespeichert werden können, die über den Jalousietaster
abgerufen werden kann. Bei einem Zentralbefehl muss der
örtliche Fahrbefehl gelöscht und die örtliche Bedienung
blockiert werden.
Der Aktor verfügt über eine Programmiertaste, mit der
die Geräte-ID an die Zentrale übermittelt wird.
Alle Anschlussklemmen müssen zur sicheren Montage als
Schraubklemmen ausgeführt sein. Der Anschluss für den
climabus ist als Steckklemme ausgeführt. Für je zwei
Aktorausgänge muss eine von außen zugängliche, leicht
wechselbare Feinsicherung zur Absicherung der
Motorzuleitung vorhanden sein.

Schaltaktor Bedienelement Taster

Schaltaktor für die Ansteuerung von bis zu 6 Motore 230
VAC. Die zentrale Ansteuerung des Schaltaktors erfolgt
über den climabus durch die Zentrale.
Der Schaltaktor wird mit 230 VAC eingespeist und
verfügt je Motorabgang über einen
Jalousietastereingang. Zusätzlich muss je Motorabgang
ein Verriegelungskontakt aufgeschaltet werden können.

Im Schaltaktor müssen die Positionen der
angeschlossenen Motore auch nach örtlicher Bedienung
über die Jalousietaster gespeichert werden. Je Motor
muss eine Zwischenposition gespeichert werden können.
Über den Jalousietaster muss der Sonnenschutz behang
sowohl auf die Zwischenposition als auch in die untere
Endlage gefahren werden können. Bei einem Zentralbefehl
muss der örtliche Fahrbefehl gelöscht und die örtliche
Bedienung blockiert werden.
Der Aktor verfügt über eine Programmiertaste, mit der
die Aktor-ID an die Zentrale gemeldet wird.
Alle Anschlussklemmen müssen zur sicheren Montage als
Schraubklemmen ausgeführt sein. Der Anschluss für den
climabus ist als Steckklemme ausgeführt. Für je zwei
Aktorausgänge muss eine wechselbare Feinsicherung zur
Absicherung der Motorzuleitung vorhanden sein. Der
Schaltaktor muss über einen GLT-Eingang und einen
Störmeldekontakt verfügen.

*Hinweis*
Alle Befestigungen (Schrauben usw.) grundsätzlich aus
Edelstahl.
Verbindungsteile korrosionsbeständig (A2), Aluminium,
Kunststoff.

In den Einheitspreisen sind folgende Leistungen
enthalten:

Lieferung sämtlichen Materials frei Baustelle und
betriebsfertiger sach- und fachgemäßer Montage der
kompletten Anlagen in Abschnitten und Teilleistungen
(z.B. Konsolen vorab, Bespannung zu einem späteren
Zeitpunkt, entsprechend dem Bauablauf).

Montage inkl. sämtlicher Hilfseinrichtungen, Werkzeuge,
Geräte die zur einwandfreien Durchführung der Arbeiten
erforderlich sind.

Kosten für Stromverbrauch durch Montagearbeiten. (Siehe
Vertragsbedingungen).

Für die Leistungen Elektro-Leitungsinstallation,
-Verdrahtungen und -Anschlüsse sowie Montage der vom
Auftragnehmer zu liefernden Steuergeräte
verantwortliche Erstellung, Lieferung und Verkabelung

Vor Ausführung sind von allen Elementen Ausführungs-,
Zeichnungen und/oder -Muster zur Genehmigung
vorzulegen.

Die angebotenen Produkte müssen der DIN EN
13120:2009-04
(Innenliegender-Sonnenschutz) bzw. der DIN EN
13659:2009-01 (Raffstoren/Außen-Jalousien/Rollladen)
bzw. der DIN EN 13561:2009-01 (Markisen) entsprechen
und CE erklärt sein. Produkte ohne diese Kennzeichnung
sind nicht zugelassen.

**04.01.0140 Raffstoreanlage incl. Motor, ca. 1.000 mm x 800 mm**
Raffstoreanlage, mit Elektromotor und Winkelblende
gemäß v.g. Erläuterungen der Sonnenschutzanlagen
und Sonnenschutzkomponenten.

Rohbauabmessung Fenster: 1.010 mm x 1.050 mm
Abmessung Raffstore ca.: 1.000 mm x 800 mm + Pakethöhe

Die Montage erfolgt oberhalb der Fenster an der oberen
Blendrahmenverbreiterung, verdeckt hinter dem WDVS

Bedienung: Über Taster

Komplettanlage incl. aller Befestigungsmittel der
Raffstore-Anlage an der Fenster- und Wandkonstruktion
sowie der
Winkelblende.

Angebotenes Fabrikat:

Angebotenes Produkt/Hersteller
'....................................................'

(vom Bieter einzutragen)
Menge: 5,000 St

**04.01.0150 Raffstoreanlage incl. Motor, ca. 1.000 mm x 1.450 mm**
Raffstoreanlage, mit Elektromotor und Winkelblende
gemäß v.g. Erläuterungen der Sonnenschutzanlagen
und Sonnenschutzkomponenten.

Rohbauabmessung Fenster: 1.010 mm x 1.700 mm
Abmessung Raffstore ca.: 1.000 mm x 1.450 mm +
Pakethöhe

Die Montage erfolgt oberhalb der Fenster an der oberen
Blendrahmenverbreiterung, verdeckt hinter dem WDVS

Bedienung: Über Taster

Komplettanlage incl. aller Befestigungsmittel der
Raffstore-Anlage an der Fenster- und Wandkonstruktion
sowie der
Winkelblende.

Angebotenes Fabrikat:

Angebotenes Produkt/Hersteller
'....................................................'

(vom Bieter einzutragen)
Menge: 1,000 St

**04.01.0160 Raffstoreanlage incl. Motor, ca. 2.000 mm x 1.450 mm**
Raffstoreanlage, mit Elektromotor und Winkelblende
gemäß v.g. Erläuterungen der Sonnenschutzanlagen
und Sonnenschutzkomponenten.

Rohbauabmessung Fenster: 2.010 mm x 1.700 mm
Abmessung Raffstore ca.: 2.000 mm x 1.450 mm +
Pakethöhe

Die Montage erfolgt oberhalb der Fenster an der oberen
Blendrahmenverbreiterung, verdeckt hinter dem WDVS

Bedienung: Über Taster

Komplettanlage incl. aller Befestigungsmittel der
Raffstore-Anlage an der Fenster- und Wandkonstruktion
sowie der
Winkelblende.

Angebotenes Fabrikat:

Angebotenes Produkt/Hersteller
'....................................................'

(vom Bieter einzutragen)
Menge: 3,000 St

**04.01.0170 Raffstoreanlage incl. Motor, ca. 2.500 mm x 1.450 mm**
Raffstoreanlage, mit Elektromotor und Winkelblende
gemäß v.g. Erläuterungen der Sonnenschutzanlagen
und Sonnenschutzkomponenten.

Rohbauabmessung Fenster: 2.510 mm x 1.700 mm
Abmessung Raffstore ca.: 2.500 mm x 1.450 mm +
Pakethöhe

Die Montage erfolgt oberhalb der Fenster an der oberen
Blendrahmenverbreiterung, verdeckt hinter dem WDVS

Bedienung: Über Taster

Komplettanlage incl. aller Befestigungsmittel der
Raffstore-Anlage an der Fenster- und Wandkonstruktion
sowie der
Winkelblende.

Angebotenes Fabrikat:

Angebotenes Produkt/Hersteller
'....................................................'

(vom Bieter einzutragen)
Menge: 1,000 St

**04.01.0180 Raffstoreanlage incl. Motor, ca. 2.000 mm x 1.000 mm**
Raffstoreanlage, mit Elektromotor und Winkelblende
gemäß v.g. Erläuterungen der Sonnenschutzanlagen
und Sonnenschutzkomponenten.

Rohbauabmessung Fenster: 2.010 mm x 1.250 mm
Abmessung Raffstore ca.: 2.000 mm x 1.000 mm +
Pakethöhe

Die Montage erfolgt oberhalb der Fenster an der oberen
Blendrahmenverbreiterung, verdeckt hinter dem WDVS

Bedienung: Über Taster

Komplettanlage incl. aller Befestigungsmittel der
Raffstore-Anlage an der Fenster- und Wandkonstruktion
sowie der
Winkelblende.

Angebotenes Fabrikat:

Angebotenes Produkt/Hersteller
'....................................................'

(vom Bieter einzutragen)
Menge: 7,000 St

**04.01.0190 Raffstoreanlage incl. Motor, ca. 1.000 mm x 1.260 mm**
Raffstoreanlage, mit Elektromotor und Raffstoreblende
gemäß v.g. Erläuterungen der Sonnenschutzanlagen
und Sonnenschutzkomponenten.

Rohbauabmessung Fenster: 1.000 mm x 1.260 mm
Abmessung Raffstore ca.: 1.000 mm x 1.260 mm +
Pakethöhe

Die Montage erfolgt an der Aussenfassade aus
Sandwichpaneelen

Bedienung: Über Taster

Raffstoreblenden
passende U-Schutzblenden (Oberseite abgerundet) aus
gekantetem Aluminium, 2 mm stark, seitlich geschlossen,
Oberfläche pulverbeschichtet, einschl. Standardbügel,
einschließlich erf. Konsolen, Montage zwischen
Führungsschienen (max. Einzellänge ohne Stoßverbindung
beträgt 400 cm), Blendenhöhe gemäß Paket der jeweiligen
Raffstorehöhen

Komplettanlage incl. aller Befestigungsmittel der
Raffstore-Anlage an der Fenster- und Wandkonstruktion
sowie der
Winkelblende.

Angebotenes Fabrikat:

Angebotenes Produkt/Hersteller
'....................................................'

(vom Bieter einzutragen)
Menge: 1,000 St

**04.01.0200 Sonnenschutzsteuerung**
Sonnenschutz-Steuerung gemäß v.g. Erläuterungen der
Sonnenschutzkomponenten, Steuerung und Regelung.

Incl. aller notwendigen Komponenten für die
Sonnenschutzsteuerung inkl. Motorsteuereinheiten,
Gruppenverteilern, Gebern (Wind, Regen, Sonne), der
Steuerung, Wetterstation, Sensoren, Schaltnetzteile,
Hubs, Schaltaktoren, Bedienelementen und Tastern für
die  vor beschriebenen Sonnenschutzanlagen.

Incl. Montage und Inbetriebnahme sowie Verkabelung der
technischen Komponenten untereinander

Die Erstellung einer entsprechenden Werkplanung bzw.
eines Kabelplanes ist in die Position einzukalkulieren.

ELT- Anschluss der Steuerung durch bauseitigen
Elektriker.

Angebotenes Fabrikat:

Hersteller'............................................
........'

Produkt:
'.....................................................'

(vom Bieter einzutragen)
Menge: 1,000 St

#### Abschnitt 04.02 RWA-Fenster Werkhalle und Bremsenprüfstand

*Hinweis*
Einbauhöhen für die RWA-Fenster

Unterkante Fenster: ca. 8,70 m über Planum Bodenplatte
Oberkante Fenster: ca. 10,20 m übe Planum Bodenplatte

*Hinweis*
Die Fenster in der Instandhaltungshalle und im
Bremsenprüfstand werden im oberen Wanddrittel als
Öffnungen zur Rauchableitung ausgebildet.

Der freie Querschnitt der Öffnungen zur Rauchableitung
muss mindestens 2 % der Grundfläche des betreffenden
Raumes betragen. Somit sind in der lnstandhaltungshalle
Fenster im oberen Wanddrittel mit einer freien Fläche
von mindestens 25.2 m2 und für den Bremsenprüfstand von
mindestens 4,1 m2 als Öffnungen zur Rauchableitung
vozusehen.

**04.02.0010 Alu-Fenster-Element mit RWA ca. 3.000 x 1.500 mm**
Alu-Fenster-Elemente als RWA-Element zur Rauchableitung
(RA)
Abmessung ca.:  3000 mm x 1500 mm

Einbauort:  Instandsetzungshalle
Ansicht:  Südost
Element:  F 25, F25.1

Aufteilung nach beiliegender Ansicht in:
2 St  NRA-Dreh-Flügel
  verdecktl liegender
  mechatronischer RA-Beschlag:  651
  Verriegelungen:  min 1 Stück
  Anschlussleitung:  6 m
  Abmessung je Flügel ca.:  924 x 1380 mm
  Öffnungshub max.:  800 mm
  Ageo- Fläche je Flügel ca.:  0,9 m²
  Klemmschutz:  Schutzklasse 2
  Verglasung:  303  (Sonnenschutz)
1 St  Festfelder mittig
  Verglasung:  303
  (Sonnenschutz)

Die notwendigen Elektro- / Steuerkomponenten werden in
separaten Positionen aufgeführt.

Die mechatronischen Beschlagskomponenten müssen
sicherstellen, dass der Flügel im geschlossenen Zustand
automatisch verriegelt. Erforderliche
Verriegelungsmotoren sind Bestandteil der Position.

Aufteilung gemäß Detail- und Ausführungsplanung.

Anschlüsse:
Anschluss umlaufend: Unterkostruktion als
Stahlkonstruktion, Fassade aus Sandwichpaneelen
entsprechend Vorbemerkungen Baukörperanschlüsse 111,
112
Anschlüsse gemäß Regeldetails des Systemherstellers
Auf der Außenseite ist die Basiskonstruktion für den
Anschluss von Fensterbänken vorzurichten.

Angebotenes Fabrikat:

Angebotenes Produkt/Hersteller
'....................................................'

(vom Bieter einzutragen)
Menge: 2,000 St

**04.02.0020 Alu-Fenster-Element mit RWA ca. 5.000 x 1.500 mm**
Alu-Fenster-Elemente als RWA-Element zur Rauchableitung
(RA)
Abmessung ca.:  5000 mm x 1500 mm

Einbauort:  Halle
Ansicht:  Südost
Element:  F 25.2, F 25.3, F 25.4, F 25.5, F 25.6, F
25.7

Aufteilung nach beiliegender Ansicht in:
4 St  NRA-Dreh-Flügel
  verdecktl liegender
  mechatronischer RA-Beschlag:  651
  Verriegelungen:  min 1 Stück
  Anschlussleitung:  6 m
  Abmessung je Flügel ca.:  924 x 1380 mm
  Öffnungshub max.:  800 mm
  Ageo- Fläche je Flügel ca.:  0,9 m²
  Klemmschutz:  Schutzklasse 2
  Verglasung:  GT 303
  (Sonnenschutz)
1 St  Festfelder mittig
  Verglasung:  GT 303
  (Sonnenschutz)

Die notwendigen Elektro- / Steuerkomponenten werden in
separaten Positionen aufgeführt.

Die mechatronischen Beschlagskomponenten müssen
sicherstellen, dass der Flügel im geschlossenen Zustand
automatisch verriegelt. Erforderliche
Verriegelungsmotoren sind Bestandteil der Position.

Aufteilung gemäß Detail- und Ausführungsplanung.

Anschlüsse:
Anschluss umlaufend: Unterkostruktion als
Stahlkonstruktion, Fassade aus Sandwichpaneelen
entsprechend Vorbemerkungen Baukörperanschlüsse 111,
112
Anschlüsse gemäß Regeldetails des Systemherstellers
Auf der Außenseite ist die Basiskonstruktion für den
Anschluss von Fensterbänken vorzurichten.

Angebotenes Fabrikat:

Angebotenes Produkt/Hersteller
'....................................................'

(vom Bieter einzutragen)
Menge: 6,000 St

**04.02.0030 RWA - Modulzentrale**
RWA - Modulzentrale 48A

Rauch- und Wärmeabzugszentrale in Modulbauweise für
Fenster im Fassaden- und Deckenbereich zur Ansteuerung
von elektrischen RWA- und Lüftungsantrieben mit
Betriebsspannung 24 V DC.

Merkmale
Steuereinrichtung nach prEN 12101-9
Energieversorgung nach EN 12101-10
Ausgangsspannung mit geringer Restwelligkeit (<2 Vpp)
Control- und Sensor-Module mit 3 leitungsüberwachten,
priorisierbaren Melderlinieneingängen zum Anschluss
von:
Manuellen Handansteuereinrichtungen (RWA-Taster)
Automatischen Rauch- / Wärmemeldern
Steuersignalen von Brandmeldeanlagen
Drive-Modul mit leitungsüberwachten Ausgängen zum
Anschluss von Antrieben bis 20 A Stromaufnahmen
Relais-Modul zur Auswertung und Weitermeldung von
Ereignissen
(Not-Auf, Störung, Rückmeldungen)
Wetter-Modul zum Anschluss für Windgeschwindigkeits-,
Windrichtungs- und
Regensensoren
 BUS-Netzwerk-Module
Alle Lüftungstastereingänge mit AUF-STOP-ZU Funktion
und mehreren Schaltprioritäten
Umfangreiche Einstellungsmöglichkeiten der
Grundfunktionen über Software
Zahlreiche Sonderfunktionen parametrierbar
Vorbereitet für den Anschluss von Akkus zur
Notstromversorgung (72 Stunden)
Systemkomponenten zum individuellen Ausbau bestehend
aus funktionsfähigen Basiszentralen mit jeweils einer
RWA und Lüftungsgruppe, sowie einer Vielfalt von
Modulen und Einbaugeräten, die entweder als werkseitig
betriebsfertig eingebaut oder zum kundenseitigen
Selbsteinbau bestellt werden können.
Software zur Aktivierung und Konfiguration komplexer
integrierter Sonderfunktionen sowie zur
Zusammenschaltung mehrerer Zentralen zu einem Netzwerk
mit zentralenübergreifenden Funktionen und
übergeordneten RWA-, Lüftungs- und Wettergruppen.
Lieferung inkl. Notstrom-Akkumulatoren

Technische Daten
Betriebsspannung:  230 V AC / 50 Hz
Max. Leistungsaufnahme:  1610 W
Ausgangsspannung:  24 V DC
Ausgangsstrom:  48 A
Notstromversorgung:  >72 Stunden
Schutzart:  IP40 / IP 54 mit optionalen Wand
befestigungslaschen / Dichtungen
Gehäuse:  600 x 600 x 250 mm
Modulbestückung:  1x PM, 1x CM, 6x DM, 1x TTM  2x
freie Moduleinheiten
Ausführung:  1 RWA-Gruppe
  6 Lüftungsgruppen
Bussystem:  Elementbus
max. Anzahl Elemente:  30x AW2 oder 18x AW4

Lieferung inkl. Notstrom-Akkumulatoren: 2x 12 V / 24 Ah

Funktionen
RWA-BUS-Zentrale in Modultechnik zum Anschluss von
elektromotorisch betätigten Rauch- und
Wärmeabzugssystemen in 24V DC Technik.
Die Kommunikation der jeweiligen Module erfolgt über
digitalen Datenbus. Komplexe Anforderungen können ohne
analoge Zusatzgeräte realisiert werden. Das System ist
flexibel und vor Ort erweiterbar bei eventuellen
Nutzungsänderungen bzw. Objekterweiterungen. Die
Konfiguration und Serviceeinstellungen erfolgt mit der
Systemsoftware über einen PC. Hierzu ist eine
Autorisierung des Systemgebers erforderlich.
Die Zentrale ist mit Modulen bis zu einer
Gesamtstromaufnahme der Antriebe von 72 Ampere im
Baukastenprinzip erweiterbar. Eine Vernetzung mit
weiteren Zentralen zu einer Steuereinheit- und
Auslöseeinheit ist mit CAN-Bus Modulen möglich.

Lieferung und Montage

RWA-Zentrale 1

Angebotenes Fabrikat:

Angebotenes Produkt/Hersteller
'....................................................'

(vom Bieter einzutragen)
Menge: 1,000 St

**04.02.0040 Alu-Fenster-Element mit RWA ca. 4.000 x 1.500 mm**
Alu-Fenster-Elemente als RWA-Element zur Rauchableitung
(RA)
Abmessung ca.:  4000 mm x 1500 mm

Einbauort:  Halle
Ansicht:  Nordost
Element:  F 29, F29.1

Aufteilung nach beiliegender Ansicht in:
3 St  NRA-Dreh-Flügel
  verdecktl liegender
  mechatronischer RA-Beschlag:  651
  Verriegelungen:  min 1 Stück
  Anschlussleitung:  6 m
  Abmessung je Flügel ca.:  924 x 1380 mm
  Öffnungshub max.:  800 mm
  Ageo- Fläche je Flügel ca.:  0,9 m²
  Klemmschutz:  Schutzklasse 2
  Verglasung:  GT 303
  (Sonnenschutz)
1 St  Festfelder seitlich
  Verglasung:  GT 303
  (Sonnenschutz)

Die notwendigen Elektro- / Steuerkomponenten werden in
separaten Positionen aufgeführt.

Die mechatronischen Beschlagskomponenten müssen
sicherstellen, dass der Flügel im geschlossenen Zustand
automatisch verriegelt. Erforderliche
Verriegelungsmotoren sind Bestandteil der Position.

Aufteilung gemäß Detail- und Ausführungsplanung.

Anschlüsse:
Anschluss umlaufend: Unterkostruktion als
Stahlkonstruktion, Fassade aus Sandwichpaneelen
entsprechend Vorbemerkungen Baukörperanschlüsse 111,
112
Anschlüsse gemäß Regeldetails des Systemherstellers
Auf der Außenseite ist die Basiskonstruktion für den
Anschluss von Fensterbänken vorzurichten.

Angebotenes Fabrikat:

Angebotenes Produkt/Hersteller
'....................................................'

(vom Bieter einzutragen)
Menge: 2,000 St

**04.02.0050 RWA-Kompakt-Zentrale mit 10 A**
Rauch- und Wärmeabzugszentrale in Kompaktbauweise für
Treppenhäuser, zur Ansteuerung elektromotorischer RWA-
und Lüftungsantriebe mit Betriebsspannung 24 V DC.

Merkmale
1 RWA- und 2 Lüftungsgruppen mit 10A
2 Melderlinien mit Leitungsüberwachung,
Leitungsüberwachung der Antriebslinie,
Diagnose-LED's zur schnellen Fehlerlokalisierung
Temperaturabhängige Nachführung der Akkuladespannung
Ansteuerung der Antriebe bei NOT-AUF (nach VdS 2580)
VdS Funktion, 30 Min. Nachtakten der Antriebe bei
RWA-Auslösung
Lüftertaster auf der Platine zur Inbetriebnahme
Steckbare Anschlussklemmen für alle Signal-Ein- und
-Ausgänge
2 Steckplätze für je eine Relaiskarte zur
potentialfreien Weiterleitung des Signals ,NOT-AUF"
bzw. ,Störung" Steckplatz für BUS-Modul
Schaltnetzteil für konstante Ausgangsspannung bei
geringer Restwelligkeit
Konfigurieren von Sicherheits- und Komfortfunktionen
über Software
Erweiterter Funktionsumfang durch lizenzierte Software
- Steckkarte zur Anbindung mechatronischer Fenster

Anschlussmöglichkeiten
RWA Fenster mit RWA-Antrieb und RWA-Schließrolle (am
Netzwerkmodul)
10 RWA - Bedienstellen
10 Automatische optische Rauchmelder und/oder
Thermo-Maximal-Melder
10 Lüftungstaster mit oder ohne LED Statusanzeige
Direkter Anschluss von Wind- und Regensensoren
Anschaltmodul für externe BMA/ GLT
Anschaltmodul Raumtemperaturregler

Technische Daten
Betriebsspannung:  230 V AC
Frequenz:  50 Hz
Nenn-Betriebsspannung der Antriebe:  24 V DC
Ausgangsspannung der Meldelinien:  ca. 24 V DC
Schaltleistung der potentialfreien  Kontakte im REL
65:  max. 42 V DC, 0,5 A
Schaltleistung für externe Anzeigen:  max. 28 V DC,
0,2 A
Notstromversorgung:  >72 Stunden

Lieferung inkl. Notstrom-Akkumulatoren:  2x 12 V / 7
Ah

Funktionen
Busfähige RWA-Zentrale in Kompaktbauweise zum Anschluss
von elektromotorisch betätigten Rauch- und
Wärmeabzugssystemen in 24VDC-Technik. Im
Zentralengehäuse befinden sich Netzteil, Steuerplatine,
interne Notstromversorgung über 2 wartungsfreie 12
V-Akkumulatoren.
Energieversorgung nach EN12101-10, Steuereinheit nach
prEN12101-9.

Lieferumfang
RWA - Kompaktzentrale
Lieferung und Montage

RWA-Zentrale 2

Angebotenes Fabrikat:

Angebotenes Produkt/Hersteller
'....................................................'

(vom Bieter einzutragen)
Menge: 1,000 St

**04.02.0060 RWA-Taster**
Handmelder mit Anzeigen zur manuellen Ansteuerung der
NOT-AUF-und ZU-Funktion einer RWA-Gruppe über die
Meldelinien einer RWA-Zentrale.

Merkmale
- Verschließbare, verglaste Tür (inkl. Schlüssel)
- Anschluss an Meldelinieneingang

Technische Daten
Betriebsspannung:  DC 24 V
Abmessung:  130 x 130 x 32 mm
Anschlüsse:  Schraubklemme 1,0 mm
Schutzart:  IP 41

Ausführung Aluminium:
Gehäusefarbe: orange

Funktion
Handmelder mit Anzeigen zur manuellen Ansteuerung der
NOT-AUF-und ZU-Funktion einer RWA-Gruppe über die
Meldelinien einer RWA-Zentrale.

Lieferung und Montage

Angebotenes Fabrikat:

Angebotenes Produkt/Hersteller
'....................................................'

(vom Bieter einzutragen)
Menge: 2,000 St

**04.02.0070 Lüftungstaster AP**
Lüftungstaster zur Aufputz-Montage zum Anschluss an die
Lüftungstastereingänge von RWA-Zentralen.

Merkmale
Gehäuse:  Kunststoff
Farbe:  ähnlich RAL 1013
Kontaktausführung:  2x Schließer (AUF-ZU)
Schutzart:  IP 20
Abmessungen:  81x81x44 mm

Lieferumfang
Lüftungstaster AP

Lieferung und Montage

Angebotenes Fabrikat:

Angebotenes Produkt/Hersteller
'....................................................'

(vom Bieter einzutragen)
Menge: 2,000 St

**04.02.0080 Wind- und Regensensor Set (für RWA)**
Wind- und Regensensor Set

Erfassung und Weitergabe von Windgeschwindigkeit und
Regelmeldung an einen Auswerteeinheit, an ein WM-Modul
oder direkt an eine RWA-Zentrale zum Schließen und
Sperren der Lüftungsfunktionen bei schlechten Wetter.

Merkmale
Set bestehend aus:
Windsensor
Regensensor
Klemmring
Konsole für Mast- oder Wandmontage aus Aluminium

Technische Daten
Betriebsspannung:  DC 24 V
Regensensor:  Beheizte Sensorfläche,
  Abschaltverzögerung ca. 5 min
Leistungsaufnahme:  < 150 mA
Gehäuse:  aP, ABS schwarz mit Haltern aus Edelstahl
Abmessung:  100 x 85 x 172 mm
Anschlussleitung:  Halogenfrei ca. 4 m
Windsensor:  Anemometer mit 3 schlagsicheren
  Windschalen
Messprinzip:  Impulsgenerator
Abmessung:  250 x 25 x 80 mm
Anschlussleitung:  Halogenfrei ca. 4 m

Funktion
Erfassung und Weitergabe von Windgeschwindigkeit und
Regelmeldung an einen Auswerteeinheit, an ein WM-Modul
oder direkt an eine RWA-Zentrale zum Schließen und
Sperren der Lüftungsfunktionen bei schlechten Wetter.

Lieferung und Montage

Angebotenes Fabrikat:

Angebotenes Produkt/Hersteller
'....................................................'

(vom Bieter einzutragen)
Menge: 1,000 St

**04.02.0090 Erstinbetriebnahme RWA - Anlage**
Erstinbetriebnahme RWA-Anlage durch Sachkundigen
Inbetriebnahme der Sicherheitseinrichtung durch
Sachkundigen mit entsprechendem, gültigen
Sachkundenachweis des Systemgebers.

beinhaltet:

Die Inbetriebnahme der RWA - Anlage
lnbetriebnahme der aufgeführten Anlage; einschl.
notwendiger
Überprüfung der Funktionen.
Schulung RWA
Der Systemverantwortliche des Auftraggebers ist in die
Systemkonfiguration und Handhabung der Anlage
einzuweisen
Geeignetes Einweisungspersonal ist vom Auftragnehmer zu
stellen.
Menge: 1,000 psch

*Hinweis*

*Hinweis*
Bei Fensterbänken mit einer Ausladung > 150 mm ist die
vordere Kante der Fensterbank mit entsprechenden
Konstruktionen gegen Abknicken zu sichern. Die
Fensterbank ist auf der Unterseite mit einer
Antidröhnmasse (Baustoffklasse B1 nach DIN 4102) von
ca. 1,5 mm Dicke zu beschichten. Der Anteil der
beschichteten Fläche darf 50% der Gesamtfläche nicht
unterschreiten. Fensterbänke sind grundsätzlich so
auszubilden, dass Schlagregenwasser sicher nach außen
über die Fassade abgeleitet wird und kein Wasser in das
Gebäude bzw. die Wärmedämmungen eindringen kann. Die
Ableitung muss so erfolgen, dass eine Verschmutzung der
Fassade weitgehend vermieden wird. Die Neigung der
Fensterbänke darf 5% nicht unterschreiten. Die
Befestigung ist grundsätzlich nach statischen
Erfordernissen auszuführen, sowie sind thermisch
bedingte Längenänderungen durch ausreichende
Dehnungsmöglichkeiten sicherzustellen.

**04.02.0100 Fensterbank außen Alu, 200 mm**
Fensterbänke mit Bordprofilen aus Alu-Gleitendstücken
einschl. Abdichtung zur Fenster-/Türkonstruktion,
zusätzlicher Halterungen (Maueranker aus Aluminium) und
Schutzfolie montieren. Die Verschraubung im Farbton der
Fensterbank ist einzukalkulieren.
Tropfkantenüberstand: mind. 35 mm (zur fertigen
Putzoberfläche).
Die Fensterbänke sind an ihrer Unterseite vorderseitig
mit einem Fugendichtband zum WDVS abzudichten.
Die Unterlagen für die Fensterbänke sind vollflächig
auszuführen.
Farbton: RAL 5003 Saphierblau/ Farbton wie
Fensterelemente

Ausladung: bis ca. 200 mm
inkl. notwendiger Maueranker: 2 Stück je Meter
inkl. Alu-Gleitendstücke
inkl. Anti-Dröhnband mit einer Mindestbreite von 1/3
der Fensterbanktiefe zur Minimierung des Trommeleffekts
bei Schlagregen.
Länge der Fensterbank bis ca. 2,50 m, erforderliche
Kopplungsstücke sind einzukalkulieren.
Menge: 47,000 m

#### Abschnitt 04.03 Türen

*Hinweis*

**04.03.0010 Alu-Tür-Element 2 flg. Außentür, ca. 1.510 x 2.135 mm**
Alu-Tür-Element, als Außentür T31.1

Maße/Anschlüsse:
Abmessungen Rohbaumaß ca.: 1.510 x 2.135 mm
Anschluss Seitlich: Baukörper einschalig, KS-Mauerwerk,
WDVS
Oben: Baukörper einschalig, Stahlbeton, WDVS
Unten: Fußpunkt  205

Aufteilung:
2-flg.NA Tür nach DIN EN 179 asymmetrisch geteilt,
lichte Durchgangsbreite Gangflügel mind. 0,90 m
Teilpanik, Funktion:  E
Schloss Mehrfachverriegelung:  401,  Vorgerichtet zum
Einbau von elektromechanischen Profil-Schließzylindern

Betätigung Gangflügel:  Innen Drücker,  INOX
  Außen Stange, INOX
Betätigung Standflügel:  Falztreibriegel
Türschließer mit Rastfeststellung:  703
Verglasung:  305

außen öffnend

Ausführung Nullschwelle:
Das Element wird mit einem wärmegedämmten im Bereich
des Fußbodenaufbaues eingelassenes Schwellenprofil mit
Abdeckprofil zum Verschließen der Schwelle ausgeführt.
Diese Abdeckung ist auf das Niveau der Oberkante des
Fertigfußboden zu montieren.
In dem Bodeneinstandsprofil ist eine Wasserrinne
integriert, die eine kontrollierte Ableitung
sicherstellt. Es ist bauseits sicherzustellen, dass
eine rückstaufreie Ableitung gewährleistet ist.

Der Anschluss der bodentiefen Elemente ist hinsichtlich
seiner unteren Ausbildung gemäß den Anforderungen aus
der DIN 18533 auszuführen.

Inkl. Bodenschwelle gemäß Vorbemerkungen Metallbau- und
Verglasungsarbeiten, Abschnitt Außentüren

Betätigung Gang-Flügel:
Innen: Türdrücker in U- Form, Ovalrosette, Edelstahl
Außen: Türgriff, gerade Griffstange mit Endkappen aus
Edelstahl, Durchmesser ca. 40 mm, Wandstärke ca. 3 mm,
inkl. Halter und Befestigung, türhoch

Zubehör:
Anschluss für elektrischen Türöffner

Alle Komponenten müssen den Anforderungen aus der Norm
und des Prüfzeugnisses des Systemgebers entsprechen.

Komplette Leistung, einschl. Herstellung, Lieferung,
Montage,  Befestigungsmittel, Anschlüsse inkl.
notwendige Gerüste und Abstützungen sowie Hebezeuge.

Ausführung gemäß den "Zusätzlichen Technischen
Vertragsbedingungen", den v.g. technischen
Vorbemerkungen
sowie den Leistungs- und Systembeschreibungen.

Angebot Hersteller/Produkt Türelement:'

....................................................'

(vom Bieter einzutragen)
Menge: 1,000 St

**04.03.0020 Alu-Tür-Element 2 flg. Innentür, ca. 2.135 x 2.135 mm**
Alu-Tür-Element, als Innentür T25.1

nicht wärmegedämmte Aluminium Tür-System mit 65 mm
Gundbautiefe

Konstruktionsmerkmale:
Die Konstruktion ist außen und innen flächenbündig.
Das System ist mit rechteckigen Glasleisten
auszustatten.
Die Abdichtung im Fußpunkt (Sockel) erfolgt durch eine
sich - beim Schließen der Tür - automatisch absenkende
Dichtung.
Profilbautiefen:
Blendrahmen, Pfosten, Riegel,
Flügelrahmen und Sockel  65 mm
Profilansichtsbreiten:
Blendrahmen, seitlich und oben  69 mm
Flügelrahmen (nach außen öffnend)  98 mm
Die Türflügel sind mit einem 4-seitig umlaufenden, auf
Gehrung gefertigten Flügelprofil auszuführen.

Maße/Anschlüsse:
Abmessungen Rohbaumaß ca.: 2.135 x 2.135 mm
Anschluss Seitlich: Baukörper einschalig, KS-Mauerwerk,
Putz
Oben: Baukörper einschalig, Stahlbeton, Putz

inkl. Fugenverfüllung Mineralwolle + Fugenverkleidung
(geklebter Winkel 50x30 mm)
unten: absenkbare Bodendichtung auf OKF

Aufteilung:
2-flg.NA Tür nach DIN EN 179 symmetrisch geteilt,
lichte Durchgangsbreite Gangflügel mind. 0,90 m
Teilpanik, Funktion:  B
Alu-Rollenbänder
Schloss Einfachveriegelung
Betätigung Gangflügel:  beidseitig Drücker,  INOX
Betätigung Standflügel:  Falztreibriegel
Türschließer mit Rastfeststellung:  703
Verglasung:  VSG

Rollentürbänder, Innentüren
Dreiteilige Aluminium-Rollentürbänder mit einer
Abmessung von 22 x 170 mm, für Flügellasten bis 120 kg.

Konstruktionsmerkmale:
Die gesamte Technik für die sichere Verankerung und die
Feinjustierung ist im Türfalz angeordnet. Ohne den
Türflügel auszuhängen, kann eine Feinjustierung
vorgenommen werden.
Gebrauchsklasse nach DIN EN 1935:  Klasse 4
Korrosionsschutz nach DIN EN 1670:  Klasse 4
Bandklasse nach DIN EN 1935:  Klasse 13
Mechanische Beanspruchung nach DIN EN 12400:
Klasse 6

Einfachverriegelung, 2-flg.,
Antipanik-Riegel-Fallen-Schloss
Ausführung mit:
9 mm Drückernuss 1-tourig
Drückerhöhe 1050 mm über OKFF mit und ohne Wechsel
Stulp, INOX
Riegel und Falle vernickelt
Schließplatten, Falleneinlaufteil
Vorgerichtet für Profilzylinder
Teilpanik-Funktion (Gangflügel)

Betätigung Gang-Flügel:
Beidseitig: Türdrücker in U- Form, Ovalrosette,
Edelstahl

Ver-/Entriegelung Standflügel:
Verdeckt liegender Falztreibriegel (TP)
Befestigungs- und Verriegelungsplatte, Bodenbuchse und
Befestigungsmaterial, Treibriegelstangen,
Falleneinlaufteile, Mitnehmer, Treibstangenführung.

Alle Komponenten müssen den Anforderungen aus der Norm
und des Prüfzeugnisses des Systemgebers entsprechen.

Komplette Leistung, einschl. Herstellung, Lieferung,
Montage,  Befestigungsmittel, Anschlüsse inkl.
notwendige Gerüste und Abstützungen sowie Hebezeuge.

Ausführung gemäß den "Zusätzlichen Technischen
Vertragsbedingungen", den v.g. technischen
Vorbemerkungen
sowie den Leistungs- und Systembeschreibungen.

Angebot Hersteller/Produkt Türelement:'

....................................................'

(vom Bieter einzutragen)
Menge: 1,000 St

*Hinweis*
Brandschutztüren in der Innenanwendung

Die nachfolgend beschriebenen Brandschutz-Konstruktion
ist ein zulassungspflichtiges Bauteil.
Diese bauaufsichtliche Zulassung muss erteilt sein.
Die Angaben aus dem Genehmigungsantrag und die Auflagen
aus dem Zulassungsbescheid sind bei der Bauausführung
zu berücksichtigen und zu befolgen.
Eine Ausfertigung des Zulassungsbescheides muss dem
Auftraggeber zusammen mit den Ausführungszeichnungen
vorgelegt werden.
Feuerschutzabschlüsse sind gemäß Bauordnung der Länder
überwachungspflichtige Bauteile.
Hersteller von Feuerschutzabschlüssen müssen sich von
einer - durch das DIBt - anerkannten Überwachungsstelle
überwachen und zertifizieren lassen.
Die Kennzeichnung erfolgt durch ein Typenschild.
Der Firmenname oder die Firmenkennzahl ist aus dem
Typenschild ersichtlich.

**04.03.0030 Alu-Tür-Element 2 flgl. Innentür, Brandschutzelement T 90 RS, ca. 2.135 x 2.135 mm**
Alu-Brandschutz-Element T-90 RS nach DIN 4102 und DIN
18095; T 31.2

thermisch getrenntes Aluminium-System für
Feuerschutzabschlüsse
T 90  nach DIN 4102 und DIN 18095
mit 90 mm Grundbautiefe
Feuerschutzabschluss, T 90-2-RS

Konstruktionsmerkmale:
3-Kammer-Aluminium-Hohlprofilen.
Funktionsnut zur klemmbaren Befestigung der Beschläge
(Schlösser, Sicherungsbolzen, E-Öffner, Montageanker,
Rollenklemmband, Verdecktliegendes Band). Es dürfen nur
geprüfte, in der Zulassung aufgeführte
Brandschutzgläser eingesetzt werden. Im Falzbereich der
Blend-/Flügelrahmen werden beschichtete
Funktionsblenden zur Abdeckung des Falzraumes
eingeklickt.
Die Abdichtung der Brandschutzgläser erfolgt mit
äußeren und inneren EPDM- Dichtungen.
Die Abdichtung im Fußpunkt (Sockel) erfolgt durch eine
sich - beim Schließen der Tür - automatisch absenkende
Dichtung.
Die feuerhemmenden Türen sind rauchdicht nach DIN 18095
auszuführen.

Profilbautiefen:
Blendrahmen, Pfosten, Riegel,
Flügelrahmen, Sockel  90 mm
Profilansichtsbreiten:
Tür-Blendrahmen  84 mm
Flügelrahmen (nach außen öffnend)  109 mm
Die Türflügel sind mit einem 4-seitig umlaufenden, auf
Gehrung gefertigten Flügel / Flügelsockel auszuführen.

Abmessung ca.:  2135 mm x 2135 mm

Einbauort:  T 31.2

Aufteilung nach beiliegender Ansicht in:
2-flg. NA Tür nach DIN EN 179
Teilpanik, Funktion:  B
Alu-Rollenbänder
Schloss Einfachverriegelung

Betätigung Gangflügel:  beidseitig Türdrücker in U-
  Form, Ovalrosette, Edelstahl

Betätigung Standflügel:  Falztreibriegel
Türschließer:  BT 703
Verglasung:  F90, s. unten

Rollentürbänder, T-90
Dreiteilige Aluminium-Rollentürbänder mit einer
Abmessung von 22 x 170 mm, für Flügellasten bis 210 kg.

Konstruktionsmerkmale:
Die gesamte Technik für die sichere Verankerung und die
Feinjustierung ist im Türfalz angeordnet. Ohne den
Türflügel auszuhängen, kann eine Feinjustierung
vorgenommen werden.
Gebrauchsklasse nach DIN EN 1935  Klasse 4
Korrosionsschutz nach DIN EN 1670:  Klasse 4
Bandklasse nach DIN EN 1935:  Klasse 13
Mechanische Beanspruchung nach DIN EN 12400: Klasse 7

Einfachverriegelung, 2-flg.,
Antipanik-Riegel-Fallen-Schloss
Ausführung mit:
9 mm Drückernuss
1-tourig
Drückerhöhe 1050 mm über OKFF
mit und ohne Wechsel
Stulp, INOX
Riegel und Falle vernickelt
Schließplatten, Falleneinlaufteil
Vorgerichtet für Profilzylinder
Teilpanik-Funktion (Gangflügel)

Ver-/Entriegelung Standflügel:
Verdeckt liegender Falztreibriegel (TP)
Befestigungs- und Verriegelungsplatte, Bodenbuchse und
Befestigungsmaterial, Treibriegelstangen,
Falleneinlaufteile, Mitnehmer, Treibstangenführung.

F 90 Brandschutzglas nach DIN 4102, Monoglas
Dicke gesamt:  30 mm
Glasgewicht max.  48 kg/m²

Anschlüsse:
Anschluss Seitlich: Baukörper einschalig, KS-Mauerwerk,
Putz
Oben: Baukörper einschalig, Stahlbeton, Putz
(Innenbereich) inkl. Fugenverfüllung gem. aBG +
Fügenverkleidung (geklebter Winkel 50x30 mm)
unten: absenkbare Bodendichtung auf OKF

Die Eignung des Feuerschutzabschlusses zur Erfüllung
der Anforderungen des Brandschutzes ist in Verbindung
mit folgenden Wänden/Bauteilen nachgewiesen. Bei der
Verwendung sind die bauordnungsrechtlichen Vorschriften
zu beachten.
Wände aus Mauerwerk nach DIN 1053-1 oder DIN EN
1996-1-1, Dicke = 115 mm, Steindruckfestigkeitsklasse
mind. 12, Mörtelklasse 5 (DIN 2000-412) oder
Mörtelgruppe 2 (DIN V 18580)
Wände aus Beton bzw. Stahlbeton, Dicke = 140 mm,
mindestens Festigkeitsklasse C12/15 nach DIN 1045
Feuerbeständige Montagewände aus
Gipskarton-Feuerschutzplatten mit Ständer und Riegeln
aus Stahlblechprofilen F90-A nach DIN 4102-4, Wanddicke
= 125 mm

Ausführung gemäß der Zulassung.

Alle Komponenten müssen den Anforderungen aus der Norm
und des Prüfzeugnisses des Systemgebers entsprechen.

Komplette Leistung, einschl. Herstellung, Lieferung,
Montage,  Befestigungsmittel, Anschlüsse inkl.
notwendige Gerüste und Abstützungen sowie Hebezeuge.

Ausführung gemäß den "Zusätzlichen Technischen
Vertragsbedingungen", den v.g. technischen
Vorbemerkungen
sowie den Leistungs- und Systembeschreibungen.

Angebot Hersteller/Produkt Türelement:'

....................................................'

(vom Bieter einzutragen)
Menge: 1,000 St

*Hinweis*

**04.03.0040 Blindrosette**
Zulage zu den Vorpositionen für den Einbau einer
Blindrosette
bei nicht abschließbaren Türelementen
Menge: 2,000 St

**04.03.0050 Innere Verleistung Aluminiumelemente**
Innere Verleistung Aluminiumelemente mit Aluminium-
Winkelprofil ca. 32 x 17 x 2,
pulverbeschichtet  RAL 5003 Saphierblau bzw. nach
Auswahl AG,
falls erforderlich seitlich und oben (falls breite Fuge
vorhanden zur Fugenabdeckung), inkl.
Befestigungsmittel.

Ausführung auf Anweisung AG.
Menge: 32,000 m

**04.03.0060 Boden-Türstopper außen mit Einhakvorrichtung**
Lieferung und Montage Türpuffer zum Aufschrauben auf
den Boden
geeignet für den Außenbereich
Türpuffer aus Leichtmetall
mit Feststellhaken
silber einbrennlackiert
zur Bodenmontage
inkl. Montageplatte und Befestigungsmaterial
gefederter Puffer (10 mm Hub)
Mit gefedertem Gummipuffer, schwarz
zum Aufschrauben
Max. Türflügelgewicht: ca. 120 kg
Abmessungen ca. 60 x 70 mm, Puffer Durchmesser ca. 40
mm
einschl. Befestigungsmaterial

Funktion:
Zum Arretieren wird die Tür bis zum Einrasten des
Fanghakens gegen den Feststeller geführt. Ein Lösen
erfolgt durch
Betätigung des Fanghakens bei einem gleichzeitigen
Andrücken
der Tür gegen den Feststeller.

Montage:
Am Feststellpunkt, dem größtmöglichen Abstand zum
Türband,
Feststeller mit vier Schrauben und den einzulassenden
Dübeln
auf den Boden geschraubt
An der entsprechenden Stelle Befestigung der
Rollenkloben an
der Tür

Hinweis: Die Bodentürstopper sind so zu montieren, dass
keine Stolperstellen innerhalb von Verkehrswegen
entstehen.
Die Bodentürstopper sind nicht in Fahrwegen zu
montieren.

Ausführungsort: Türelement T 31.1
Menge: 2,000 St

**04.03.0070 Glasmarkierung Türelemente**
Kennzeichnung / Kenntlichmachung der Glastürflächen in
Höhe von ca. 1,30 m über Oberkante Fußboden durch
Folienbeklebung eines horizontalen Streifenbandes zur
deutlichen Wahrnehmung der Tür.

Im Streifband wechseln sich klare und matte senkrechte
Streifen ab, Streifenhöhe ca. 25 cm .
Die Ausführung muß für alle Glastürtypen gleich sein.
Die Zulässigkeit für Brandschutz- / RS-Türen muß
gewährleistet sein.
inkl. Herstellung
inkl. Folienschnitt
inkl. Vorarbeiten und Reinigung des Folienuntergrundes
Beklebung erfolgt im eingebauten Zustand.
Die Verarbeitungshinweise des Herstellers sind zu
beachten.
Fertigung, Lieferung und Montage inkl. aller benötigten
Befestigungsmittel usw.

Abrechnung je m Glasbreite Türelement mit Markierung
Menge: 6,000 m

**04.03.0080 Erstinbetriebnahme und Abnahme der Türelemente**
Diese Position beinhaltet:

1. Vor der ersten Inbetriebnahme muss der
ordnungsgemäße Einbau aller Elemente und deren
Anschlüsse überprüft werden.
Besondere Sorgfalt ist hierbei auf die Elemente zur
Freischaltung der Verriegelung im Gefahrenfall zu
verwenden.
Der ordnungsgemäße Einbau und die Funktionsfähigkeit
der Türen muss durch einen Sachkundigen festgestellt
werden.

2. Nach dem betriebsfertigen Einbau am Anwendungsort
sind deren einwandfreie Funktion und vorschriftsmäßige
Installation durch eine Abnahmeprüfung festzustellen.
Die Abnahmeprüfung darf nur von autorisierten
Fachkräften oder von Fachkräften einer dafür benannten
Prüfstelle durchgeführt werden.
Dem Betreiber ist über die erfolgreiche Abnahmeprüfung
eine Bescheinigung auszustellen; sie ist durch den
Betreiber aufzubewahren.

3. Schulung
Der Systemverantwortliche des Auftraggebers ist in die
Systemkonfiguration und Handhandung der Funktionen,
z.B. Feststelleinrichtung, der vorgenannten Türelemente
einzuweisen. Geeignetes Einweisungspersonal ist vom
Auftragnehmer zu stellen.

Pauschalpreis für alle vor beschriebene Türelemente
einschl. zugehöriger technischer Komponenten
Inkl. Dokumentation der Prüfung und Übergabe der
Prüfunterlagen in 2-facher Ausfertigung an den AG

Hinweis:
Der Wartungsvertrag zu den v.g Türelementen ist nicht
Bestandteil dieses Leistungsverzeichnisses. Dieser wird
der Ausschreibung gesondert beigefügt.
Menge: 1,000 psch

### Bereich 05 Verkabelung RWA-Anlage

#### Abschnitt 05.01 Verkabelung RWA-Anlage

**05.01.0010 Installationskabel symmetrisch BMK J-Y(St)Y 4x2x0,8 Bd vorh.Kabelrinne/Kanal**
STLB-Bau 2025-4 61
Installationskabel, symmetrisch, mit rotem Außenmantel
und Aufdruck -Brandmeldekabel-, J-Y(St)Y, 4 x 2 x 0,8
Bd, auf vorh. Kabelrinnen oder in offene Kanäle.
Menge: 120,000 m
Zuordnung: 061

**05.01.0020 Installationskabel symmetrisch BMK J-Y(St)Y 4x2x0,8 Bd AP Abstandsschellen**
STLB-Bau 2025-4 61
Installationskabel, symmetrisch, mit rotem Außenmantel
und Aufdruck -Brandmeldekabel-, J-Y(St)Y, 4 x 2 x 0,8
Bd, auf Putz mit Abstandsschellen.
Menge: 20,000 m
Zuordnung: 061

**05.01.0030 Installationskabel symmetrisch JE-LiYCY 2x2x0,5 Bd vorh.Kabelrinne/Kanal**
STLB-Bau 2025-4 61
Installationskabel, symmetrisch, DIN VDE 0815 (VDE
0815), JE-LiYCY, 2 x 2 x 0,5 Bd, auf vorh. Kabelrinnen
oder in offene Kanäle.
Menge: 75,000 m
Zuordnung: 061

**05.01.0040 Installationskabel symmetrisch JE-LiYCY 2x2x0,5 Bd AP Abstandsschellen**
STLB-Bau 2025-4 61
Installationskabel, symmetrisch, DIN VDE 0815 (VDE
0815), JE-LiYCY, 2 x 2 x 0,5 Bd, auf Putz mit
Abstandsschellen.
Menge: 25,000 m
Zuordnung: 061

**05.01.0050 Installationskabel symmetrisch J-Y(St)Y 2x2x0,8 Bd vorh.Kabelrinne/Kanal**
STLB-Bau 2025-4 61
Installationskabel, symmetrisch, DIN VDE 0815 (VDE
0815), J-Y(St)Y, 2 x 2 x 0,8 Bd, auf vorh. Kabelrinnen
oder in offene Kanäle.
Menge: 120,000 m
Zuordnung: 061

**05.01.0060 Installationskabel symmetrisch J-Y(St)Y 2x2x0,8 Bd AP Nagelschellen**
STLB-Bau 2025-4 61
Installationskabel, symmetrisch, DIN VDE 0815 (VDE
0815), J-Y(St)Y, 2 x 2 x 0,8 Bd, auf Putz mit
Nagelschellen.
Menge: 20,000 m
Zuordnung: 061

**05.01.0070 Kabel halogenfrei NHXH-JFE180 5x1,5RE Befestigung E30 Funktionserhalt**
STLB-Bau 2025-4 53
Halogenfreies Kabel DIN VDE 0266 (VDE 0266) NHXH-J FE
180 5 x 1,5 RE, Cu-Zahl 72, mit Befestigung gemäß
bauaufsichtlicher Zulassung, Feuerwiderstandsklasse E
30 DIN 4102-12, mit Funktionserhalt.
Menge: 1000,000 m
Zuordnung: 053

**05.01.0080 Installationskabel symmetrisch E30 BMK JE-H(St)H 4x2x0,8 Bd Verlegung E30 konform**
STLB-Bau 2025-4 61
Installationskabel, symmetrisch, DIN VDE 0815 (VDE
0815), mit integriertem Funktionserhalt E 30, DIN
4102-12, mit rotem Außenmantel und Aufdruck
-Brandmeldekabel-, JE-H(St)H, 4 x 2 x 0,8 Bd, E 30
konforme Verlegung mit den dafür zertifizierten
Befestigungsmitteln.
Menge: 150,000 m
Zuordnung: 061

**05.01.0090 Baugröße bis 22 mm Spannweite**
Menge: 30,000 St

**05.01.0100 Baugröße bis 34 mm Spannweite**
Menge: 30,000 St

**05.01.0110 Baugröße bis 46 mm Spannweite**
Menge: 30,000 St

**05.01.0120 Baugröße bis 58 mm Spannweite**
Menge: 30,000 St

*Hinweis*
Verlegesystem - C-Profilschiene
Einzellänge 0,3 bis 0,5 m.

**05.01.0130 C-Profilschiene gelocht Stahl verz Deckenbefestigung**
STLB-Bau 2025-4 53
C-Profilschiene, gelocht, aus feuerverzinktem Stahl DIN
EN ISO 1461, Dicke 1,5 mm, an Decke befestigen mit
bauaufsichtlich zugelassenen Dübeln.
Menge: 3,000 m
Zuordnung: 053

**05.01.0140 C-Profilschiene gelocht Stahl verz an Stahlkonstruktion**
STLB-Bau 2025-4 53
C-Profilschiene, gelocht, aus feuerverzinktem Stahl DIN
EN ISO 1461, Dicke 1,5 mm, an Stahlkonstruktion
befestigen.
Menge: 6,000 m
Zuordnung: 053

**05.01.0150 C-Profilschiene Stahl feuerverz**
C-Profilschiene, gelocht, aus feuerverzinktem Stahl DIN
EN ISO 1461, Dicke 3 mm, schwere Ausführung, an
Wand befestigen.
Menge: 6,000 m

*Hinweis*
Steigetrasse, aus Stahl, feuerverzinkt  DIN EN ISO
1461, mittelschwere Ausführung, Holmhöhe 60, mit
Sprossen aus C-Profil 40/22 für
Bügelschellen/Hammerfußschellen, mit
Stoßstellenverbinder, isolierte Befestigung an Beton,
in Funktionserhalt E30

und zwar:

**05.01.0160 Steigleiter E30 Funktionserhalt Stahl verz H 60mm B 100mm Wandbefestigung**
Steigleiter als Kabelleiter, Feuerwiderstandsklasse E
30 DIN 4102-12, mit Funktionserhalt, Sprossenabstand
300 mm, einschl. aller systembedingten Form- und
Verbindungsstücke, aus feuerverzinktem Stahl DIN EN ISO
1461, Seitenhöhe mind. 60 mm, Breite mind. 100 mm, an
der Wand aus Beton, befestigen mit bauaufsichtlich
zugelassenen Dübeln, Arbeitshöhe des Montageortes bis
11,5 m über der Standfläche des hierfür erforderlichen
Gerüstes
Menge: 10,000 m
Zuordnung: 053

**05.01.0170 Steigleiter E30 Funktionserhalt Stahl verz H 60mm B 200mm Wandbefestigung**
Steigleiter als Kabelleiter, Feuerwiderstandsklasse E
30 DIN 4102-12, mit Funktionserhalt, Sprossenabstand
300 mm, einschl. aller systembedingten Form- und
Verbindungsstücke, aus feuerverzinktem Stahl DIN EN ISO
1461, Seitenhöhe mind. 60 mm, Breite mind. 200 mm, an
der Wand aus Beton, befestigen mit bauaufsichtlich
zugelassenen Dübeln, Arbeitshöhe des Montageortes bis
11,5 m über der Standfläche des hierfür erforderlichen
Gerüstes
Menge: 10,000 m
Zuordnung: 053

*Hinweis*
Metallrohr für schwere Druckbeanspruchung,
Stahlpanzerrohr verzinkt, starr Verlegung geschlossen
einschließlich Muffen und Bögen, mit Abstandsschellen,
max. Schellenabstand = 25-facher Rohrdurchmesser,

und zwar:

**05.01.0180 Nenngröße EN 20**
Menge: 50,000 m

**05.01.0190 Nenngröße EN 25**
Menge: 20,000 m

**05.01.0200 Nenngröße EN 32**
Menge: 10,000 m

**05.01.0210 Nenngröße EN 40**
Menge: 10,000 m

*Hinweis*
Starres Kunststoffrohr, als Elektroinstallationsrohr
DIN EN 61386 (VDE 0605), Maße DIN EN 60423, aus
Kunststoff, halogenfrei, einwandig, glatt, starr,
Druckfestigkeit Klasse 3 - mittel (750 N) DIN EN
61386-1 (VDE 0605-1), Klasse Schlagbeanspruchung 3 -
mittel DIN EN 61386-1 (VDE 0605-1), Verlegung
geschlossen einschl. Muffen, Verlegung offen, auf Putz,
mit Abstandsschellen,
und zwar:

**05.01.0220 Nenngröße EN 20**
Menge: 30,000 m

**05.01.0230 Nenngröße EN 25**
Menge: 20,000 m

**05.01.0240 Nenngröße EN 32**
Menge: 10,000 m

**05.01.0250 Nenngröße EN 40**
Menge: 10,000 m

*Hinweis*
Sammelhalterungen

*Hinweis*
aus Kunststoff

**05.01.0260 Sammelhalterung, Kunststoff, halogenfrei, für bis zu 10 Ltg. NYM-J 3x1,5**
Sammelhalterung, mit angespritztem Befestigungselement,
zum Montieren von bis zu 10 Leitungen NYM 3 x 1,5 qmm
an Wand oder Decke, Befestigung mit Schlagdübel oder
Steckdübel,  auch geeignet zum Befestigen mit gas- und
akku- betriebenen Setzgeräten der Marken Bosch, Fischer
und Spit, o.Ä. (Nasendurchmesser innen O 7 mm),
mit Befestigungsloch O 6 mm, empfohlener
Befestigungsabstand bei voller Belegung 2,5 bis 4m,
abhängig von den jeweilig gültigen nationalen
Vorgaben/Normen, mit Anreihkontur, Farbe lichtgrau, RAL
7035, Werkstoff: Polypropylen, halogenfrei, Bruchlast:
ca. 0,32 kN, Abmessungen außen (HxBxT): ca. 41 x 40 x
29 mm, Abmessungen innen (HxBxT): ca. 27 x 31 x 29 mm,
liefern und fachgerecht gemäß Herstellervorgaben
montieren.
Menge: 10,000 St

*Hinweis*
aus Metall, mit Funktionserhalt E30 / E90

**05.01.0270 Sammelhalter, Metall, mit Funktionserhalt E30 - E90, für bis zu 15 Ltg. NYM-J 3x1,5**
Sammelhalter aus Metall, für hohe mechanische
Standfestigkeit auch im Brandfall, zum Montieren von
bis zu 15 Leitungen NYM 3 x 1,5 qmm, geeignet zur
Montage oberhalb von Brandschutzdecken geeignet, als
kabelspezifische Variante für den elektrischen
Funktionserhalt E30, E60 und E90 nach DIN 4102 Teil 12
zugelassen, für Wand- und Deckenmontage, Verschluss
ohne Werkzeuge öffenbar,
Werstoff: Stahl, bandverzinkt nach DIN EN 10346,
mit zugehörigem Brandschutznachweis,
Abmessungen (HxBxT): ca. 60 x 33 x 30 mm,
liefern und gemäß Herstellervorgaben mit den für das
System geprüften und zugelassenen Befestigungsmitteln
fachgerecht montieren.
Menge: 30,000 St

**05.01.0280 Sammelhalter, Metall, mit Funktionserhalt E30 - E90, für bis zu 30 Ltg. NYM-J 3x1,5**
Sammelhalter aus Metall, für hohe mechanische
Standfestigkeit auch im Brandfall, zum Montieren von
bis zu 30 Leitungen NYM 3 x 1,5 qmm, geeignet zur
Montage oberhalb von Brandschutzdecken geeignet, als
kabelspezifische Variante für den elektrischen
Funktionserhalt E30, E60 und E90 nach DIN 4102 Teil 12
zugelassen, für Wand- und Deckenmontage, Verschluss
ohne Werkzeuge öffenbar,
Werstoff: Stahl, bandverzinkt nach DIN EN 10346,
mit zugehörigem Brandschutznachweis,
Abmessungen (HxBxT): ca. 126 x 104 x 80 mm,
liefern und gemäß Herstellervorgaben mit den für das
System geprüften und zugelassenen Befestigungsmitteln
fachgerecht montieren.
Menge: 30,000 St

*Hinweis*
Kabelrinne
Seitenhöhe mind. 60mm, aus Stahl, feuerverzinkt  nach
DIN EN ISO 1461, Befestigungsmittel nach DIN 267,
Verlegung in Innenräumen, mit isolierter Befestigung
auf Betonboden mittels nachstehend beschriebener
Abstandshalter, einschl. Kleinteile wie
Stoßstellenverbinder, Kantenschutz, etc.

und zwar:

**05.01.0290 Kabelrinne gelocht E30 Funktionserhalt Stahl verz H 60mm B 100mm**
Kabelrinne für Kabelträgersystem DIN EN 61537 (VDE
0639), gelocht, Feuerwiderstandsklasse E 30 DIN
4102-12, mit Funktionserhalt, mit einem Trennsteg, aus
feuerverzinktem Stahl DIN EN ISO 1461, Seitenhöhe mind.
60 mm, Breite mind. 100 mm, Arbeitshöhe des
Montageortes über 9,5 bis 11,5 m über der Standfläche
des hierfür erforderlichen Gerüstes
Menge: 65,000 m
Zuordnung: 053

*Hinweis*
Wandausleger für Kabelpritschen und -rinnen, aus Stahl,
feuerverzinkt DIN EN ISO 1461, Tragfähigkeit bis 3,5
kN, inkl. Zubehör,  mit zugelassener Dübeltechnik, an
der Wand aus Beton,

und zwar:

**05.01.0300 Ausleger Kabelrinne Stahl verz bis 3,5kN L 100mm Wandbefestigung**
STLB-Bau 2025-4 53
Ausleger für Kabelrinne, aus feuerverzinktem Stahl DIN
EN ISO 1461, Tragfähigkeit bis 3,5 kN, Länge 100 mm, an
der Wand aus Beton, befestigen mit bauaufsichtlich
zugelassenen Dübeln, Arbeitshöhe des Montageortes bis
3,5 m über der Standfläche des hierfür erforderlichen
Gerüstes.
Menge: 45,000 St
Zuordnung: 053

*Hinweis*
Vorbemerkungen - Stemm-, Schlitz- und Bohrarbeiten

Montagehöhen: Geschosshöhen bis ca. 3,5 m im
Sozialtraktanbau und im Hallengang und Werkstattbereich
sind zu berücksichtigen. Die Hallendecke besitzt eine
Höhe von ca. 11,2 m.

Stemm-, Schlitz- und Bohrarbeiten sind nur unter
Verwendung Werkzeug mit Staubabsaugung und unter
möglichster Schonung des Bauwerkes auszuführen. Alle
Stemm- und Bohrarbeiten sind unter Verwendung von
Absaugeinrichtungen durchzuführen, um die Entwicklung
von Schmutz und Staub auf ein Minimum zu reduzieren.
Zusätzliche Staubschutzvorkehrungen, einschließlich
damit zusammenhängender Nebenarbeiten sind in die
Einheitspreise einzukalkulieren.
Bei Stemm- bzw. Bohrarbeiten an statisch wichtigen
Bauteilen (z.B. Pfeilern, Trägern, Unterzügen, Decken)
ist vor Beginn der Arbeiten die Genehmigung des
Statikers bzw. der Bauleitung einzuholen.

H i n w e i s :
Bohrungen bis 20mm Durchmesser sind in die
Einheitspreise einzukalkulieren und werden nicht
gesondert vergütet!

Der bei Stemm-, Schlitz- und Bohrarbeiten anfallende
Schutt ist
durch den AN fachgerecht zu beseitigen.

Kabelabschottungen

Der Anbieter ist verpflichtet, die amtlichen Nachweise
für die von ihm angebotenen Brandschutzmaßnahmen
vorzulegen.

Amtliche Nachweise können sein:
- Prüfzeugnis bzw.
- allgemeine bauaufsichtliche Zulassung.

*Hinweis*
in Beton / Stahlbeton

**05.01.0310 Wandbohrung in Stahlbeton D über 20-25cm, Durchmesser über 20 bis 30mm bohren**
Wanddurchbruch in Stahlbeton, Dicke über 20 bis 25 cm,
bohren, für Kabeldurchführungssystem, Ausführung gemäß
Einzelbeschreibung,
Maße B/H in mm
01, wie folgt:
als gebohrte Wandöffnung, Bohrdurchmesser über 20 bis
30mm, zur Durchführung von Einzelkabeln entsprechender
Querschnitte, von Kabelbündeln oder flexiblen
Elektroinstalationsrohren durch Massivwände aus
Stahlbeton / Beton
Menge: 5,000 St
Zuordnung: 051

**05.01.0320 Wandbohrung in Stahlbeton D über 20-25cm, Durchmesser über 30 bis 50mm bohren**
Wanddurchbruch in Stahlbeton, Dicke über 20 bis 25 cm,
bohren, für Kabeldurchführungssystem, Ausführung gemäß
Einzelbeschreibung,
Maße B/H in mm
01, wie folgt:
als gebohrte Wandöffnung, Bohrdurchmesser über 30 bis
50 mm, zur Durchführung von Einzelkabeln entsprechender
Querschnitte, von Kabelbündeln oder flexiblen
Elektroinstalationsrohren durch Massivwände aus
Stahlbeton / Beton
Menge: 5,000 St
Zuordnung: 051

**05.01.0330 Wandbohrung Stahlbeton D über 25-36cm bohren, Durchmesser über 20 bis 30mm bohren**
Wanddurchbruch in Stahlbeton, Dicke über 25 bis 36 cm,
bohren, für Kabeldurchführungssystem, Ausführung gemäß
Einzelbeschreibung,
Einzelbeschreibungs-Nr
01, wie folgt:
als gebohrte Wandöffnung, Bohrdurchmesser über 20 bis
30mm, zur Durchführung von Einzelkabeln entsprechender
Querschnitte, von Kabelbündeln oder flexiblen
Elektroinstalationsrohren durch Massivwände aus
Stahlbeton / Beton
Menge: 10,000 St
Zuordnung: 051

**05.01.0340 Wandbohrung in Stahlbeton D über 25-36cm, Durchmesser über 30 bis 50mm bohren**
Wanddurchbruch in Stahlbeton, Dicke über 25 bis 36 cm,
bohren, für Kabeldurchführungssystem, Ausführung gemäß
Einzelbeschreibung,
Einzelbeschreibungs-Nr
01, wie folgt:
als gebohrte Wandöffnung, Bohrdurchmesser über 30 bis
50mm, zur Durchführung von Einzelkabeln entsprechender
Querschnitte, von Kabelbündeln oder flexiblen
Elektroinstalationsrohren durch Massivwände aus
Stahlbeton / Beton
Menge: 10,000 St
Zuordnung: 051

*Hinweis*
Der Anbieter ist verpflichtet, die amtlichen Nachweise
für die von ihm angebotenen Brandschutzmaßnahmen
vorzulegen. Amtliche Nachweise können sein:
Prüfzeugnis, Prüfbescheid und allgemein
bauaufsichtliche Zulassung.

Die anzubietenden Kabelabschottungen müssen geeignet
sein zur Verhinderung von Brandübertragung, je nach
geforderter Feuerwiderstandsdauer.
Verlegesysteme sind nicht durch Brandabschottungen zu
führen, d.h. Kabelpritschen sind zu unterbrechen.
Die Schottungen sind mit einer einheitlichen,
fortlaufenden Brandschottbeschilderung an der
Schottstelle zu kennzeichnen. Mit unverlierbarer
Befestigung mit Dübel und Schrauben.

*Hinweis*
in Beton / Stahlbeton

**05.01.0350 Brandschutzabschottung Leitungsanlagen Mörtelschott S90 bis 0,01m2 Gebäude Wand D 380mm**
STLB-Bau 2025-4 47
Brandschutzabschottung an Kabel-/Leitungsanlagen als
Mörtelschott, Feuerwiderstandsklasse S 90 DIN 4102-9,
mit allgemeinem bauaufsichtlichen
Prüfzeugnis/allgemeiner bauaufsichtlicher Zulassung,
Querschnitt bis 0,01 m2, Brandverhaltensklasse DIN EN
13501-1 A1 (nichtbrennbar), im Gebäude, mit
Kennzeichnungsschild, Arbeitshöhe des Montageortes bis
3,5 m über der Standfläche des hierfür erforderlichen
Gerüstes, Wand aus Stahlbeton, Dicke 380 mm.
Menge: 1,000 St
Zuordnung: 047

**05.01.0360 Brandschutzabschottung Einzelkabel S90 Ringspaltverschluss bis 15mm mit Dämmschichtbildner Wand Beton D bis 300mm**
STLB-Bau 2025-4 47
Brandschutzabschottung an Kabeln Feuerwiderstandsklasse
S 90 DIN 4102-9, nach Leitungsanlagen-Richtlinie (LAR)
des Bundeslandes der Ausführung/Muster
Leitungsanlagen-Richtlinie (MLAR), freier Ringspalt im
Durchbruch bis 15 mm, Spalt füllen mit
Dämmschichtbildner, im Gebäude, Arbeitshöhe des
Montageortes bis 3,5 m über der Standfläche des hierfür
erforderlichen Gerüstes, Wand aus Stahlbeton, Dicke 300
mm.
Menge: 5,000 St
Zuordnung: 047

**05.01.0370 Brandschutzabschottung Einzelkabel S90 Ringspaltverschluss bis 15mm mit BS-Mörtel MK10 Wand Beton D bis 300mm**
STLB-Bau 2025-4 47
Brandschutzabschottung an Kabeln Feuerwiderstandsklasse
S 90 DIN 4102-9, nach Leitungsanlagen-Richtlinie (LAR)
des Bundeslandes der Ausführung/Muster
Leitungsanlagen-Richtlinie (MLAR), freier Ringspalt im
Durchbruch bis 15 mm, Spalt füllen mit Mörtel DIN
18580, Mörtelklasse 10, im Gebäude, Arbeitshöhe des
Montageortes bis 3,5 m über der Standfläche des hierfür
erforderlichen Gerüstes, Wand aus Stahlbeton, Dicke 300
mm.
Menge: 5,000 St
Zuordnung: 047

USt %: 19,00
